# OBRES MANTENIMENT I MILLORA PASSEIG MARITIM ROSES. OCTUBRE 2013

- Format: FIEBDC-3/2004
- Programa: ARQ+CC-BC3 (AM2)
- Data: 08/11/2013
- Divisa: EUROS
- Despeses generals: 13 %
- Benefici industrial: 6 %
- Baixa: 100 %
- IVA: 16 %
- Codi: OBRES_MANTENIMENT
Import: 579797.22

## 01 De la Bocana de Sta. Margarida a l'Avd. de la Platja
Import: 115422.3

### 01.01 MOBILIARI URBA
Import: 18278.99

**F21Q1231** u Retirada banc pedra/formigó llarg.<=3m.,càrrega man/mec.
14 u × 16.7 = 233.80
Retirada de banc de pedra o formigó de fins a 3 m de llargària,i càrrega manual i mecànica de l'equipament sobre camió o contenidor.

| Codi | Ut | Descripció | Rendiment | Preu | Import |
|---|---|---|---|---|---|
| A0150000 | h | Manobre especialista (mà d'obra) | 0.242 | 20.56 | 4.98 |
| C1503500 | h | Camió grua 5t (maquinària) | 0.242 | 48.42 | 11.72 |
| A%AUX001 |  | Despeses auxiliars mà d'obra | 0.015 % | 4.98 | 0.00 |
|  |  | Total |  |  | 16.7 |

| Amidament | Uts. | Parcial |
|---|---|---|
| zona final | 2 | 2.000 |
| zona plaça | 3 | 3.000 |
| zona creu roja/petanca | 3 | 3.000 |
| zona inicial passeig | 4 | 4.000 |
| zona passeig | 2 | 2.000 |
| Total |  | 14 |

**F2R54239** m3 Transport residus,instal.gestió residus,camió 7t,càrrega mec.,rec.10-15km
17.027 m3 × 6.69 = 113.91
Transport de residus a instal·lació autoritzada de gestió de residus, amb camió de 7 t i temps d'espera per a la càrrega a màquina, amb un recorregut de més de 10 i fins a 15 km

| Codi | Ut | Descripció | Rendiment | Preu | Import |
|---|---|---|---|---|---|
| C1501700 | h | Camió transp.7 t (maquinària) | 0.207 | 32.3 | 6.69 |
|  |  | Total |  |  | 6.69 |

| Amidament | Uts. | Llarg | Ample | Alt | Parcial |
|---|---|---|---|---|---|
| bancs |  |  |  |  |  |
| zona final | 2 | 0.8 | 0.8 | 1.7 | 2.176 |
| zona plaça | 3 | 0.8 | 0.8 | 1.7 | 3.264 |
| zona creu roja/petanca | 3 | 0.8 | 0.8 | 1.7 | 3.264 |
| zona inicial passeig | 4 | 0.8 | 0.8 | 1.7 | 4.352 |
| zona passeig | 2 | 0.8 | 0.8 | 1.7 | 2.176 |
| pilones | 44 | 1.2 | 0.1 | 0.1 | 0.528 |
|  | 44 |  | 0.06 | 0.48 | 1.267 |
| Total |  |  |  |  | 17.027 |

**F2431230** u Càrrega,transport i colocacio banc,dins obra,camió grua 5t,càrrega mec.
4 u × 55.73 = 222.92
Càrrega,transport, descàrrega i col.locació de banc, procedent del passeig, amb camió grua de 5 t i temps d'espera per a la càrrega i la descàrrega, a màquina.

| Codi | Ut | Descripció | Rendiment | Preu | Import |
|---|---|---|---|---|---|
| A0150000 | h | Manobre especialista | 0.808 | 20.56 | 16.61 |
| C1503500 | h | Camió grua 5t | 0.808 | 48.42 | 39.12 |
| A%AUX001 |  | Despeses auxiliars mà d'obra | 0.015 % | 16.61 | 0.00 |
|  |  | Total |  |  | 55.73 |

| Amidament | Uts. | Parcial |
|---|---|---|
| zona final | 1 | 1.000 |
| zona inicial passeig | 1 | 1.000 |
| zona passeig | 2 | 2.000 |
| Total |  | 4 |

**REP_BANC** u Reparació banc existent
5 u × 79.52 = 397.60
Reparació de banc existent de formigó armat, amb morter polimèric de ciment amb resines sintètiques i fibres, tixotròpic i de retracció controlada per a reparació. Inclòs pont d'unió entre superficies de formigó amb adhesiu de resines epoxi sense dissolvents, de dos components

| Codi | Ut | Descripció | Rendiment | Preu | Import |
|---|---|---|---|---|---|
| A0121000 | h | Oficial 1a | 3.55 | 19.19 | 68.12 |
| B0715100 | kg | Morter polimèric ciment+res.sint.fibr.,tixotròpic+retrac.control.,p/reparac. (material) | 5 | 0.59 | 2.95 |
| B0907100 | kg | Adhesiu res.epoxi s/diss.2comp p/ús estruc. (material) | 0.8 | 10.54 | 8.43 |
| A%AUX001 |  | Despeses auxiliars mà d'obra | 0.035 % | 68.12 | 0.02 |
|  |  | Total |  |  | 79.52 |

| Amidament | Uts. | Parcial |
|---|---|---|
| zona final | 1 | 1.000 |
| zona plaça | 1 | 1.000 |
| zona passeig | 3 | 3.000 |
| Total |  | 5 |

**FQ131411** u Banc Barana formigó armat
13 u × 632.94 = 8228.22
Subministre i col.locació de banc de formigó armat, decapat i hidrofugat, col.locat simplement recolzat. Model Barara de la casa Escofet o similar. De dimensions 2000x800x500 mm.

| Codi | Ut | Descripció | Rendiment | Preu | Import |
|---|---|---|---|---|---|
| A0121000 | h | Oficial 1a | 0.53 | 19.19 | 10.17 |
| A0140000 | h | Manobre | 0.53 | 16.05 | 8.51 |
| BQ131411 | u | Banc Barana formigó armat (material) | 1 | 595.61 | 595.61 |
| C1503300 | h | Camió grua 3t | 0.53 | 35.19 | 18.65 |
| A%AUX001 |  | Despeses auxiliars mà d'obra | 0.025 % | 18.68 | 0.00 |
|  |  | Total |  |  | 632.94 |

| Amidament | Uts. | Parcial |
|---|---|---|
| zona petanca | 8 | 8.000 |
| zona inici passeig | 1 | 1.000 |
| zona passeig | 4 | 4.000 |
| Total |  | 13 |

**F21QQB01** u Retirada pilona fosa,enderr.daus form.,càrrega man/mec.
44 u × 11.01 = 484.44
Retirada de pilona fosa, i càrrega manual de l'equipament i la runa sobre camió o contenidor

| Codi | Ut | Descripció | Rendiment | Preu | Import |
|---|---|---|---|---|---|
| A0150000 | h | Manobre especialista | 0.122 | 20.56 | 2.51 |
| C1503300 | h | Camió grua 3t | 0.2 | 35.19 | 7.04 |
| C2001000 | h | Martell trenc.man. | 0.15 | 2.93 | 0.44 |
| CZ112000 | h | Grup electrògen de 20-30kVA | 0.15 | 6.77 | 1.02 |
| A%AUX001 |  | Despeses auxiliars mà d'obra | 0.015 % | 2.51 | 0.00 |
|  |  | Total |  |  | 11.01 |

| Amidament | Uts. | Parcial |
|---|---|---|
| zona petanca | 17 | 17.000 |
| passeig | 27 | 27.000 |
| Total |  | 44 |

**pilo_compo_polimeric** u Pilona de composite polimèric D=100 mm
41 u × 149 = 6109.00
Pilona de composite polimèric amb nanopartícules reforçants , de forma cilíndrica, de 1000 mm d'alçària i 100 mm de diàmetre, model Balissa X-Last de Sabacaucho o similar.Inclòs escut de l'Ajuntament de Roses. Ancorada amb dau de formigó i s'inclou reposició de paviment

| Codi | Ut | Descripció | Rendiment | Preu | Import |
|---|---|---|---|---|---|
| A0121000 | h | Oficial 1a | 0.6 | 19.19 | 11.51 |
| A0140000 | h | Manobre | 1.2 | 16.05 | 19.26 |
| C2001000 | h | Martell trenc.man. | 0.9 | 2.93 | 2.64 |
| pilo | u | pilona composite polimeric nanopartícules D=100 mm | 1 | 104.4 | 104.40 |
| D060M0B2 | m3 | Formigó 150kg/m3,1:4:8,ciment pòrtland+fill.calc. CEM II/B-L 32,5R+pedra granit. 20mm,elab.a obra,fo | 0.079 | 65.18 | 5.15 |
| B9F11010 | m2 | Peça prefab.form.60x40x5cm ocre Roses (material) | 0.48 | 8.59 | 4.12 |
| D0701641 | m3 | Morter ciment pòrtland+fill.calc. CEM II/B-L,sorra ,250kg/m3 ciment,1:6,5N/mm2,elab.a obra, | 0.017 | 67.57 | 1.15 |
| A%AUX001 |  | Despeses auxiliars mà d'obra | 2.5 % | 30.77 | 0.77 |
|  |  | Total |  |  | 149 |

| Amidament | Uts. | Parcial |
|---|---|---|
| zona petanca | 23 | 23.000 |
| zona passeig | 18 | 18.000 |
| Total |  | 41 |

**PA_0002** u Pilona extraible composite polimèric D=100 mm
2 u × 280.75 = 561.50
Pilona extraible de composite polimèric amb nanopartícules reforçants, de forma cilíndrica, de 1000 mm d'alçària i 100 mm de diàmetre, model Balissa X-Last de Sabacaucho o similar.Inclòs escut de l'Ajuntament de Roses. També s'inclou reposició de paviment

| Codi | Ut | Descripció | Rendiment | Preu | Import |
|---|---|---|---|---|---|
| A0121000 | h | Oficial 1a | 0.6 | 19.19 | 11.51 |
| A0140000 | h | Manobre | 0.2 | 16.05 | 3.21 |
| PA_B_0021 | u | Pilona extraible composite polimèric D=100 mm | 1 | 104.4 | 104.40 |
| PA_B_0022 | u | Base pilona extraible | 1 | 148.2 | 148.20 |
| C2001000 | h | Martell trenc.man. | 0.9 | 2.93 | 2.64 |
| D060M0B2 | m3 | Formigó 150kg/m3,1:4:8,ciment pòrtland+fill.calc. CEM II/B-L 32,5R+pedra granit. 20mm,elab.a obra,fo | 0.079 | 65.18 | 5.15 |
| B9F11010 | m2 | Peça prefab.form.60x40x5cm ocre Roses | 0.48 | 8.59 | 4.12 |
| D0701641 | m3 | Morter ciment pòrtland+fill.calc. CEM II/B-L,sorra ,250kg/m3 ciment,1:6,5N/mm2,elab.a obra, | 0.017 | 67.57 | 1.15 |
| A%AUX001 |  | Despeses auxiliars mà d'obra | 2.5 % | 14.72 | 0.37 |
|  |  | Total |  |  | 280.75 |

| Amidament | Uts. | Parcial |
|---|---|---|
| zona petanca | 2 | 2.000 |
| Total |  | 2 |

**FQZ53122HKR7** u Aparcament bicic. indiv. alumini granallat,p/2 bicicletes,ancor.obra+morter
8 u × 240.95 = 1927.60
Aparcament de bicicletes individual, de fundició d'alumini, acabat d'alumini granallat i lacat, model Al Square de Durbanis o similar, amb capacitat per a 2 bicicletes, ancorat a l'obra amb morter

| Codi | Ut | Descripció | Rendiment | Preu | Import |
|---|---|---|---|---|---|
| A0122000 | h | Oficial 1a paleta (mà d'obra) | 0.404 | 23.77 | 9.60 |
| A0140000 | h | Manobre | 0.5 | 16.05 | 8.03 |
| B0710180 | t | Mort.ram paleta M7,5,sacs,(G) UNE-EN 998-2 | 0.01 | 29.57 | 0.30 |
| BQZ53122HKR7 | u | Aparcament bicicletes fundició alumini (material) | 1 | 223.02 | 223.02 |
| A%AUX001 |  | Despeses auxiliars mà d'obra | 0.025 % | 17.63 | 0.00 |
|  |  | Total |  |  | 240.95 |

| Amidament | Uts. | Alt | Parcial |
|---|---|---|---|
| zona 1 | 1 | 4 | 4.000 |
| zona 2 | 1 | 4 | 4.000 |
| Total |  |  | 8 |

### 01.02 PAVIMENTS I REVESTIMENTS
Import: 76818.98

**F2194JA1** m2 Demol.paviment panot.sob/form.,g<=10cm,ampl.<=0,6m,compressor+càrrega cam.
248.05 m2 × 12.3 = 3051.02
Demolició de paviment de panots col·locats sobre formigó, de fins a 10 cm de gruix i fins a 0,6 m d'amplària, amb compressor i càrrega sobre camió

| Codi | Ut | Descripció | Rendiment | Preu | Import |
|---|---|---|---|---|---|
| A0150000 | h | Manobre especialista | 0.339 | 20.56 | 6.97 |
| C1101200 | h | Compressor+dos martells pneumàtics (maquinària) | 0.198 | 16.58 | 3.28 |
| C1313330 | h | Retroexcavadora s/pneumàtics 8-10t (maquinària) | 0.041 | 50 | 2.05 |
| A%AUX001 |  | Despeses auxiliars mà d'obra | 0.015 % | 6.97 | 0.00 |
|  |  | Total |  |  | 12.3 |

| Amidament | Uts. | Ample | Alt | Parcial |
|---|---|---|---|---|
| zona final | 2 | 0.8 | 8.8 | 14.080 |
|  | 1 |  | 213.33 | 213.330 |
| zona petanca | 1 |  | 3.6 | 3.600 |
| zona rampa | 1 | 0.4 | 1.2 | 0.480 |
| zona plaça | 1 | 0.4 | 35.2 | 14.080 |
| zona passeig | 1 |  | 2.48 | 2.480 |
| Total |  |  |  | 248.05 |

**ext_paviment** u Demolició de 6 peces de paviment
5 u × 27.96 = 139.80
Demolició de 6 peces de paviment de panots col·locats sobre formigó, de fins a 10 cm de gruix i fins a 0,4 m d'amplària, amb compressor i càrrega manual sobre camió.

| Codi | Ut | Descripció | Rendiment | Preu | Import |
|---|---|---|---|---|---|
| A0150000 | h | Manobre especialista | 0.969 | 20.56 | 19.92 |
| C1101200 | h | Compressor+dos martells pneumàtics | 0.485 | 16.58 | 8.04 |
| A%AUX001 |  | Despeses auxiliars mà d'obra | 0.015 % | 19.92 | 0.00 |
|  |  | Total |  |  | 27.96 |

| Amidament | Uts. | Parcial |
|---|---|---|
| inici passeig | 1 | 1.000 |
| zona passeig | 4 | 4.000 |
| Total |  | 5 |

**ext_reixa_canal** u Demolició de reixa canal i peces que l'envolten
1 u × 46.6 = 46.60
Demolició de 7 peces de paviment de panots col·locats, 1 peça canal i 1 peça canal reixa, sobre formigó, de fins a 10 cm de gruix i fins a 0,4 m d'amplària, amb compressor i càrrega manual sobre camió. Inclòs enderroc d'embornal existent

| Codi | Ut | Descripció | Rendiment | Preu | Import |
|---|---|---|---|---|---|
| A0150000 | h | Manobre especialista | 1.615 | 20.56 | 33.20 |
| C1101200 | h | Compressor+dos martells pneumàtics | 0.808 | 16.58 | 13.40 |
| A%AUX001 |  | Despeses auxiliars mà d'obra | 0.015 % | 33.20 | 0.00 |
|  |  | Total |  |  | 46.6 |

| Amidament | Uts. | Parcial |
|---|---|---|
| inici passeig | 1 | 1.000 |
| Total |  | 1 |

**F2194AK1** m2 Demol. base paviment form.,g<=20cm,ampl.<=2m,compressor+càrrega cam.
233.49 m2 × 10.03 = 2341.90
Demolició de base de paviment de formigó armat, de fins a 20 cm de gruix i fins a 2 m d'amplària, amb compressor i càrrega sobre camió

| Codi | Ut | Descripció | Rendiment | Preu | Import |
|---|---|---|---|---|---|
| A0150000 | h | Manobre especialista | 0.323 | 20.56 | 6.64 |
| C1101200 | h | Compressor+dos martells pneumàtics | 0.081 | 16.58 | 1.34 |
| C1313330 | h | Retroexcavadora s/pneumàtics 8-10t | 0.041 | 50 | 2.05 |
| A%AUX001 |  | Despeses auxiliars mà d'obra | 0.015 % | 6.64 | 0.00 |
|  |  | Total |  |  | 10.03 |

| Amidament | Uts. | Ample | Alt | Parcial |
|---|---|---|---|---|
| zona final | 2 | 0.8 | 8.8 | 14.080 |
|  | 1 |  | 213.33 | 213.330 |
| zona petanca | 1 |  | 3.6 | 3.600 |
| zona passeig | 1 |  | 2.48 | 2.480 |
| Total |  |  |  | 233.49 |

**K2183741** m2 Arrencada aplacat,pedra,param.vert.,m.man.,càrrega manual
36.4 m2 × 9.15 = 333.06
Arrencada d'aplacat de pedra artificial en parament vertical, amb mitjans manuals i càrrega manual de runa sobre camió o contenidor

| Codi | Ut | Descripció | Rendiment | Preu | Import |
|---|---|---|---|---|---|
| A0140000 | h | Manobre | 0.57 | 16.05 | 9.15 |
| A%AUX001 |  | Despeses auxiliars mà d'obra | 0.015 % | 9.15 | 0.00 |
|  |  | Total |  |  | 9.15 |

| Amidament | Uts. | Ample | Alt | Parcial |
|---|---|---|---|---|
| zona rampa | 1 | 1 | 1.2 | 1.200 |
| zona plaça | 1 | 1 | 35.2 | 35.200 |
| Total |  |  |  | 36.4 |

**K2183721** m2 Arrencada aplacat,fusta,llist.,m.man.,càrrega manual
631.567 m2 × 4.98 = 3145.20
Arrencada d'aplacat de fusta en llistons, amb mitjans manuals, aplec per a la seva reutilització, i càrrega manual de runa sobre camió o contenidor

| Codi | Ut | Descripció | Rendiment | Preu | Import |
|---|---|---|---|---|---|
| A0140000 | h | Manobre | 0.31 | 16.05 | 4.98 |
| A%AUX001 |  | Despeses auxiliars mà d'obra | 0.015 % | 4.98 | 0.00 |
|  |  | Total |  |  | 4.98 |

| Amidament | Uts. | Ample | Alt | Parcial |
|---|---|---|---|---|
| zona passeig | 1 | 1.7 | 167.85 | 285.345 |
|  | 1 | 1.7 | 203.66 | 346.222 |
| Total |  |  |  | 631.567 |

**F2R54239** m3 Transport residus,instal.gestió residus,camió 7t,càrrega mec.,rec.10-15km
62.92 m3 × 6.69 = 420.93

| Amidament | Uts. | Ample | Alt | Parcial |
|---|---|---|---|---|
| demolicio paviment | 1 | 0.06 | 245.57 | 14.734 |
| extraccio 6 peces paviment | 5 | 0.06 | 1.44 | 0.432 |
| extraccio reixa canal i peces | 1 | 0.06 | 1.6 | 0.096 |
| demolicio base paviment | 1 | 0.2 | 231.01 | 46.202 |
| aplacat pedra | 1 | 0.04 | 36.4 | 1.456 |
| Total |  |  |  | 62.92 |

**K24A3237** m3 Transport materials aplec,camió 5t,càrrrega,rec <=10km
57.584 m3 × 2.36 = 135.90
Transport de materials a aplec o taller, amb camió de 5 t i temps d'espera per a la càrrega, amb un recorregut de fins a 10 km

| Codi | Ut | Descripció | Rendiment | Preu | Import |
|---|---|---|---|---|---|
| C1501700 | h | Camió transp.7 t | 0.073 | 32.3 | 2.36 |
|  |  | Total |  |  | 2.36 |

| Amidament | Uts. | Llarg | Ample | Alt | Parcial |
|---|---|---|---|---|---|
| llistons fusta | 1 | 0.1 | 1.55 | 371.51 | 57.584 |
| Total |  |  |  |  | 57.584 |

**K9G3BA56** m2 Base paviment form.+fibres HAF-30/A-2,5-2/F/12-60/I+E,g=20cm,f.acer=20-25kg/m3,remol.mec.
170.12 m2 × 24.62 = 4188.35
Base paviment de formigó amb fibres HAF-30/A-2,5-2/F/12-60/I+E, de 20 cm de gruix, amb un contingut en fibres d'acer entre 20 i 25 kg/m3, grandària màxima del granulat 12 mm, acabat amb remolinat mecànic

| Codi | Ut | Descripció | Rendiment | Preu | Import |
|---|---|---|---|---|---|
| A0122000 | h | Oficial 1a paleta | 0.122 | 23.77 | 2.90 |
| A0140000 | h | Manobre | 0.22 | 16.05 | 3.53 |
| B06QC36A | m3 | Formigó amb fibres HAF-30/A-2,5-2/F/12-60/I+E,20-25kg/m3 f.acer (material) | 0.2 | 89.34 | 17.87 |
| C2003000 | h | Remolinador mecànic (maquinària) | 0.041 | 5.33 | 0.22 |
| C2005000 | h | Regle vibratori | 0.024 | 3.96 | 0.10 |
| A%AUX001 |  | Despeses auxiliars mà d'obra | 0.015 % | 6.43 | 0.00 |
|  |  | Total |  |  | 24.62 |

| Amidament | Uts. | Alt | Parcial |
|---|---|---|---|
| zona final | 1 | 151.36 | 151.360 |
|  | 1 | 13.8 | 13.800 |
|  | 1 | 0.96 | 0.960 |
| zona petanca | 1 | 4 | 4.000 |
| Total |  |  | 170.12 |

**F9F51010** m2 Paviment peces pref. form.,60x40x5cm,col·locades morter cim.1:6,e.o.
172.28 m2 × 22.43 = 3864.24
Paviment de peces prefabricades de formigó de 60x40x5 cm, de color ocre Roses, col·locades amb morter de ciment 1:6, elaborat a l'obra amb formigonera de 165 l

| Codi | Ut | Descripció | Rendiment | Preu | Import |
|---|---|---|---|---|---|
| A0121000 | h | Oficial 1a | 0.4 | 19.19 | 7.68 |
| A0140000 | h | Manobre | 0.2 | 16.05 | 3.21 |
| B9F11010 | m2 | Peça prefab.form.60x40x5cm ocre Roses | 1.05 | 8.59 | 9.02 |
| D0701641 | m3 | Morter ciment pòrtland+fill.calc. CEM II/B-L,sorra ,250kg/m3 ciment,1:6,5N/mm2,elab.a obra, | 0.035 | 67.57 | 2.36 |
| A%AUX001 |  | Despeses auxiliars mà d'obra | 1.5 % | 10.89 | 0.16 |
|  |  | Total |  |  | 22.43 |

| Amidament | Uts. | Alt | Parcial |
|---|---|---|---|
| zona plaça | 3 | 0.72 | 2.160 |
| zona final | 1 | 151.36 | 151.360 |
|  | 1 | 13.8 | 13.800 |
|  | 1 | 0.96 | 0.960 |
| zona petanca | 1 | 4 | 4.000 |
| Total |  |  | 172.28 |

**pav_6_pec** u 6 peces paviment pref formigó
5 u × 35.78 = 178.90
Subministre i col.locació de 6 peces de paviment, de peces prefabricades de formigó de 60x40x5 cm, de color ocre Roses, col·locades amb morter de ciment 1:6, elaborat a l'obra amb formigonera de 165 l

| Codi | Ut | Descripció | Rendiment | Preu | Import |
|---|---|---|---|---|---|
| A0121000 | h | Oficial 1a | 0.7 | 19.19 | 13.43 |
| A0140000 | h | Manobre | 0.35 | 16.05 | 5.62 |
| B9F11010 | m2 | Peça prefab.form.60x40x5cm ocre Roses | 1.512 | 8.59 | 12.99 |
| D0701641 | m3 | Morter ciment pòrtland+fill.calc. CEM II/B-L,sorra ,250kg/m3 ciment,1:6,5N/mm2,elab.a obra, | 0.051 | 67.57 | 3.45 |
| A%AUX001 |  | Despeses auxiliars mà d'obra | 1.5 % | 19.05 | 0.29 |
|  |  | Total |  |  | 35.78 |

| Amidament | Uts. | Parcial |
|---|---|---|
| inici passeig | 1 | 1.000 |
| zona passeig | 4 | 4.000 |
| Total |  | 5 |

**reixa_canal** u Reixa desguàs i paviment pref formigó
1 u × 220.85 = 220.85
Submnistre i col.locació de reixa de fundició dúctil, amb inclinació còncava, de dimensions 40x40 cm, model RV40 de Fundició Dúctil Benito o similar, i reposició de 7 peces de paviment i 1 peça canal del seu voltant. Inclòs formació de caixa per a embornal de 40x40x85 cm, amb parets de 14 cm de gruix de maó calat, arrebossada i lliscada per dins amb morter mixt 1:2:10 sobre solera de 10 cm de formigó HM-20/P/20/I i conectat a la xarxa de sanejament.

| Codi | Ut | Descripció | Rendiment | Preu | Import |
|---|---|---|---|---|---|
| A0121000 | h | Oficial 1a | 3.71 | 19.19 | 71.19 |
| A0140000 | h | Manobre | 3.71 | 16.05 | 59.55 |
| B9F11010 | m2 | Peça prefab.form.60x40x5cm ocre Roses | 1.764 | 8.59 | 15.15 |
| peca_canal | u | Peça canal de formigó prefabricat | 1 | 3.98 | 3.98 |
| D0701641 | m3 | Morter ciment pòrtland+fill.calc. CEM II/B-L,sorra ,250kg/m3 ciment,1:6,5N/mm2,elab.a obra, | 0.06 | 67.57 | 4.05 |
| B0111000 | m3 | Aigua (material) | 0.003 | 1.1 | 0.00 |
| B0512401 | t | Ciment pòrtland+fill.calc. CEM II/B-L 32,5R,sacs (material) | 0.009 | 83.4 | 0.75 |
| B064300C | m3 | Formigó HM-20/P/20/I,>=200kg/m3 ciment (material) | 0.06 | 48.77 | 2.93 |
| B0F1D2A1 | u | Maó calat,290x140x100mm,p/revestir,categoria I,HD,UNE-EN 771-1 (material) | 76.19 | 0.16 | 12.19 |
| D070A4D1 | m3 | Morter mixt ciment pòrtland+fill.calc. CEM II/B-L,calç,sorra ,200kg/m3 ciment,1:2:10,2,5N/mm2,elab.a | 0.09 | 88.08 | 7.93 |
| BD5Z4AC0 | u | Bast.+reixa,fos.dúc.recolzada,p/embor.,460x475x35mm,C250,sup.absor.=8dm2 (material) | 1 | 41.17 | 41.17 |
| A%AUX001 |  | Despeses auxiliars mà d'obra | 1.5 % | 130.74 | 1.96 |
|  |  | Total |  |  | 220.85 |

| Amidament | Uts. | Parcial |
|---|---|---|
| inici passeig | 1 | 1.000 |
| Total |  | 1 |

**K83C51HE** m2 Aplacat vert./horitz ext.<=3m prefabricat formigó,g=40mm forat.+4arest.v.1251-2500cm2,
36.88 m2 × 59 = 2175.92
Aplacat de parament vertical i horitzontal exterior a una alçària <= 3 m,amb peça de formigó prefabricat bicapa colorejat, color ocre Roses,de 40 cm d'amplada i 40 mm de gruix amb forats per a fixacions i aresta viva a les quatre vores , col·locada amb ganxos (quan sigui vertical) i morter de ciment 1:6. Inclòs peces monocapa amb arestes vistes en finals d'aplacat o remat

| Codi | Ut | Descripció | Rendiment | Preu | Import |
|---|---|---|---|---|---|
| A0127000 | h | Oficial 1a col·locador | 1.56 | 19.19 | 29.94 |
| A0140000 | h | Manobre | 0.78 | 16.05 | 12.52 |
| B0G1HB0D | m2 | Peça prefabricada de formigó de 4 cm de gruix | 1.05 | 12.39 | 13.01 |
| B83Z1100 | u | Ganxo acer inox.p/anc.aplac. | 10 | 0.19 | 1.90 |
| B9CZ2000 | kg | Beurada color | 0.27 | 0.69 | 0.19 |
| D0701641 | m3 | Morter ciment pòrtland+fill.calc. CEM II/B-L,sorra ,250kg/m3 ciment,1:6,5N/mm2,elab.a obra, | 0.02 | 67.57 | 1.35 |
| D0701911 | m3 | Morter ciment pòrtland+fill.calc. CEM II/B-L,sorra ,450kg/m3 ciment,1:3,15N/mm2,elab.a obra, | 0.001 | 78.24 | 0.08 |
| A%AUX001 |  | Despeses auxiliars mà d'obra | 0.03 % | 42.46 | 0.01 |
|  |  | Total |  |  | 59 |

| Amidament | Uts. | Ample | Alt | Parcial |
|---|---|---|---|---|
| zona rampa | 1 | 0.4 | 1.2 | 0.480 |
|  | 1 | 1 | 1.2 | 1.200 |
| zona plaça | 1 | 1 | 35.2 | 35.200 |
| Total |  |  |  | 36.88 |

**K9V2CWQK** m Esglaó prefabricat formigó
55.2 m × 32.34 = 1785.17
Esglaó prefabricat de formigó colorejat, de color ocre Roses, d'una peça, de dimensions100x36x16 cm, col·locat a truc de maceta amb morter mixt 1:2:10

| Codi | Ut | Descripció | Rendiment | Preu | Import |
|---|---|---|---|---|---|
| A0122000 | h | Oficial 1a paleta | 0.63 | 23.77 | 14.98 |
| A0140000 | h | Manobre | 0.39 | 16.05 | 6.26 |
| B9CZ2000 | kg | Beurada color | 0.53 | 0.69 | 0.37 |
| B9V2CWQ0 | m | Esglaó formigó prefabricat color ocre Roses (material) | 1 | 9.41 | 9.41 |
| D070A4D1 | m3 | Morter mixt ciment pòrtland+fill.calc. CEM II/B-L,calç,sorra ,200kg/m3 ciment,1:2:10,2,5N/mm2,elab.a | 0.015 | 88.08 | 1.32 |
| A%AUX001 |  | Despeses auxiliars mà d'obra | 0.015 % | 21.24 | 0.00 |
|  |  | Total |  |  | 32.34 |

| Amidament | Uts. | Alt | Parcial |
|---|---|---|---|
| zona plaça | 1 | 35.2 | 35.200 |
| zona muret | 4 | 5 | 20.000 |
| Total |  |  | 55.2 |

**muret** m Muret substitució aplacat fusta
371.51 m × 117.17 = 43529.83
Muret per substitució d'aplacat de fusta,format per base massissada de gero per a regularització ; dues peces de graó de formigó prefabricat colorejat de color ocre Roses i de dimensions 100x36x16 cm i aplacat vertical amb peça prefabricada de formigó de color obre Roses, de 40 cm d'amplada i 4 cm de gruix. Peça d'aplacat bicapa, excepte en els caps del mur, que serà d'acabat monocapa.

| Codi | Ut | Descripció | Rendiment | Preu | Import |
|---|---|---|---|---|---|
| A0121000 | h | Oficial 1a | 2.88 | 19.19 | 55.27 |
| A0140000 | h | Manobre | 1.442 | 16.05 | 23.14 |
| B9V2CWQ0 | m | Esglaó formigó prefabricat color ocre Roses | 2 | 9.41 | 18.82 |
| B9CZ2000 | kg | Beurada color | 1.168 | 0.69 | 0.81 |
| D0701641 | m3 | Morter ciment pòrtland+fill.calc. CEM II/B-L,sorra ,250kg/m3 ciment,1:6,5N/mm2,elab.a obra, | 0.07 | 67.57 | 4.73 |
| B0F1D2A1 | u | Maó calat,290x140x100mm,p/revestir,categoria I,HD,UNE-EN 771-1 | 26.04 | 0.16 | 4.17 |
| D070A4D1 | m3 | Morter mixt ciment pòrtland+fill.calc. CEM II/B-L,calç,sorra ,200kg/m3 ciment,1:2:10,2,5N/mm2,elab.a | 0.028 | 88.08 | 2.47 |
| B0G1HB0D | m2 | Peça prefabricada de formigó de 4 cm de gruix | 0.525 | 12.39 | 6.50 |
| D0701911 | m3 | Morter ciment pòrtland+fill.calc. CEM II/B-L,sorra ,450kg/m3 ciment,1:3,15N/mm2,elab.a obra, | 0.001 | 78.24 | 0.08 |
| A%AUX001 |  | Despeses auxiliars mà d'obra | 1.5 % | 78.41 | 1.18 |
|  |  | Total |  |  | 117.17 |

| Amidament | Uts. | Alt | Parcial |
|---|---|---|---|
| zona passeig | 1 | 167.85 | 167.850 |
|  | 1 | 203.66 | 203.660 |
| Total |  |  | 371.51 |

**jard_001** m Jardinera obra/acer corten h promitg=40 cm
18.9 m × 130.46 = 2465.69
Jardinera formada per muret d'obra recolzat de gruix 14 cm, de totxana, LD, categoria I, segons la norma UNE-EN 771-1, de 290x140x100 mm, per a revestir, col·locat amb morter 1:2:10 amb ciment CEM II, amb una alçada promitg de 40 cm; revestit amb planxa d'acer corten de gruix 1 mm amb forma de U segons detall de projecte i arrebossat i impermeabilització del muret per la cara interior amb morter impermeabilitzant pel mètode de membrana elàstica, bicomponent, de base ciment amb una dotació de 3 kg/m2 aplicat en dues capes

| Codi | Ut | Descripció | Rendiment | Preu | Import |
|---|---|---|---|---|---|
| A0122000 | h | Oficial 1a paleta | 0.401 | 23.77 | 9.53 |
| A0140000 | h | Manobre | 0.293 | 16.05 | 4.70 |
| A0127000 | h | Oficial 1a col·locador | 0.086 | 19.19 | 1.65 |
| A012F000 | h | Oficial 1a manyà | 2.1 | 19.5 | 40.95 |
| A013F000 | h | Ajudant manyà | 2.1 | 17.1 | 35.91 |
| B0FA12A0 | u | Totxana 290x140x100mm,categoria I,LD,UNE-EN 771-1 (material) | 21 | 0.13 | 2.73 |
| D070A4D1 | m3 | Morter mixt ciment pòrtland+fill.calc. CEM II/B-L,calç,sorra ,200kg/m3 ciment,1:2:10,2,5N/mm2,elab.a | 0.015 | 88.08 | 1.32 |
| B755BA21 | kg | Morter impermeab. memb.elàstica ciment | 2.1 | 1.25 | 2.63 |
| C1704200 | h | Mesc.cont. sacs | 0.043 | 1.16 | 0.05 |
| B44ZS043 | kg | Acer corten S355J0WP,peça simp.,perf.lam.planxa,tallat mida (material) | 20 | 1.48 | 29.60 |
| A%AUX001 |  | Despeses auxiliars mà d'obra | 1.5 % | 92.74 | 1.39 |
|  |  | Total |  |  | 130.46 |

| Amidament | Uts. | Alt | Parcial |
|---|---|---|---|
| zona final | 1 | 18.9 | 18.900 |
| Total |  |  | 18.9 |

**jard_002** m Jardinera obra/acer corten h=12 cm
18.2 m × 89.11 = 1621.80
Jardinera formada per muret d'obra recolzat de gruix 14 cm, de totxana, LD, categoria I, segons la norma UNE-EN 771-1, de 290x140x100 mm, per a revestir, col·locat amb morter 1:2:10 amb ciment CEM II, amb una alçada de 12 cm; revestit amb planxa d'acer corten de gruix 1 mm amb forma de U segons detall de projecte i arrebossat i impermeabilització del muret per la cara interior amb morter impermeabilitzant pel mètode de membrana elàstica, bicomponent, de base ciment amb una dotació de 3 kg/m2 aplicat en dues capes

| Codi | Ut | Descripció | Rendiment | Preu | Import |
|---|---|---|---|---|---|
| A0122000 | h | Oficial 1a paleta | 0.073 | 23.77 | 1.74 |
| A0140000 | h | Manobre | 0.129 | 16.05 | 2.07 |
| A0127000 | h | Oficial 1a col·locador | 0.037 | 19.19 | 0.71 |
| A012F000 | h | Oficial 1a manyà | 1.8 | 19.5 | 35.10 |
| A013F000 | h | Ajudant manyà | 1.8 | 17.1 | 30.78 |
| B0FA12A0 | u | Totxana 290x140x100mm,categoria I,LD,UNE-EN 771-1 | 9 | 0.13 | 1.17 |
| D070A4D1 | m3 | Morter mixt ciment pòrtland+fill.calc. CEM II/B-L,calç,sorra ,200kg/m3 ciment,1:2:10,2,5N/mm2,elab.a | 0.006 | 88.08 | 0.53 |
| B755BA21 | kg | Morter impermeab. memb.elàstica ciment | 0.9 | 1.25 | 1.13 |
| C1704200 | h | Mesc.cont. sacs | 0.019 | 1.16 | 0.02 |
| B44ZS043 | kg | Acer corten S355J0WP,peça simp.,perf.lam.planxa,tallat mida | 10 | 1.48 | 14.80 |
| A%AUX001 |  | Despeses auxiliars mà d'obra | 1.5 % | 70.40 | 1.06 |
|  |  | Total |  |  | 89.11 |

| Amidament | Uts. | Alt | Parcial |
|---|---|---|---|
| zona final | 1 | 18.2 | 18.200 |
| Total |  |  | 18.2 |

**jard_003** m Jardinera d'acer corten
63.45 m × 100.66 = 6386.88
Jardinera d'acer corten formada per planxa d'acer corten de 3 mm de gruix, amb plec superior i alçada sobre paviment 12 cm, col.locada encastada amb fixacions de varilles soldades d'acer corrugat de diàmetre 10 mm cada metre, segons detall de projecte

| Codi | Ut | Descripció | Rendiment | Preu | Import |
|---|---|---|---|---|---|
| A012F000 | h | Oficial 1a manyà | 1.7 | 19.5 | 33.15 |
| A013F000 | h | Ajudant manyà | 1.7 | 17.1 | 29.07 |
| B44ZS043 | kg | Acer corten S355J0WP,peça simp.,perf.lam.planxa,tallat mida | 25 | 1.48 | 37.00 |
| B0B2C000 | kg | Acer b/corrugada B500SD (material) | 1 | 0.51 | 0.51 |
| A%AUX001 |  | Despeses auxiliars mà d'obra | 1.5 % | 62.22 | 0.93 |
|  |  | Total |  |  | 100.66 |

| Amidament | Uts. | Alt | Parcial |
|---|---|---|---|
| zona passeig | 1 | 23.4 | 23.400 |
|  | 1 | 31.4 | 31.400 |
|  | 1 | 8.65 | 8.650 |
| Total |  |  | 63.45 |

**F991UA60** m Escocell quadrat o rect alumini g=9mm,s/base form.
49.4 m × 15.93 = 786.94
Escocell quadrat o rectangular de dimensions segons plànol, format per perfil d'alumini rígid de 9 mm de gruix, i 15 mm d'alçada, model Alubord de Greenleaf o similar.col·locat amb fonament i anellat de formigó

| Codi | Ut | Descripció | Rendiment | Preu | Import |
|---|---|---|---|---|---|
| A0121000 | h | Oficial 1a | 0.14 | 19.19 | 2.69 |
| A0140000 | h | Manobre | 0.14 | 16.05 | 2.25 |
| B064500C | m3 | Formigó HM-20/P/40/I,>=200kg/m3 ciment (material) | 0.04 | 47.53 | 1.90 |
| B99ZZ060 | m | Perfil d'alumini rígid de 9 mm de gruix, i 15 mm d'alçada, model Alubord de Greenleaf o similar. (material) | 1 | 9.02 | 9.02 |
| A%AUX001 |  | Despeses auxiliars mà d'obra | 1.5 % | 4.94 | 0.07 |
|  |  | Total |  |  | 15.93 |

| Amidament | Uts. | Alt | Parcial |
|---|---|---|---|
| zona final | 3 | 10.4 | 31.200 |
|  | 1 | 7.6 | 7.600 |
|  | 1 | 5.8 | 5.800 |
| zona petanca | 1 | 4.8 | 4.800 |
| Total |  |  | 49.4 |

### 01.03 JARDINERIA
Import: 18404.94

**F21R1165** u Tala directa arbre <6m,arrencant soca,aplec+càrreg+transport brossa planta compostatge dist<20km
10 u × 92.64 = 926.40
Tala controlada directa d'arbre < 6 m d'alçària, arrencant la soca, aplec de la brossa generada i càrrega sobre camió grua amb pinça, i transport de la mateixa a planta de compostatge (no mes lluny de 20 km)

| Codi | Ut | Descripció | Rendiment | Preu | Import |
|---|---|---|---|---|---|
| A012P000 | h | Oficial 1a jardiner | 0.26 | 20.7 | 5.38 |
| A013P000 | h | Ajudant jardiner | 0.26 | 18.37 | 4.78 |
| B2RA9SB0 | t | Deposició controlada planta compost.,residus vegetals nets no especials,0,5t/m3,LER 200201 | 0.1 | 36.34 | 3.63 |
| B2RA9TD0 | t | Deposició controlada planta compost.,residus troncs i soques no especials,0,9t/m3,LER 200201 | 0.32 | 68.63 | 21.96 |
| C1503000 | h | Camió grua | 0.77 | 37.15 | 28.61 |
| CR11B700 | h | Tractor 100CV,braç desbros. (maquinària) | 0.606 | 45.59 | 27.63 |
| CRE23000 | h | Motoserra | 0.26 | 2.51 | 0.65 |
| A%AUX001 |  | Despeses auxiliars mà d'obra | 0.015 % | 10.16 | 0.00 |
|  |  | Total |  |  | 92.64 |

| Amidament | Uts. | Parcial |
|---|---|---|
| zona petanca | 4 | 4.000 |
| zona inici passeig | 6 | 6.000 |
| Total |  | 10 |

**ext_arbust** m Extracció arbust
24.95 m × 20.94 = 522.45
Tala controlada directa d'arbust, arrencant les arrels, aplec de la brossa generada, càrrega sobre camió, i transport de la mateixa a planta de compostatge (no mes lluny de 20 km)

| Codi | Ut | Descripció | Rendiment | Preu | Import |
|---|---|---|---|---|---|
| A012P000 | h | Oficial 1a jardiner | 0.1 | 20.7 | 2.07 |
| A013P000 | h | Ajudant jardiner | 0.1 | 18.37 | 1.84 |
| B2RA9SB0 | t | Deposició controlada planta compost.,residus vegetals nets no especials,0,5t/m3,LER 200201 | 0.05 | 36.34 | 1.82 |
| B2RA9TD0 | t | Deposició controlada planta compost.,residus troncs i soques no especials,0,9t/m3,LER 200201 | 0.05 | 68.63 | 3.43 |
| C1503000 | h | Camió grua | 0.15 | 37.15 | 5.57 |
| CR11B700 | h | Tractor 100CV,braç desbros. | 0.122 | 45.59 | 5.56 |
| CRE23000 | h | Motoserra | 0.26 | 2.51 | 0.65 |
| A%AUX001 |  | Despeses auxiliars mà d'obra | 0.015 % | 3.91 | 0.00 |
|  |  | Total |  |  | 20.94 |

| Amidament | Uts. | Alt | Parcial |
|---|---|---|---|
| zona 1 | 1 | 10.4 | 10.400 |
|  | 1 | 14.55 | 14.550 |
| Total |  |  | 24.95 |

**FR261205** m2 Fresatge terreny fluix,h=0,2m,motocultor,2 passad.creu.,pend.<12%
110.88 m2 × 0.75 = 83.16
Fresatge de terreny fluix a una fondària de 0,2 m, amb motocultor, en dues passades creuades, per a un pendent inferior al 12 %

| Codi | Ut | Descripció | Rendiment | Preu | Import |
|---|---|---|---|---|---|
| A013P000 | h | Ajudant jardiner | 0.025 | 18.37 | 0.46 |
| CRH1L0L0 | h | Motocultor+eq.cavar,ampl.=90cm (maquinària) | 0.02 | 14.55 | 0.29 |
| A%AUX001 |  | Despeses auxiliars mà d'obra | 0.015 % | 0.46 | 0.00 |
|  |  | Total |  |  | 0.75 |

| Amidament | Uts. | Alt | Parcial |
|---|---|---|---|
| zona 1 | 43 | 1.44 | 61.920 |
| zona 2 | 34 | 1.44 | 48.960 |
| Total |  |  | 110.88 |

**F222H422** m3 Excav.pou aïllat h<=2m,terreny compact.,mitjans mecànics,càrrega mec.
42.5 m3 × 8.91 = 378.68
Excavació de pou aïllat de fins a 2 m de fondària, en terreny compacte, amb mitjans mecànics i càrrega mecànica del material excavat

| Codi | Ut | Descripció | Rendiment | Preu | Import |
|---|---|---|---|---|---|
| A0140000 | h | Manobre | 0.01 | 16.05 | 0.16 |
| C1313330 | h | Retroexcavadora s/pneumàtics 8-10t | 0.175 | 50 | 8.75 |
| A%AUX001 |  | Despeses auxiliars mà d'obra | 0.015 % | 0.16 | 0.00 |
|  |  | Total |  |  | 8.91 |

| Amidament | Uts. | Ample | Alt | Parcial |
|---|---|---|---|---|
| jardinera gran | 1 | 0.5 | 85 | 42.500 |
| Total |  |  |  | 42.5 |

**E2R45037** m3 Càrrega mec.+transp.terres,instal.gestió residus,camió 7t,rec.5-10km
51 m3 × 5.1 = 260.10
Càrrega amb mitjans mecànics i transport de terres a instal·lació autoritzada de gestió de residus, amb camió de 7 t, amb un recorregut de més de 5 i fins a 10 km

| Codi | Ut | Descripció | Rendiment | Preu | Import |
|---|---|---|---|---|---|
| C1311430 | h | Pala carregadora s/pneumàtics 8-14t (maquinària) | 0.009 | 71.05 | 0.64 |
| C1501700 | h | Camió transp.7 t | 0.138 | 32.3 | 4.46 |
|  |  | Total |  |  | 5.1 |

| Amidament | Uts. | Ample | Alt | Parcial |
|---|---|---|---|---|
| zona 1 | 1 | 1.2 | 42.5 | 51.000 |
| Total |  |  |  | 51 |

**FR3P2311** m3 Terra vegetal jardineria,granel,escamp.retro.mitj.
79.503 m3 × 26.37 = 2096.49
Terra vegetal de jardineria, amb una conductivitat elèctrica menor de 3 dS/m, segons NTJ 07A, subministrada a granel i escampada amb retroexcavadora mitjana

| Codi | Ut | Descripció | Rendiment | Preu | Import |
|---|---|---|---|---|---|
| A013P000 | h | Ajudant jardiner | 0.07 | 18.37 | 1.29 |
| BR3P2310 | m3 | Terra vegetal categoria baixa,conduct.elèctr.<3dS/m,granel (material) | 1.1 | 19.71 | 21.68 |
| C1313330 | h | Retroexcavadora s/pneumàtics 8-10t | 0.068 | 50 | 3.40 |
| A%AUX001 |  | Despeses auxiliars mà d'obra | 0.015 % | 1.29 | 0.00 |
|  |  | Total |  |  | 26.37 |

| Amidament | Uts. | Ample | Alt | Parcial |
|---|---|---|---|---|
| jardinera | 1 | 0.9 | 85 | 76.500 |
| pittosporum | 1 | 0.15 | 20.02 | 3.003 |
| Total |  |  |  | 79.503 |

**paspalum** m2 Subministre i sembra Paspalum Vaginatum
67.5 m2 × 121.49 = 8200.58
Subministre i sembra de PASPALUM VAGINATUM, varietat SESPRAY consistent en anivellament i repassada del terreny per a obtenir el perfil d'acabat, amb mitjans manuals, per a un pendent inferior al 12 % ; sembra de barreja de llavors per a gespa tipus mixta amb addició d'espècies arbustives i/o de flor segons NTJ 07N, tipus Paspalum Vaginatum varietat Sespry,amb mitjans manuals, en un pendent < 30 %, superfície < 500 m2, incloent el corronat posterior; i reg per aspersió amb 4 aspersors de turbina, amb radi de cobertura de 4 a 9 m, amb cos emergent de plàstic d'alçària 10 cm, amb connexió de diàmetre 1/2", sense vàlvula antidrenatge, connectat amb unió articulada a la canonada, i regulat.

| Codi | Ut | Descripció | Rendiment | Preu | Import |
|---|---|---|---|---|---|
| FR2B1105 | m2 | Anivellament+repassada terr.,manuals,pend.<12% | 1 | 1.55 | 1.55 |
| FR71121J | m2 | Sembra barreja p/gespa mixta+esp.arbustiv/flor,m.man.,pend.<30%,sup.<500m2,corronat | 1 | 1.58 | 1.58 |
| FJS21111 | u | Aspersor turbina,r=4-9m,cos plàstic h=10cm,1/2",s/vàlvula antidrenatge,connexió articul. | 4 | 29.59 | 118.36 |
|  |  | Total |  |  | 121.49 |

| Amidament | Uts. | Alt | Parcial |
|---|---|---|---|
| jardinera | 1 | 67.5 | 67.500 |
| Total |  |  | 67.5 |

**pennisetum_setaceum** m2 Subministre i plantació Pennisetun Setaceum Rubrum
17.5 m2 × 51.83 = 907.03
Subministre i plantació de PENNISETUM SETACEUM RUBRUM, consistent en subministre de Pennisetum Setaceum Rubrum d'alçària de 60 a 80 cm, en contenidor de 2 l; plantació d'arbust o arbre de petit format en contenidor d'1,5 a 3 l, excavació de clot de plantació de 30x30x30 cm amb mitjans manuals, en un pendent inferior al 35 %, reblert del clot amb substitució total de terra de l'excavació per sorra rentada i compost (70%-30%), primer reg i càrrega de les terres sobrants a camió i sistema de reg amb canonada de reg per degoteig de 16 mm de diàmetre, amb degoters autocompensats integrats cada 33 cm, instal·lada soterrada 10 cm, amb l'obertura i el tancament de la rasa inclosos

| Codi | Ut | Descripció | Rendiment | Preu | Import |
|---|---|---|---|---|---|
| FR4HR626 | u | Subministrament Pennisetum Setaceum Rubrum h=60-80cm, en contenidor 2l | 8 | 1.45 | 11.60 |
| FR662228 | u | Plant.arbust/arbre petit,cont.=1,5-3l,30x30x30cm,m.man.,pend.<35%,subst.100% p/sorra-comp. | 8 | 4.76 | 38.08 |
| FJS51632 | m | Canonada deg.16mm,degoters c/33cm,soterra. | 1.03 | 2.09 | 2.15 |
|  |  | Total |  |  | 51.83 |

| Amidament | Uts. | Alt | Parcial |
|---|---|---|---|
| jardinera | 1 | 17.5 | 17.500 |
| Total |  |  | 17.5 |

**tamarix_pentadra** u Subministre i plantació Tamarix Pentadra
9 u × 265.65 = 2390.85
Subministre i plantació de TAMARIX PENTADRA O RAMOSISSIMA consistent en subministre de Tamarix ramosissima (T. pentandra) de perímetre de 12 a 14 cm, amb pa de terra de diàmetre mínim 39 cm i profunditat mínima 27,3 cm segons fórmules NTJ; plantació d'arbre planifoli amb pa de terra o contenidor, de 6 a 14 cm de perímetre de tronc a 1 m d'alçària (a partir del coll de l'arrel), excavació de clot de plantació de 80x80x80 cm amb mitjans mecànics, en un pendent inferior al 25 %, reblert del clot amb substitució parcial del 60% de terra de l'excavació per sorra rentada i compost (70%-30%), primer reg i càrrega de les terres sobrants a camió; control d'arrels mitjançant la col.locació d'element de poliuretà de mitja densitat reciclat, de dimensions 1,0x1,0 m, model Rootdirector mitjà de Greenleaf o similar; i sistema de reg per degoteig amb anella amb tub de 16 mm de diàmetre, amb degoters autocompensats integrats cada 33 cm, amb un diàmetre de l'anella de 100 cm, soterrada 10 cm, amb l'obertura i el tancament de la rasa inclosos

| Codi | Ut | Descripció | Rendiment | Preu | Import |
|---|---|---|---|---|---|
| FR45A628 | u | Subministrament Tamarix ramosissima perím=12-14cm, pa terra D>=39cm,h>=27,3cm s/NTJ | 1 | 36.82 | 36.82 |
| FR612136 | u | Plant.planifoli,pa terra/conten.,perím=6-14cm,80x80x80cm,m.mec.,pend.<25%,subst.60% p/sorra-comp. | 1 | 34.57 | 34.57 |
| rootdirector | u | Rootdirector 1,0x1,0 m | 1 | 186.32 | 186.32 |
| FJS5A633 | u | Anella degoteig tub 16mm,degoters c/33cm,d=100cm,soterrada | 1 | 7.94 | 7.94 |
|  |  | Total |  |  | 265.65 |

| Amidament | Uts. | Parcial |
|---|---|---|
| zona 1 | 9 | 9.000 |
| Total |  | 9 |

**tamarix_africana** u Subministre i plantació Tamarix Africana
12 u × 7.92 = 95.04
Suministre i plantació de TAMARIX AFRICANA consistent en el subministrament de Tamarix africana d'alçària de 60 a 80 cm, en contenidor de 2 l; i plantació d'arbust o arbre de petit format en contenidor d'1,5 a 3 l, excavació de clot de plantació de 30x30x30 cm amb mitjans manuals, en un pendent inferior al 35 %, reblert del clot amb substitució total de terra de l'excavació per sorra rentada i compost (70%-30%), primer reg i càrrega de les terres sobrants a camió

| Codi | Ut | Descripció | Rendiment | Preu | Import |
|---|---|---|---|---|---|
| FR45A25L | u | Subministrament Tamarix africana h=60-80cm, en contenidor 2l | 1 | 3.16 | 3.16 |
| FR662228 | u | Plant.arbust/arbre petit,cont.=1,5-3l,30x30x30cm,m.man.,pend.<35%,subst.100% p/sorra-comp. | 1 | 4.76 | 4.76 |
|  |  | Total |  |  | 7.92 |

| Amidament | Uts. | Parcial |
|---|---|---|
| zona 1, a la sorra | 12 | 12.000 |
| Total |  | 12 |

**tamarix_galica** u Subministre i plantació Tamarix Gallica
3 u × 63.64 = 190.92
Subministre i plantació de TAMARIX GALLICA consistent en subministrament de Tamarix gallica de perímetre de 10 a 12 cm, amb pa de terra de diàmetre mínim 33 cm i profunditat mínima 23,1 cm segons fórmules NTJ; i plantació d'arbre planifoli amb pa de terra o contenidor, de 6 a 14 cm de perímetre de tronc a 1 m d'alçària (a partir del coll de l'arrel), excavació de clot de plantació de 80x80x80 cm amb mitjans mecànics, en un pendent inferior al 25 %, reblert del clot amb substitució parcial del 60% de terra de l'excavació per sorra rentada i compost (70%-30%), primer reg i càrrega de les terres sobrants a camió

| Codi | Ut | Descripció | Rendiment | Preu | Import |
|---|---|---|---|---|---|
| FR45A527 | u | Subministrament Tamarix gallica perím=10-12cm, pa terra D>=33cm,h>=23,1cm s/NTJ | 1 | 29.07 | 29.07 |
| FR612136 | u | Plant.planifoli,pa terra/conten.,perím=6-14cm,80x80x80cm,m.mec.,pend.<25%,subst.60% p/sorra-comp. | 1 | 34.57 | 34.57 |
|  |  | Total |  |  | 63.64 |

| Amidament | Uts. | Parcial |
|---|---|---|
| zona 1 a la sorra | 3 | 3.000 |
| Total |  | 3 |

**pittosporum_heteroph** m2 Subministre i plantació Pittosporum Heterophyllum Variegata
20.02 m2 × 18.89 = 378.18
Subministre i plantació de PITTOSPORUM HETEROPHYLLUM VARIEGATA consistent en subministrament de Pittosporum heterophyllum Variegata d'alçària de 20 a 30 cm, en contenidor de 2 l; plantació en massa de planta de petit port en test de volum < 1 l, en terreny prèviament preparat, en un pendent inferior al 35 %, i amb primer reg; i sistema de reg amb canonada per a reg per degoteig de 16 mm de diàmetre, amb degoters autocompensats integrats cada 33 cm, instal·lada soterrada 10 cm, amb l'obertura i el tancament de la rasa inclosos

| Codi | Ut | Descripció | Rendiment | Preu | Import |
|---|---|---|---|---|---|
| FR4GK813 | u | Subministrament Pittosporum heterophyllum.Variegata h=20-30cm, en contenidor 2l | 6 | 2.1 | 12.60 |
| FR6B1154 | u | Plant.massa planta petita,test<1l,terr.prep.,pend.<35%,+1reg | 6 | 0.69 | 4.14 |
| FJS51632 | m | Canonada deg.16mm,degoters c/33cm,soterra. | 1.03 | 2.09 | 2.15 |
|  |  | Total |  |  | 18.89 |

| Amidament | Uts. | Ample | Alt | Parcial |
|---|---|---|---|---|
| zona 1 | 1 | 0.7 | 10.4 | 7.280 |
|  | 1 | 0.7 | 14.55 | 10.185 |
|  | 1 | 0.7 | 3.65 | 2.555 |
| Total |  |  |  | 20.02 |

**F2225123** m3 Excav.rasa,amp:<=1m,fond.=<=2m,terreny compact.,retro.+càrrega mec.
16.676 m3 × 7.38 = 123.07
Excavació de rasa de fins a 1 m d'amplària i fins a 2 m de fondària, en terreny compacte, amb retroexcavadora i càrrega mecànica del material excavat

| Codi | Ut | Descripció | Rendiment | Preu | Import |
|---|---|---|---|---|---|
| A0140000 | h | Manobre | 0.08 | 16.05 | 1.28 |
| C1313330 | h | Retroexcavadora s/pneumàtics 8-10t | 0.122 | 50 | 6.10 |
| A%AUX001 |  | Despeses auxiliars mà d'obra | 0.015 % | 1.28 | 0.00 |
|  |  | Total |  |  | 7.38 |

| Amidament | Uts. | Llarg | Ample | Alt | Parcial |
|---|---|---|---|---|---|
| zona 1 | 3 | 1.1 | 0.4 | 8.8 | 11.616 |
|  | 1 | 1.1 | 0.4 | 5.9 | 2.596 |
|  | 1 | 1.1 | 0.4 | 5.6 | 2.464 |
| Total |  |  |  |  | 16.676 |

**FRZ81A10** m Barrera arrels
93.3 m × 17.73 = 1654.21
Barrera d'arrels amb nervis per a desviar les arrels cap a baix i evitar el creixement en espiral, de polietilè d'alta densitat, de 100 cm, model reroot de Greenleaf o similar.

| Codi | Ut | Descripció | Rendiment | Preu | Import |
|---|---|---|---|---|---|
| A013P000 | h | Ajudant jardiner | 0.1 | 18.37 | 1.84 |
| BRZ81A11 | m | Barrera reroot | 1 | 15.86 | 15.86 |
| A%AUX001 |  | Despeses auxiliars mà d'obra | 1.5 % | 1.84 | 0.03 |
|  |  | Total |  |  | 17.73 |

| Amidament | Uts. | Alt | Parcial |
|---|---|---|---|
| zona 1 | 3 | 10.4 | 31.200 |
|  | 1 | 6.1 | 6.100 |
|  | 1 | 5.6 | 5.600 |
|  | 9 | 5.6 | 50.400 |
| Total |  |  | 93.3 |

**E2252772** m3 Terraplenat+picon.rasa/pou,terres adeq.,g<=25cm
16.676 m3 × 11.86 = 197.78
Terraplenat i piconatge en rases i pous amb terres adequades, en tongades de fins a 25 cm

| Codi | Ut | Descripció | Rendiment | Preu | Import |
|---|---|---|---|---|---|
| A0140000 | h | Manobre | 0.02 | 16.05 | 0.32 |
| A0150000 | h | Manobre especialista | 0.364 | 20.56 | 7.48 |
| C1311440 | h | Pala carregadora s/pneumàtics 15-20t (maquinària) | 0.01 | 86.18 | 0.86 |
| C133A0J0 | h | Picó vibrant,plac.30x33cm (maquinària) | 0.364 | 8.8 | 3.20 |
| A%AUX001 |  | Despeses auxiliars mà d'obra | 0.015 % | 7.80 | 0.00 |
|  |  | Total |  |  | 11.86 |

| Amidament | Uts. | Llarg | Ample | Alt | Parcial |
|---|---|---|---|---|---|
| zona 1 | 3 | 1.1 | 0.4 | 8.8 | 11.616 |
|  | 1 | 1.1 | 0.4 | 5.9 | 2.596 |
|  | 1 | 1.1 | 0.4 | 5.6 | 2.464 |
| Total |  |  |  |  | 16.676 |

### 01.04 DRENATGES
Import: 116.82

**F222H220** m3 Excav.pou aïllat h<=2m,terreny fluix,mitjans mecànics
6.3 m3 × 6.76 = 42.59
Excavació de pou aïllat de fins a 2 m de fondària, en terreny fluix, amb mitjans mecànics

| Codi | Ut | Descripció | Rendiment | Preu | Import |
|---|---|---|---|---|---|
| A0140000 | h | Manobre | 0.01 | 16.05 | 0.16 |
| C1313330 | h | Retroexcavadora s/pneumàtics 8-10t | 0.132 | 50 | 6.60 |
| A%AUX001 |  | Despeses auxiliars mà d'obra | 0.015 % | 0.16 | 0.00 |
|  |  | Total |  |  | 6.76 |

| Amidament | Uts. | Llarg | Ample | Alt | Parcial |
|---|---|---|---|---|---|
| pou drenatge | 2 | 1.4 | 1.5 | 1.5 | 6.300 |
| Total |  |  |  |  | 6.3 |

**F2285J40** m3 Rebliment+picon.pou,ampl.<=1.5m,grava drenatge ,30-50mm,g=25-50cm,picó vibrant
2.25 m3 × 32.99 = 74.23
Rebliment i piconatge de pou d'amplària fins a 1,5 m, amb graves per a drenatge de 30 a 50 mm, en tongades de gruix de més de 25 i fins a 50 cm, utilitzant picó vibrant

| Codi | Ut | Descripció | Rendiment | Preu | Import |
|---|---|---|---|---|---|
| A0150000 | h | Manobre especialista | 0.162 | 20.56 | 3.33 |
| B0330400 | t | Grava 30-50mm | 1.7 | 15.21 | 25.86 |
| C1313330 | h | Retroexcavadora s/pneumàtics 8-10t | 0.048 | 50 | 2.40 |
| C133A0K0 | h | Picó vibrant,plac.60cm | 0.2 | 7 | 1.40 |
| A%AUX001 |  | Despeses auxiliars mà d'obra | 0.015 % | 3.33 | 0.00 |
|  |  | Total |  |  | 32.99 |

| Amidament | Uts. | Llarg | Ample | Alt | Parcial |
|---|---|---|---|---|---|
| pou | 2 | 0.5 | 1.5 | 1.5 | 2.250 |
| Total |  |  |  |  | 2.25 |

### 01.05 INSTAL.LACIONS
Import: 1802.57

**F2221754** m Excav.rasa instal.40x50cm,rebl.+compact.retro.
33.2 m × 5.14 = 170.65
Excavació de rasa per a pas d'instal·lacions de 40 cm d'amplària i 50 cm de fondària, reblert i compactació amb terres seleccionades de la pròpia excavació, sense pedres, amb retroexcavadora

| Codi | Ut | Descripció | Rendiment | Preu | Import |
|---|---|---|---|---|---|
| A0140000 | h | Manobre | 0.08 | 16.05 | 1.28 |
| A0150000 | h | Manobre especialista | 0.065 | 20.56 | 1.34 |
| C1313330 | h | Retroexcavadora s/pneumàtics 8-10t | 0.039 | 50 | 1.95 |
| C133A0J0 | h | Picó vibrant,plac.30x33cm | 0.065 | 8.8 | 0.57 |
| A%AUX001 |  | Despeses auxiliars mà d'obra | 0.015 % | 2.62 | 0.00 |
|  |  | Total |  |  | 5.14 |

| Amidament | Uts. | Alt | Parcial |
|---|---|---|---|
| zona creu roja | 1 | 15.7 | 15.700 |
|  | 1 | 17.5 | 17.500 |
| Total |  |  | 33.2 |

**K21JE111** u Arrencada plat dutx.,aixetes,sifó,desgua.,desc.xarx.aig./evac.,m.man.,càrrega manual
2 u × 65.35 = 130.70
Arrencada de plat de dutxa de formigó prefabricat i base de formigó; desmontatge de dutxa o rentapeus d'acer d'inox i aixetes per a ús posterior; arrencada de sifó, desguassos i desconnexió de les xarxes d'aigua i d'evacuació, amb mitjans manuals i càrrega manual de runa sobre camió o contenidor

| Codi | Ut | Descripció | Rendiment | Preu | Import |
|---|---|---|---|---|---|
| A012J000 | h | Oficial 1a lampista | 1 | 19.84 | 19.84 |
| A0140000 | h | Manobre | 2 | 16.05 | 32.10 |
| C1101200 | h | Compressor+dos martells pneumàtics | 0.808 | 16.58 | 13.40 |
| A%AUX001 |  | Despeses auxiliars mà d'obra | 0.015 % | 51.94 | 0.01 |
|  |  | Total |  |  | 65.35 |

| Amidament | Uts. | Parcial |
|---|---|---|
| inici passeig | 1 | 1.000 |
| passeig | 1 | 1.000 |
| Total |  | 2 |

**F2R54239** m3 Transport residus,instal.gestió residus,camió 7t,càrrega mec.,rec.10-15km
0.806 m3 × 6.69 = 5.39

| Amidament | Uts. | Llarg | Ample | Alt | Parcial |
|---|---|---|---|---|---|
| plat | 2 | 0.28 | 1.2 | 1.2 | 0.806 |
| Total |  |  |  |  | 0.806 |

**K24A3237** m3 Transport materials aplec,camió 5t,càrrrega,rec <=10km
1 m3 × 2.36 = 2.36

| Amidament | Uts. | Alt | Parcial |
|---|---|---|---|
| dutxa o rentapeus | 1 | 1 | 1.000 |
| Total |  |  | 1 |

**base_dutxa** u Base dutxa/rentapeus
2 u × 129.79 = 259.58
Formació de dutxa, consistent en base compactada de grava de 20 cm, i plat de dutxa de formigó prefabricat de color ocre Roses de dimensions 120x120x8 cm

| Codi | Ut | Descripció | Rendiment | Preu | Import |
|---|---|---|---|---|---|
| A0122000 | h | Oficial 1a paleta | 1.615 | 23.77 | 38.39 |
| A0140000 | h | Manobre | 2 | 16.05 | 32.10 |
| C1313330 | h | Retroexcavadora s/pneumàtics 8-10t | 0.122 | 50 | 6.10 |
| C133A0K0 | h | Picó vibrant,plac.60cm | 0.2 | 7 | 1.40 |
| B0330400 | t | Grava 30-50mm | 0.5 | 15.21 | 7.61 |
| B064500C | m3 | Formigó HM-20/P/40/I,>=200kg/m3 ciment | 0.3 | 47.53 | 14.26 |
| D0701641 | m3 | Morter ciment pòrtland+fill.calc. CEM II/B-L,sorra ,250kg/m3 ciment,1:6,5N/mm2,elab.a obra, | 0.035 | 67.57 | 2.36 |
| p_dutxa | u | Plat dutxa formigó prefabricat | 1 | 27.46 | 27.46 |
| A%AUX001 |  | Despeses auxiliars mà d'obra | 0.15 % | 70.49 | 0.11 |
|  |  | Total |  |  | 129.79 |

| Amidament | Uts. | Parcial |
|---|---|---|
| inici passeig | 1 | 1.000 |
| passeig | 1 | 1.000 |
| Total |  | 2 |

**dutxa** u Desplaçament dutxa/rentapeus
2 u × 96.22 = 192.44
Desplaçament de dutxa o rentapeus d'inox provinent del passeig,i instal.lació en la seva nova ubicació, totalment conectat i en funcionament

| Codi | Ut | Descripció | Rendiment | Preu | Import |
|---|---|---|---|---|---|
| A0140000 | h | Manobre | 0.5 | 16.05 | 8.03 |
| A012J000 | h | Oficial 1a lampista | 2 | 19.84 | 39.68 |
| petit_material | u | Petit material | 1 | 48.44 | 48.44 |
| A%AUX001 |  | Despeses auxiliars mà d'obra | 0.15 % | 47.71 | 0.07 |
|  |  | Total |  |  | 96.22 |

| Amidament | Uts. | Parcial |
|---|---|---|
| inici passeig | 1 | 1.000 |
| passeig | 1 | 1.000 |
| Total |  | 2 |

**EFB4GF51** m Tub poliet.retic.D=63mm,g=5,8mm,sèrie 5 segons UNE-EN ISO 15875-2,connect.pressió,superf.
35 m × 17.4 = 609.00
Tub de polietilè reticulat de 63 mm de diàmetre nominal exterior i 5,8 mm de gruix, de la sèrie 5 segons UNE-EN ISO 15875-2, connectat a pressió i col·locat superficialment. Inclòs la valvuleria necessària per a la instal.lació i connexió a xarxa existent.

| Codi | Ut | Descripció | Rendiment | Preu | Import |
|---|---|---|---|---|---|
| A012M000 | h | Oficial 1a muntador | 0.06 | 19.84 | 1.19 |
| A013M000 | h | Ajudant muntador | 0.06 | 17.04 | 1.02 |
| B0A75K02 | u | Abraçadora plàstica,d/int.=63mm (material) | 0.9 | 1.05 | 0.95 |
| BFB4GF51 | m | Tub poliet.retic.D=63mm,g=5,8mm,sèrie 5 segons UNE-EN ISO 15875-2 (material) | 1 | 5.89 | 5.89 |
| BFWB5905 | u | Accessori p/tubs poliet.retic. DN=63mm, metàl·lic,p/connec.pressió (material) | 0.8 | 10.04 | 8.03 |
| BFYB5905 | u | Pp.elem.munt.p/tubs poliet.retic. DN=63mm,connect.pressió (material) | 1 | 0.32 | 0.32 |
| A%AUX001 |  | Despeses auxiliars mà d'obra | 0.015 % | 2.21 | 0.00 |
|  |  | Total |  |  | 17.4 |

| Amidament | Uts. | Alt | Parcial |
|---|---|---|---|
| zona 1 | 1 | 35 | 35.000 |
| Total |  |  | 35 |

**FDK262B7** u Pericó regist.form.pref.sense fons,40x40x45 cm,p/inst.serveis,s/solera form.HM-20/B/40/I,+reblert te
3 u × 47.97 = 143.91
Pericó de registre de formigó prefabricat sense fons de 40x40x45 cm, per a instal·lacions de serveis, col·locat sobre solera de formigó HM-20/B/40/I de 15 cm de gruix i reblert lateral amb terra de la mateixa excavació

| Codi | Ut | Descripció | Rendiment | Preu | Import |
|---|---|---|---|---|---|
| A012N000 | h | Oficial 1a d'obra pública | 0.5 | 19.19 | 9.60 |
| A0140000 | h | Manobre | 1 | 16.05 | 16.05 |
| B064500B | m3 | Formigó HM-20/B/40/I,>=200kg/m3 ciment | 0.054 | 47.53 | 2.57 |
| BDK21495 | u | Pericó regist.form.pref.sense fons,40x40x45 cm,p/inst.serveis (material) | 1 | 12.32 | 12.32 |
| C1503000 | h | Camió grua | 0.2 | 37.15 | 7.43 |
| A%AUX001 |  | Despeses auxiliars mà d'obra | 0.015 % | 25.65 | 0.00 |
|  |  | Total |  |  | 47.97 |

**FDKZ3154** u Bastiment+tapa p/pericó serv.,fosa grisa,420x420x40mm,pes=25kg,col.mort.
3 u × 24.66 = 73.98
Bastiment i tapa per a pericó de serveis, de fosa grisa de 420x420x40 mm i de 25 kg de pes, col·locat amb morter

| Codi | Ut | Descripció | Rendiment | Preu | Import |
|---|---|---|---|---|---|
| A012N000 | h | Oficial 1a d'obra pública | 0.35 | 19.19 | 6.72 |
| A0140000 | h | Manobre | 0.35 | 16.05 | 5.62 |
| B0710150 | t | Mort.ram paleta M5,sacs,(G) UNE-EN 998-2 (material) | 0.004 | 28.78 | 0.12 |
| BDKZ3150 | u | Bastiment+tapa p/pericó serv.,fosa grisa 420x420x40mm,25kg (material) | 1 | 12.2 | 12.20 |
| A%AUX001 |  | Despeses auxiliars mà d'obra | 0.015 % | 12.34 | 0.00 |
|  |  | Total |  |  | 24.66 |

**KDH11010** u Netej.+desembuss. claveg.,intr.manega aig.press.pneum.vibrador
1 u × 214.56 = 214.56
Neteja i desembussada clavegueres, pous i fosses sèptiques de clavegueram amb introducció manual de mànega amb aigua a pressió, amb aparell pneumàtic vibrador incorporat des de compressor situat en camió cisterna

| Codi | Ut | Descripció | Rendiment | Preu | Import |
|---|---|---|---|---|---|
| BDH11010 | u | Neteja+desembuss. de claveg.,intr.manega aig.press.pneum.vibrador (material) | 1 | 214.56 | 214.56 |
|  |  | Total |  |  | 214.56 |

| Amidament | Uts. | Parcial |
|---|---|---|
| inici passeig | 1 | 1.000 |
| Total |  | 1 |

## 02 De l'Avd. de la Platja a C/Port d'en Reig
Import: 25562.14

### 02.01 MOBILIARI URBA
Import: 6780.21

**F21Q1231** u Retirada banc pedra/formigó llarg.<=3m.,càrrega man/mec.
5 u × 16.7 = 83.50

| Amidament | Uts. | Parcial |
|---|---|---|
| zona 3 | 2 | 2.000 |
| zona 4 | 3 | 3.000 |
| Total |  | 5 |

**F2R54239** m3 Transport residus,instal.gestió residus,camió 7t,càrrega mec.,rec.10-15km
6.72 m3 × 6.69 = 44.96

| Amidament | Uts. | Llarg | Ample | Alt | Parcial |
|---|---|---|---|---|---|
| bancs |  |  |  |  |  |
| zona 3 | 2 | 0.8 | 0.8 | 1.7 | 2.176 |
| zona 4 | 3 | 0.8 | 0.8 | 1.7 | 3.264 |
| pilones | 33 | 1 | 0.1 | 0.1 | 0.330 |
|  | 33 |  | 0.06 | 0.48 | 0.950 |
| Total |  |  |  |  | 6.72 |

**F2431230** u Càrrega,transport i colocacio banc,dins obra,camió grua 5t,càrrega mec.
4 u × 55.73 = 222.92

| Amidament | Uts. | Parcial |
|---|---|---|
| zona 3 | 2 | 2.000 |
| zona 4 | 2 | 2.000 |
| Total |  | 4 |

**FQ131411** u Banc Barana formigó armat
5 u × 632.94 = 3164.70

| Amidament | Uts. | Parcial |
|---|---|---|
| zona 3 | 5 | 5.000 |
| Total |  | 5 |

**F21QQB01** u Retirada pilona fosa,enderr.daus form.,càrrega man/mec.
33 u × 11.01 = 363.33

| Amidament | Uts. | Parcial |
|---|---|---|
| zona 3 | 33 | 33.000 |
| Total |  | 33 |

**pilo_compo_polimeric** u Pilona de composite polimèric D=100 mm
13 u × 149 = 1937.00

| Amidament | Uts. | Parcial |
|---|---|---|
| zona 3 | 13 | 13.000 |
| Total |  | 13 |

**FQZ53122HKR7** u Aparcament bicic. indiv. alumini granallat,p/2 bicicletes,ancor.obra+morter
4 u × 240.95 = 963.80

| Amidament | Uts. | Alt | Parcial |
|---|---|---|---|
| zona 3 | 1 | 4 | 4.000 |
| Total |  |  | 4 |

### 02.02 PAVIMENTS I REVESTIMENTS
Import: 9457.1

**F2194JA1** m2 Demol.paviment panot.sob/form.,g<=10cm,ampl.<=0,6m,compressor+càrrega cam.
106.74 m2 × 12.3 = 1312.90

| Amidament | Uts. | Ample | Alt | Parcial |
|---|---|---|---|---|
| zona 3 | 1 |  | 66 | 66.000 |
|  | 1 |  | 24 | 24.000 |
| rases | 1 | 1.2 | 3.7 | 4.440 |
|  | 1 | 1.6 | 2.1 | 3.360 |
| zona 4 | 2 | 0.4 | 6.4 | 5.120 |
|  | 1 | 0.4 | 4.8 | 1.920 |
|  | 1 | 0.4 | 2 | 0.800 |
|  | 1 | 0.55 | 2 | 1.100 |
| Total |  |  |  | 106.74 |

**ext_reixa_canal** u Demolició de reixa canal i peces que l'envolten
1 u × 46.6 = 46.60

| Amidament | Uts. | Parcial |
|---|---|---|
| zona 4 | 1 | 1.000 |
| Total |  | 1 |

**F2194AK1** m2 Demol. base paviment form.,g<=20cm,ampl.<=2m,compressor+càrrega cam.
67.01 m2 × 10.03 = 672.11

| Amidament | Uts. | Ample | Alt | Parcial |
|---|---|---|---|---|
| zona 3 | 1 |  | 50.27 | 50.270 |
| rases | 1 | 1.2 | 3.7 | 4.440 |
|  | 1 | 1.6 | 2.1 | 3.360 |
| zona 4 | 2 | 0.4 | 6.4 | 5.120 |
|  | 1 | 0.4 | 4.8 | 1.920 |
|  | 1 | 0.4 | 2 | 0.800 |
|  | 1 | 0.55 | 2 | 1.100 |
| Total |  |  |  | 67.01 |

**F2191305** m Demolic.vorada sob/form.,compres.+càrrega man/mec.
13.35 m × 4.09 = 54.60
Demolició de vorada col·locada sobre formigó, amb compressor i càrrega manual i mecànica de runa sobre camió o contenidor

| Codi | Ut | Descripció | Rendiment | Preu | Import |
|---|---|---|---|---|---|
| A0150000 | h | Manobre especialista | 0.1 | 20.56 | 2.06 |
| C1101200 | h | Compressor+dos martells pneumàtics | 0.05 | 16.58 | 0.83 |
| C1313330 | h | Retroexcavadora s/pneumàtics 8-10t | 0.024 | 50 | 1.20 |
| A%AUX001 |  | Despeses auxiliars mà d'obra | 0.015 % | 2.06 | 0.00 |
|  |  | Total |  |  | 4.09 |

| Amidament | Uts. | Alt | Parcial |
|---|---|---|---|
| zona 4 | 1 | 13.35 | 13.350 |
| Total |  |  | 13.35 |

**F2R54239** m3 Transport residus,instal.gestió residus,camió 7t,càrrega mec.,rec.10-15km
20.502 m3 × 6.69 = 137.16

| Amidament | Uts. | Ample | Alt | Parcial |
|---|---|---|---|---|
| demolicio paviment | 1 | 0.06 | 106.74 | 6.404 |
| reixa i paviment | 1 | 0.06 | 1.6 | 0.096 |
| base paviment | 1 | 0.2 | 67.01 | 13.402 |
| vorada | 1 | 0.3 | 2 | 0.600 |
| Total |  |  |  | 20.502 |

**K9G3BA56** m2 Base paviment form.+fibres HAF-30/A-2,5-2/F/12-60/I+E,g=20cm,f.acer=20-25kg/m3,remol.mec.
15.64 m2 × 24.62 = 385.06

| Amidament | Uts. | Ample | Alt | Parcial |
|---|---|---|---|---|
| zona 3 |  |  |  |  |
| rases | 1 | 1.2 | 3.7 | 4.440 |
|  | 1 | 1.6 | 2.1 | 3.360 |
| zona 4 | 2 | 0.4 | 6.4 | 5.120 |
|  | 1 | 0.4 | 4.8 | 1.920 |
|  | 1 | 0.4 | 2 | 0.800 |
| Total |  |  |  | 15.64 |

**F9F51010** m2 Paviment peces pref. form.,60x40x5cm,col·locades morter cim.1:6,e.o.
32.573 m2 × 22.43 = 730.61

| Amidament | Uts. | Ample | Alt | Parcial |
|---|---|---|---|---|
| zona 3 | 1 |  | 15.73 | 15.730 |
| rases | 1 | 1.2 | 3.7 | 4.440 |
|  | 1 | 1.6 | 2.1 | 3.360 |
| zona 4 | 2 | 0.4 | 6.4 | 5.120 |
|  | 1 | 0.4 | 4.8 | 1.920 |
|  | 1 | 0.15 | 13.35 | 2.003 |
| Total |  |  |  | 32.573 |

**canal_cuneta** m Canal cuneta
2 m × 18.48 = 36.96
Canal cuneta de peces prefabricades de formigó de 40x40x7 cm, de color ocre Roses, col·locades amb morter de ciment 1:6, elaborat a l'obra amb formigonera de 165 l

| Codi | Ut | Descripció | Rendiment | Preu | Import |
|---|---|---|---|---|---|
| A0121000 | h | Oficial 1a | 0.16 | 19.19 | 3.07 |
| A0140000 | h | Manobre | 0.08 | 16.05 | 1.28 |
| canal_formigo | u | Canal cuneta prefab. formg | 2.5 | 4.68 | 11.70 |
| D0701641 | m3 | Morter ciment pòrtland+fill.calc. CEM II/B-L,sorra ,250kg/m3 ciment,1:6,5N/mm2,elab.a obra, | 0.035 | 67.57 | 2.36 |
| A%AUX001 |  | Despeses auxiliars mà d'obra | 1.5 % | 4.35 | 0.07 |
|  |  | Total |  |  | 18.48 |

| Amidament | Uts. | Alt | Parcial |
|---|---|---|---|
| zona 4 | 1 | 2 | 2.000 |
| Total |  |  | 2 |

**reixa_canal** u Reixa desguàs i paviment pref formigó
1 u × 220.85 = 220.85

| Amidament | Uts. | Parcial |
|---|---|---|
| zona 4 | 1 | 1.000 |
| Total |  | 1 |

**KA1R3241** m2 Polit i reparació d'aplacat de llates de fusta
244.64 m2 × 13.83 = 3383.37
Polit i reparació d'aplacat o tarima de llates de fusta , de 40 mm de gruix i fins 120 mm d'amplària, col·locats separats 10 mm, sobre perfils de suport amb visos d'acer inoxidable. Reposició de llates malmeses amb les de recuperació de l'obra.

| Codi | Ut | Descripció | Rendiment | Preu | Import |
|---|---|---|---|---|---|
| A012A000 | h | Oficial 1a fuster (mà d'obra) | 0.202 | 23.09 | 4.66 |
| A013A000 | h | Ajudant fuster (mà d'obra) | 0.404 | 20.14 | 8.14 |
| C2007000 | h | Polidora (maquinària) | 0.404 | 2.56 | 1.03 |
| A%AUX001 |  | Despeses auxiliars mà d'obra | 0.03 % | 12.80 | 0.00 |
|  |  | Total |  |  | 13.83 |

| Amidament | Uts. | Ample | Alt | Parcial |
|---|---|---|---|---|
| zona 3 | 2 |  | 9.1 | 18.200 |
|  | 1 | 1.7 | 38.9 | 66.130 |
|  | 1 | 1.7 | 30.05 | 51.085 |
|  | 1 | 1.7 | 64.25 | 109.225 |
| Total |  |  |  | 244.64 |

**jard_002** m Jardinera obra/acer corten h=12 cm
25.15 m × 89.11 = 2241.12

| Amidament | Uts. | Alt | Parcial |
|---|---|---|---|
| zona 3 | 1 | 25.15 | 25.150 |
| Total |  |  | 25.15 |

**F991UA60** m Escocell quadrat o rect alumini g=9mm,s/base form.
14.8 m × 15.93 = 235.76

| Amidament | Uts. | Alt | Parcial |
|---|---|---|---|
| zona 4 | 2 | 4.8 | 9.600 |
|  | 1 | 3.2 | 3.200 |
|  | 1 | 2 | 2.000 |
| Total |  |  | 14.8 |

### 02.03 JARDINERIA
Import: 8093.3

**FR261205** m2 Fresatge terreny fluix,h=0,2m,motocultor,2 passad.creu.,pend.<12%
233.78 m2 × 0.75 = 175.34

| Amidament | Uts. | Alt | Parcial |
|---|---|---|---|
| zona 3 | 7 | 1.44 | 10.080 |
|  | 1 | 22.9 | 22.900 |
|  | 1 | 124.9 | 124.900 |
|  | 1 | 25.5 | 25.500 |
| zona 4 | 35 | 1.44 | 50.400 |
| Total |  |  | 233.78 |

**F222H422** m3 Excav.pou aïllat h<=2m,terreny compact.,mitjans mecànics,càrrega mec.
25.15 m3 × 8.91 = 224.09

| Amidament | Uts. | Ample | Alt | Parcial |
|---|---|---|---|---|
| zona 3, jardinera | 1 | 0.5 | 50.3 | 25.150 |
| Total |  |  |  | 25.15 |

**E2R45037** m3 Càrrega mec.+transp.terres,instal.gestió residus,camió 7t,rec.5-10km
30.18 m3 × 5.1 = 153.92

| Amidament | Uts. | Ample | Alt | Parcial |
|---|---|---|---|---|
| zona 3 | 1 | 1.2 | 25.15 | 30.180 |
| Total |  |  |  | 30.18 |

**FR3P2311** m3 Terra vegetal jardineria,granel,escamp.retro.mitj.
32.695 m3 × 26.37 = 862.17

| Amidament | Uts. | Ample | Alt | Parcial |
|---|---|---|---|---|
| zona 3, jardinera | 1 | 0.65 | 50.3 | 32.695 |
| Total |  |  |  | 32.695 |

**pennisetum_villosum** m2 Subministre i plantació pennisetum villosum
50.3 m2 × 33.52 = 1686.06
Subministre i plantació de PENNISETUM VILLOSUM consistent en subministrament de Pennisetum Villosum en contenidor de 2 l; i plantació d'arbust o arbre de petit format en contenidor d'1,5 a 3 l, excavació de clot de plantació de 30x30x30 cm amb mitjans manuals, en un pendent inferior al 35 %, reblert del clot amb terra de l'excavació barrejada amb un 10% de compost i primer reg

| Codi | Ut | Descripció | Rendiment | Preu | Import |
|---|---|---|---|---|---|
| FR4HP621 | u | Subministrament pennisetum villosum en contenidor 2l | 8 | 1.13 | 9.04 |
| FR66222B | u | Plant.arbust/arbre petit,cont.=1,5-3l,30x30x30cm,m.man.,pend.<35%,terra excav.+10% comp. | 8 | 3.06 | 24.48 |
|  |  | Total |  |  | 33.52 |

| Amidament | Uts. | Alt | Parcial |
|---|---|---|---|
| zona 3 jardinera rodona | 1 | 50.3 | 50.300 |
| Total |  |  | 50.3 |

**chamaerops_humilis** u Subministre i plantació chamaerops humilis
6 u × 53.05 = 318.30
Subministre i plantació de CHAMAEROPS HUMILIS consistent en subministrament de Chamaerops humilis d'alçària de 60 a 80 cm, en contenidor amb un diàmetre 50 cm superior al del tronc; i plantació de palmàcia amb pa de terra o contenidor, de 0,5 a 1 m d'alçària d'estípit, excavació de clot de plantació de 100x100x80 cm amb mitjans mecànics, en un pendent inferior al 25 %, reblert del clot amb substitució parcial del 30% de terra de l'excavació per terra de jardineria, primer reg i càrrega de les terres sobrants a camió

| Codi | Ut | Descripció | Rendiment | Preu | Import |
|---|---|---|---|---|---|
| FR484636 | u | Subministrament Chamaerops humilis h=60-80cm,Dcontenidor=Dtronc+50cm | 0 | 25.44 | 0.00 |
| FR652153 | u | Plant.palmàcia,h=0,5-1m,100x100x80cm,m.mec.,pend.<25%,subst.30% p/terra jard. | 1 | 53.05 | 53.05 |
|  |  | Total |  |  | 53.05 |

| Amidament | Uts. | Parcial |
|---|---|---|
| zona 3 jardinera rodona | 6 | 6.000 |
| Total |  | 6 |

**FJS51632** m Canonada deg.16mm,degoters c/33cm,soterra.
57 m × 2.09 = 119.13
Canonada per a reg per degoteig de 16 mm de diàmetre, amb degoters autocompensats integrats cada 33 cm, instal·lada soterrada 10 cm, amb l'obertura i el tancament de la rasa inclosos

| Codi | Ut | Descripció | Rendiment | Preu | Import |
|---|---|---|---|---|---|
| A012M000 | h | Oficial 1a muntador | 0.034 | 19.84 | 0.67 |
| A013M000 | h | Ajudant muntador | 0.034 | 17.04 | 0.58 |
| BFYB2305 | u | Pp.elem.munt.p/tubs PE baixa dens. DN=16mm,connect.pressió | 1 | 0.02 | 0.02 |
| BJS51630 | m | Tub degoteig d=16mm,degoters c/33cm | 1 | 0.82 | 0.82 |
| A%AUX001 |  | Despeses auxiliars mà d'obra | 0.025 % | 1.25 | 0.00 |
|  |  | Total |  |  | 2.09 |

| Amidament | Uts. | Alt | Parcial |
|---|---|---|---|
| zona 3 jardinera rodona | 1 | 57 | 57.000 |
| Total |  |  | 57 |

**phoenix_dactyliferia** u Subministre i plantació de Phoenix Dactylifera
1 u × 1696.76 = 1696.76
Subministre i plantació de PHOENIX DACTYLIFERA consistent en subministrament de Phoenix dactylifera d'alçària d'estípit de 700 a 800 cm, en contenidor amb un diàmetre 70 cm superior al del tronc; i plantació de palmàcia amb pa de terra o contenidor, de 7 a 9 m d'alçària d'estípit, excavació de clot de plantació de 200x200x100 cm amb mitjans mecànics, en un pendent inferior al 25 %, reblert del clot amb substitució parcial del 60% de terra de l'excavació per sorra rentada i compost (70%-30%), primer reg i càrrega de les terres sobrants a camió

| Codi | Ut | Descripció | Rendiment | Preu | Import |
|---|---|---|---|---|---|
| FR48B63Z | u | Subministrament Phoenix dactylifera h=700-800cm,Dcontenidor=Dtronc+70cm | 1 | 1291.65 | 1291.65 |
| FR652796 | u | Plant.palmàcia,h=7-9m,200x200x100cm,m.mec.,pend.<25%,subst.60% p/sorra-comp. | 1 | 405.11 | 405.11 |
|  |  | Total |  |  | 1696.76 |

| Amidament | Uts. | Parcial |
|---|---|---|
| zona 3 a la sorra | 1 | 1.000 |
| Total |  | 1 |

**nasella_tenuissima** m2 Subministre i plantació de Nasella tenuissima
173.3 m2 × 13.43 = 2327.42
Subministre i plantació de NASELLA TENUISSIMA consistent en subministrament de Nassella Tenuissima en contenidor de 2 l; plantació d'arbust o arbre de petit format en contenidor d'1,5 a 3 l, excavació de clot de plantació de 30x30x30 cm amb mitjans manuals, en un pendent inferior al 35 %, reblert del clot amb terra de l'excavació barrejada amb un 10% de compost i primer reg; i sistema de reg amb canonada per a reg per degoteig de 16 mm de diàmetre, amb degoters autocompensats integrats cada 33 cm, instal·lada soterrada 10 cm, amb l'obertura i el tancament de la rasa inclosos

| Codi | Ut | Descripció | Rendiment | Preu | Import |
|---|---|---|---|---|---|
| FR4H6231 | u | Subministrament Nasella Tenuissima en contenidor 2l | 8 | 1.16 | 9.28 |
| FR66222B | u | Plant.arbust/arbre petit,cont.=1,5-3l,30x30x30cm,m.man.,pend.<35%,terra excav.+10% comp. | 1 | 3.06 | 3.06 |
| FJS51632 | m | Canonada deg.16mm,degoters c/33cm,soterra. | 0.52 | 2.09 | 1.09 |
|  |  | Total |  |  | 13.43 |

| Amidament | Uts. | Alt | Parcial |
|---|---|---|---|
| zona 3, parterre | 1 | 22.9 | 22.900 |
|  | 1 | 124.9 | 124.900 |
|  | 1 | 25.5 | 25.500 |
| Total |  |  | 173.3 |

**F2225123** m3 Excav.rasa,amp:<=1m,fond.=<=2m,terreny compact.,retro.+càrrega mec.
7.832 m3 × 7.38 = 57.80

| Amidament | Uts. | Llarg | Ample | Alt | Parcial |
|---|---|---|---|---|---|
| zona 3 | 1 | 1.1 | 0.4 | 6.4 | 2.816 |
| zona 4 | 1 | 1.1 | 0.4 | 6.4 | 2.816 |
|  | 1 | 1.1 | 0.4 | 5 | 2.200 |
| Total |  |  |  |  | 7.832 |

**FRZ81A10** m Barrera arrels
21.4 m × 17.73 = 379.42

| Amidament | Uts. | Alt | Parcial |
|---|---|---|---|
| zona 3 | 1 | 7.6 | 7.600 |
| zona 4 | 1 | 7.6 | 7.600 |
|  | 1 | 6.2 | 6.200 |
| Total |  |  | 21.4 |

**E2252772** m3 Terraplenat+picon.rasa/pou,terres adeq.,g<=25cm
7.832 m3 × 11.86 = 92.89

| Amidament | Uts. | Llarg | Ample | Alt | Parcial |
|---|---|---|---|---|---|
| zona 3 | 1 | 1.1 | 0.4 | 6.4 | 2.816 |
| zona 4 | 1 | 1.1 | 0.4 | 6.4 | 2.816 |
|  | 1 | 1.1 | 0.4 | 5 | 2.200 |
| Total |  |  |  |  | 7.832 |

### 02.04 DRENATGES
Import: 132.03

**F222H220** m3 Excav.pou aïllat h<=2m,terreny fluix,mitjans mecànics
8.55 m3 × 6.76 = 57.80

| Amidament | Uts. | Llarg | Ample | Alt | Parcial |
|---|---|---|---|---|---|
| zona 3 | 2 | 1.9 | 1.5 | 1.5 | 8.550 |
| Total |  |  |  |  | 8.55 |

**F2285J40** m3 Rebliment+picon.pou,ampl.<=1.5m,grava drenatge ,30-50mm,g=25-50cm,picó vibrant
2.25 m3 × 32.99 = 74.23

| Amidament | Uts. | Llarg | Ample | Alt | Parcial |
|---|---|---|---|---|---|
| zona 3 | 2 | 0.5 | 1.5 | 1.5 | 2.250 |
| Total |  |  |  |  | 2.25 |

### 02.05 INSTAL.LACIONS
Import: 1099.5

**F2221754** m Excav.rasa instal.40x50cm,rebl.+compact.retro.
7 m × 5.14 = 35.98

| Amidament | Uts. | Alt | Parcial |
|---|---|---|---|
| zona 3 | 1 | 4.5 | 4.500 |
|  | 1 | 2.5 | 2.500 |
| Total |  |  | 7 |

**K21JE111** u Arrencada plat dutx.,aixetes,sifó,desgua.,desc.xarx.aig./evac.,m.man.,càrrega manual
2 u × 65.35 = 130.70

| Amidament | Uts. | Parcial |
|---|---|---|
| zona 3 | 2 | 2.000 |
| Total |  | 2 |

**F2R54239** m3 Transport residus,instal.gestió residus,camió 7t,càrrega mec.,rec.10-15km
0.806 m3 × 6.69 = 5.39

| Amidament | Uts. | Llarg | Ample | Alt | Parcial |
|---|---|---|---|---|---|
| plat | 2 | 0.28 | 1.2 | 1.2 | 0.806 |
| Total |  |  |  |  | 0.806 |

**K24A3237** m3 Transport materials aplec,camió 5t,càrrrega,rec <=10km
1 m3 × 2.36 = 2.36

**instal_rent** u Base dutxa/rentapeus
1 u × 129.79 = 129.79
Formació de dutxa, consistent en base compactada de grava de 20 cm, i plat de dutxa de formigó prefabricat de color ocre Roses de dimensions 120x120x8 cm

| Codi | Ut | Descripció | Rendiment | Preu | Import |
|---|---|---|---|---|---|
| A0122000 | h | Oficial 1a paleta | 1.615 | 23.77 | 38.39 |
| A0140000 | h | Manobre | 2 | 16.05 | 32.10 |
| C1313330 | h | Retroexcavadora s/pneumàtics 8-10t | 0.122 | 50 | 6.10 |
| C133A0K0 | h | Picó vibrant,plac.60cm | 0.2 | 7 | 1.40 |
| B0330400 | t | Grava 30-50mm | 0.5 | 15.21 | 7.61 |
| B064500C | m3 | Formigó HM-20/P/40/I,>=200kg/m3 ciment | 0.3 | 47.53 | 14.26 |
| D0701641 | m3 | Morter ciment pòrtland+fill.calc. CEM II/B-L,sorra ,250kg/m3 ciment,1:6,5N/mm2,elab.a obra, | 0.035 | 67.57 | 2.36 |
| p_dutxa | u | Plat dutxa formigó prefabricat | 1 | 27.46 | 27.46 |
| A%AUX001 |  | Despeses auxiliars mà d'obra | 0.15 % | 70.49 | 0.11 |
|  |  | Total |  |  | 129.79 |

| Amidament | Uts. | Parcial |
|---|---|---|
| zona 3 | 1 | 1.000 |
| Total |  | 1 |

**dutxa** u Desplaçament dutxa/rentapeus
1 u × 96.22 = 96.22

| Amidament | Uts. | Parcial |
|---|---|---|
| zona 3 | 1 | 1.000 |
| Total |  | 1 |

**FDK262B7** u Pericó regist.form.pref.sense fons,40x40x45 cm,p/inst.serveis,s/solera form.HM-20/B/40/I,+reblert te
2 u × 47.97 = 95.94

| Amidament | Uts. | Parcial |
|---|---|---|
| zona 3 | 2 | 2.000 |
| Total |  | 2 |

**ED351430** u Pericó pas form.pref.,40x40x45cm,g=4cm,+tapa,col.
2 u × 44.28 = 88.56
Pericó de pas de formigó prefabricat, de 40x40x45 cm de mides interiors i 4 cm de gruix, per a evacuació d'aigües residuals, inclosa tapa de formigó prefabricat, col·locat

| Codi | Ut | Descripció | Rendiment | Preu | Import |
|---|---|---|---|---|---|
| A012N000 | h | Oficial 1a d'obra pública | 0.22 | 19.19 | 4.22 |
| A0140000 | h | Manobre | 0.33 | 16.05 | 5.30 |
| BD351430 | u | Peri.pref.form.san.40x40x45cm,g=4cm,finestres premarc.d=23cm,3cares,+tapa (material) | 1 | 26.14 | 26.14 |
| C1503500 | h | Camió grua 5t | 0.178 | 48.42 | 8.62 |
| A%AUX001 |  | Despeses auxiliars mà d'obra | 0.015 % | 9.52 | 0.00 |
|  |  | Total |  |  | 44.28 |

| Amidament | Uts. | Parcial |
|---|---|---|
| zona 3 | 2 | 2.000 |
| Total |  | 2 |

**FDKZ3154** u Bastiment+tapa p/pericó serv.,fosa grisa,420x420x40mm,pes=25kg,col.mort.
4 u × 24.66 = 98.64

| Amidament | Uts. | Parcial |
|---|---|---|
| zona 3 | 4 | 4.000 |
| Total |  | 4 |

**KDH11010** u Netej.+desembuss. claveg.,intr.manega aig.press.pneum.vibrador
1 u × 214.56 = 214.56

| Amidament | Uts. | Parcial |
|---|---|---|
| zona 4 | 1 | 1.000 |
| Total |  | 1 |

**EFB4GF51** m Tub poliet.retic.D=63mm,g=5,8mm,sèrie 5 segons UNE-EN ISO 15875-2,connect.pressió,superf.
5.5 m × 17.4 = 95.70

| Amidament | Uts. | Alt | Parcial |
|---|---|---|---|
| zona 3 | 1 | 5.5 | 5.500 |
| Total |  |  | 5.5 |

**EFA1L342** m Tub PVC,DN=200mm,PN=6bar,encolatUNE-EN 1452-2,dific.mitjà,col.superf.
3 m × 35.22 = 105.66
Tub de PVC de 200 mm de diàmetre nominal exterior, de 6 bar de pressió nominal, encolat, segons la norma UNE-EN 1452-2, amb grau de dificultat mitjà , col·locat superficialment i conectat a la xarxa existent

| Codi | Ut | Descripció | Rendiment | Preu | Import |
|---|---|---|---|---|---|
| A012M000 | h | Oficial 1a muntador | 0.3 | 19.84 | 5.95 |
| A013M000 | h | Ajudant muntador | 0.3 | 17.04 | 5.11 |
| B0A72T00 | u | Abraçadora acer galv.+isofònica,d/int.=200mm (material) | 0.4 | 2.21 | 0.88 |
| BFA1L340 | m | Tub PVC,DN=200mm,PN=6bar,p/encolar,UNE-EN 1452-2 (material) | 1 | 6.37 | 6.37 |
| BFWA1L40 | u | Accessori p/tub PVC-U pres.DN=200mm,p/encolar (material) | 0.2 | 75.06 | 15.01 |
| BFYA1L40 | u | Pp.p/tub PVC-U pres.,D=200mm,encolat (material) | 1 | 1.9 | 1.90 |
| A%AUX001 |  | Despeses auxiliars mà d'obra | 0.015 % | 11.06 | 0.00 |
|  |  | Total |  |  | 35.22 |

| Amidament | Uts. | Alt | Parcial |
|---|---|---|---|
| zona 3 | 1 | 3 | 3.000 |
| Total |  |  | 3 |

## 03 De C/Port d'en Reig a Riera de la Bruneta
Import: 93725.26

### 03.01 MOBILIARI URBA
Import: 10478.66

**F21Q1231** u Retirada banc pedra/formigó llarg.<=3m.,càrrega man/mec.
7 u × 16.7 = 116.90

| Amidament | Uts. | Parcial |
|---|---|---|
| zona 5 | 2 | 2.000 |
| zona 6 | 2 | 2.000 |
| zona 7 | 3 | 3.000 |
| Total |  | 7 |

**F2R54239** m3 Transport residus,instal.gestió residus,camió 7t,càrrega mec.,rec.10-15km
8.473 m3 × 6.69 = 56.68

| Amidament | Uts. | Llarg | Ample | Alt | Parcial |
|---|---|---|---|---|---|
| zona 5 | 2 | 0.8 | 0.8 | 1.7 | 2.176 |
| zona 6 | 2 | 0.8 | 0.8 | 1.7 | 2.176 |
| zona 7 | 3 | 0.8 | 0.8 | 1.7 | 3.264 |
| pilones | 21 | 1.2 | 0.1 | 0.1 | 0.252 |
|  | 21 |  | 0.06 | 0.48 | 0.605 |
| Total |  |  |  |  | 8.473 |

**F2431230** u Càrrega,transport i colocacio banc,dins obra,camió grua 5t,càrrega mec.
5 u × 55.73 = 278.65

| Amidament | Uts. | Parcial |
|---|---|---|
| zona 6 | 5 | 5.000 |
| Total |  | 5 |

**REP_BANC** u Reparació banc existent
2 u × 79.52 = 159.04

| Amidament | Uts. | Parcial |
|---|---|---|
| zona 5 | 1 | 1.000 |
| zona 7 | 1 | 1.000 |
| Total |  | 2 |

**FQ131411** u Banc Barana formigó armat
7 u × 632.94 = 4430.58

| Amidament | Uts. | Parcial |
|---|---|---|
| zona 5 | 3 | 3.000 |
| zona 6 | 4 | 4.000 |
| Total |  | 7 |

**F21QQB01** u Retirada pilona fosa,enderr.daus form.,càrrega man/mec.
21 u × 11.01 = 231.21

| Amidament | Uts. | Alt | Parcial |
|---|---|---|---|
| zona 5 | 1 | 6 | 6.000 |
|  | 1 | 4 | 4.000 |
|  | 1 | 11 | 11.000 |
| Total |  |  | 21 |

**pilo_compo_polimeric** u Pilona de composite polimèric D=100 mm
22 u × 149 = 3278.00

| Amidament | Uts. | Alt | Parcial |
|---|---|---|---|
| zona 5 | 1 | 6 | 6.000 |
|  | 1 | 5 | 5.000 |
|  | 1 | 11 | 11.000 |
| Total |  |  | 22 |

**FQZ53122HKR7** u Aparcament bicic. indiv. alumini granallat,p/2 bicicletes,ancor.obra+morter
8 u × 240.95 = 1927.60

| Amidament | Uts. | Alt | Parcial |
|---|---|---|---|
| zona 5 | 1 | 4 | 4.000 |
| zona 6 | 1 | 4 | 4.000 |
| Total |  |  | 8 |

### 03.02 PAVIMENTS I REVESTIMENTS
Import: 51498.97

**F2194JA1** m2 Demol.paviment panot.sob/form.,g<=10cm,ampl.<=0,6m,compressor+càrrega cam.
422.57 m2 × 12.3 = 5197.61

| Amidament | Uts. | Ample | Alt | Parcial |
|---|---|---|---|---|
| zona 5 | 1 |  | 154.4 | 154.400 |
|  | 1 |  | 29 | 29.000 |
|  | 1 |  | 48.65 | 48.650 |
|  | 1 |  | 35.8 | 35.800 |
|  | 1 |  | 1.34 | 1.340 |
|  | 1 | 0.8 | 7.4 | 5.920 |
|  | 1 | 0.8 | 3.3 | 2.640 |
|  | 1 | 0.8 | 3.9 | 3.120 |
| zona 6 | 1 |  | 54.35 | 54.350 |
|  | 1 |  | 5.45 | 5.450 |
| zona 7 | 1 |  | 36.85 | 36.850 |
|  | 1 |  | 16.35 | 16.350 |
|  | 1 |  | 9.5 | 9.500 |
|  | 1 |  | 19.2 | 19.200 |
| Total |  |  |  | 422.57 |

**ext_paviment** u Demolició de 6 peces de paviment
2 u × 27.96 = 55.92

| Amidament | Uts. | Parcial |
|---|---|---|
| zona 6 | 2 | 2.000 |
| Total |  | 2 |

**ext_reixa_canal** u Demolició de reixa canal i peces que l'envolten
3 u × 46.6 = 139.80

| Amidament | Uts. | Parcial |
|---|---|---|
| zona 6 | 2 | 2.000 |
| zona 7 | 1 | 1.000 |
| Total |  | 3 |

**F2194AK1** m2 Demol. base paviment form.,g<=20cm,ampl.<=2m,compressor+càrrega cam.
404.74 m2 × 10.03 = 4059.54

| Amidament | Uts. | Ample | Alt | Parcial |
|---|---|---|---|---|
| zona 5 | 1 |  | 154.4 | 154.400 |
|  | 1 |  | 29 | 29.000 |
|  | 1 |  | 48.65 | 48.650 |
|  | 1 |  | 35.8 | 35.800 |
|  | 1 | 0.4 | 7.4 | 2.960 |
|  | 1 | 0.4 | 3.3 | 1.320 |
|  | 1 | 0.4 | 3.9 | 1.560 |
| zona 6 | 1 |  | 54.35 | 54.350 |
| zona 7 | 1 |  | 36.85 | 36.850 |
|  | 1 |  | 16.35 | 16.350 |
|  | 1 |  | 9.5 | 9.500 |
| duna formigó | 1 | 5 | 2.8 | 14.000 |
| Total |  |  |  | 404.74 |

**K2183721** m2 Arrencada aplacat,fusta,llist.,m.man.,càrrega manual
2.79 m2 × 4.98 = 13.89

| Amidament | Uts. | Ample | Alt | Parcial |
|---|---|---|---|---|
| zona 7 | 1 | 1.55 | 1.8 | 2.790 |
| Total |  |  |  | 2.79 |

**F2R54239** m3 Transport residus,instal.gestió residus,camió 7t,càrrega mec.,rec.10-15km
106.763 m3 × 6.69 = 714.24

| Amidament | Uts. | Ample | Alt | Parcial |
|---|---|---|---|---|
| demolicio paviment | 1 | 0.06 | 422.57 | 25.354 |
| extracció paviment | 2 | 0.06 | 1.44 | 0.173 |
| extracció reixa | 3 | 0.06 | 1.6 | 0.288 |
| base paviment | 1 | 0.2 | 404.74 | 80.948 |
| Total |  |  |  | 106.763 |

**K24A3237** m3 Transport materials aplec,camió 5t,càrrrega,rec <=10km
2.79 m3 × 2.36 = 6.58

| Amidament | Uts. | Ample | Alt | Parcial |
|---|---|---|---|---|
| zona 7 | 1 | 1.55 | 1.8 | 2.790 |
| Total |  |  |  | 2.79 |

**K9G3BA56** m2 Base paviment form.+fibres HAF-30/A-2,5-2/F/12-60/I+E,g=20cm,f.acer=20-25kg/m3,remol.mec.
147.64 m2 × 24.62 = 3634.90

| Amidament | Uts. | Ample | Alt | Parcial |
|---|---|---|---|---|
| zona 5 | 1 |  | 57.8 | 57.800 |
|  | 5 |  | 0.64 | 3.200 |
|  | 1 |  | 9.2 | 9.200 |
|  | 1 | 0.4 | 7.4 | 2.960 |
|  | 1 | 0.4 | 3.3 | 1.320 |
|  | 1 | 0.4 | 3.9 | 1.560 |
| zona 6 | 1 |  | 1.9 | 1.900 |
| zona 7 | 1 |  | 69.7 | 69.700 |
| Total |  |  |  | 147.64 |

**F9F51010** m2 Paviment peces pref. form.,60x40x5cm,col·locades morter cim.1:6,e.o.
178.75 m2 × 22.43 = 4009.36

| Amidament | Uts. | Ample | Alt | Parcial |
|---|---|---|---|---|
| zona 5 | 1 |  | 57.78 | 57.780 |
|  | 6 |  | 0.64 | 3.840 |
|  | 1 |  | 9.2 | 9.200 |
|  | 1 | 0.8 | 7.4 | 5.920 |
|  | 1 | 0.8 | 3.3 | 2.640 |
|  | 1 | 0.8 | 3.9 | 3.120 |
| zona 6 | 1 |  | 5.45 | 5.450 |
|  | 1 |  | 1.9 | 1.900 |
| zona 7 | 1 |  | 69.7 | 69.700 |
|  | 1 |  | 19.2 | 19.200 |
| Total |  |  |  | 178.75 |

**pav_6_pec** u 6 peces paviment pref formigó
2 u × 35.78 = 71.56

| Amidament | Uts. | Parcial |
|---|---|---|
| zona 6 | 2 | 2.000 |
| Total |  | 2 |

**reixa_canal** u Reixa desguàs i paviment pref formigó
3 u × 220.85 = 662.55

| Amidament | Uts. | Parcial |
|---|---|---|
| zona 6 | 2 | 2.000 |
| zona 7 | 1 | 1.000 |
| Total |  | 3 |

**K83C51HE** m2 Aplacat vert./horitz ext.<=3m prefabricat formigó,g=40mm forat.+4arest.v.1251-2500cm2,
1.34 m2 × 59 = 79.06

| Amidament | Uts. | Alt | Parcial |
|---|---|---|---|
| zona 5 | 1 | 1.34 | 1.340 |
| Total |  |  | 1.34 |

**F9F5B111** m2 Pavim.peça form.40x40cmx10cm, ,sob/terra,rebl.junts sorr.fina,comp.pav.
167.8 m2 × 29.46 = 4943.39
Paviment de peça de formigó de forma rectangular de 40x40 cm i 10 cm de gruix, monocapa, color a definir per la D.F. amb acabat granallat, sobre base compactada de terra, amb rebliment de junts amb sorra fina i compactació del paviment acabat

| Codi | Ut | Descripció | Rendiment | Preu | Import |
|---|---|---|---|---|---|
| A012N000 | h | Oficial 1a d'obra pública | 0.205 | 19.19 | 3.93 |
| A0140000 | h | Manobre | 0.395 | 16.05 | 6.34 |
| A0150000 | h | Manobre especialista | 0.016 | 20.56 | 0.33 |
| B0310500 | t | Sorra 0-3,5 mm (material) | 0.046 | 15.15 | 0.70 |
| B9F1P100 | m2 | Peça form.40x40cmx10cm (material) | 1.05 | 17.16 | 18.02 |
| C133A0K0 | h | Picó vibrant,plac.60cm | 0.02 | 7 | 0.14 |
| A%AUX001 |  | Despeses auxiliars mà d'obra | 0.015 % | 10.60 | 0.00 |
|  |  | Total |  |  | 29.46 |

| Amidament | Uts. | Alt | Parcial |
|---|---|---|---|
| zona 5 | 1 | 29 | 29.000 |
|  | 1 | 48.65 | 48.650 |
|  | 1 | 35.8 | 35.800 |
| zona 6 | 1 | 54.35 | 54.350 |
| Total |  |  | 167.8 |

**K9QAU020** m2 Aplacat/tarima llates de fusta g=50 mm,a<=120mm,sep.=10mm,cargols inox.
9.08 m2 × 48.19 = 437.57
Aplacat o tarima de llates de fusta provinents de recuperació de l'obra, de 50 mm de gruix i fins 120 mm d'amplària, col·locats separats 10 mm, sobre perfils de suport amb visos d'acer inoxidable

| Codi | Ut | Descripció | Rendiment | Preu | Import |
|---|---|---|---|---|---|
| A012A000 | h | Oficial 1a fuster | 0.485 | 23.09 | 11.20 |
| A013A000 | h | Ajudant fuster | 0.485 | 20.14 | 9.77 |
| B0A5C000 | u | Cargol autorosc.,acer inox. (material) | 20 | 0.81 | 16.20 |
| E9QZ153K | m2 | Enllatat de 25x50mm/30cm,col.morter mixt 1:2:10 | 1.05 | 10.2 | 10.71 |
| A%AUX001 |  | Despeses auxiliars mà d'obra | 1.5 % | 20.97 | 0.31 |
|  |  | Total |  |  | 48.19 |

| Amidament | Uts. | Alt | Parcial |
|---|---|---|---|
| zona 7 | 2 | 1.2 | 2.400 |
|  | 1 | 6.68 | 6.680 |
| Total |  |  | 9.08 |

**KA1R3241** m2 Polit i reparació d'aplacat de llates de fusta
161.862 m2 × 13.83 = 2238.55

| Amidament | Uts. | Ample | Alt | Parcial |
|---|---|---|---|---|
| zona 7 | 1 |  | 9.44 | 9.440 |
|  | 1 | 1.7 | 46.22 | 78.574 |
|  | 1 | 1.7 | 30.44 | 51.748 |
|  | 1 | 1.7 | 13 | 22.100 |
| Total |  |  |  | 161.862 |

**jard_002** m Jardinera obra/acer corten h=12 cm
39.7 m × 89.11 = 3537.67

| Amidament | Uts. | Alt | Parcial |
|---|---|---|---|
| zona 5 | 1 | 39.7 | 39.700 |
| Total |  |  | 39.7 |

**jard_003** m Jardinera d'acer corten
179.25 m × 100.66 = 18043.31

| Amidament | Uts. | Alt | Parcial |
|---|---|---|---|
| zona 7 | 1 | 24.4 | 24.400 |
|  | 1 | 23.8 | 23.800 |
|  | 1 | 28.45 | 28.450 |
| zona 6 | 1 | 44.65 | 44.650 |
|  | 1 | 57.95 | 57.950 |
| Total |  |  | 179.25 |

**F991UA60** m Escocell quadrat o rect alumini g=9mm,s/base form.
114.1 m × 15.93 = 1817.61

| Amidament | Uts. | Alt | Parcial |
|---|---|---|---|
| zona 5 | 3 | 3.2 | 9.600 |
|  | 16 | 4.8 | 76.800 |
| zona 6 | 5 | 4.8 | 24.000 |
|  | 1 | 3.7 | 3.700 |
| Total |  |  | 114.1 |

**F96513C5** m Vorada recta form., MC, A3 (20x8cm), B, H, S(R-3,5MPa),col./s.base form.HM-20/P/40/I h=10-20cm,rejun
109.8 m × 16.72 = 1835.86
Vorada recta de peces de formigó, monocapa, amb secció normalitzada per a vianants A3 de 20x8 cm, de classe climàtica B, classe resistent a l'abrasió H i classe resistent a flexió S (R-3,5 MPa), segons UNE-EN 1340, col·locada sobre base de formigó HM-20/P/40/I de 10 a 20 cm d'alçària, i rejuntada amb morter M-5

| Codi | Ut | Descripció | Rendiment | Preu | Import |
|---|---|---|---|---|---|
| A012N000 | h | Oficial 1a d'obra pública | 0.23 | 19.19 | 4.41 |
| A0140000 | h | Manobre | 0.466 | 16.05 | 7.48 |
| B064500C | m3 | Formigó HM-20/P/40/I,>=200kg/m3 ciment | 0.04 | 47.53 | 1.90 |
| B0710250 | t | Mort.ram paleta M5,granel,(G) UNE-EN 998-2 | 0.002 | 26.33 | 0.05 |
| B96513C0 | m | Vorada recta, MC, A3 (20x8cm), B, H, S(R-3,5MPa) (material) | 1 | 2.88 | 2.88 |
| A%AUX001 |  | Despeses auxiliars mà d'obra | 0.015 % | 11.89 | 0.00 |
|  |  | Total |  |  | 16.72 |

| Amidament | Uts. | Alt | Parcial |
|---|---|---|---|
| zona 5 | 1 | 23.3 | 23.300 |
|  | 1 | 28.65 | 28.650 |
|  | 1 | 27.7 | 27.700 |
| zona 6 | 1 | 30.15 | 30.150 |
| Total |  |  | 109.8 |

### 03.03 JARDINERIA
Import: 26752.83

**F21R1165** u Tala directa arbre <6m,arrencant soca,aplec+càrreg+transport brossa planta compostatge dist<20km
8 u × 92.64 = 741.12

| Amidament | Uts. | Parcial |
|---|---|---|
| zona 5 | 8 | 8.000 |
| Total |  | 8 |

**ext_arbust** m Extracció arbust
21.2 m × 20.94 = 443.93

| Amidament | Uts. | Alt | Parcial |
|---|---|---|---|
| zona 6 | 1 | 8 | 8.000 |
|  | 1 | 4.1 | 4.100 |
| zona 7 | 1 | 9.1 | 9.100 |
| Total |  |  | 21.2 |

**FR261205** m2 Fresatge terreny fluix,h=0,2m,motocultor,2 passad.creu.,pend.<12%
745.3 m2 × 0.75 = 558.98

| Amidament | Uts. | Alt | Parcial |
|---|---|---|---|
| zona 5 | 62 | 1.44 | 89.280 |
|  | 1 | 96.6 | 96.600 |
|  | 1 | 6.5 | 6.500 |
|  | 1 | 29 | 29.000 |
|  | 1 | 48.65 | 48.650 |
|  | 1 | 35.8 | 35.800 |
| zona 6 | 31 | 1.44 | 44.640 |
|  | 1 | 54.35 | 54.350 |
|  | 1 | 5.9 | 5.900 |
| zona 7 | 17 | 1.44 | 24.480 |
|  | 1 | 9.1 | 9.100 |
|  | 1 | 23.8 | 23.800 |
|  | 1 | 10.65 | 10.650 |
|  | 1 | 68.5 | 68.500 |
|  | 1 | 143.65 | 143.650 |
|  | 1 | 9.9 | 9.900 |
|  | 1 | 44.5 | 44.500 |
| Total |  |  | 745.3 |

**F222H422** m3 Excav.pou aïllat h<=2m,terreny compact.,mitjans mecànics,càrrega mec.
48.3 m3 × 8.91 = 430.35

| Amidament | Uts. | Ample | Alt | Parcial |
|---|---|---|---|---|
| zona 5 jardinera rodona | 1 | 0.5 | 96.6 | 48.300 |
| Total |  |  |  | 48.3 |

**E2R45037** m3 Càrrega mec.+transp.terres,instal.gestió residus,camió 7t,rec.5-10km
57.96 m3 × 5.1 = 295.60

| Amidament | Uts. | Ample | Alt | Parcial |
|---|---|---|---|---|
| zona 5 | 1 | 1.2 | 48.3 | 57.960 |
| Total |  |  |  | 57.96 |

**FR3P2311** m3 Terra vegetal jardineria,granel,escamp.retro.mitj.
119.663 m3 × 26.37 = 3155.51

| Amidament | Uts. | Llarg | Ample | Alt | Parcial |
|---|---|---|---|---|---|
| zona 5 jardinera rodona | 1 |  | 0.65 | 96.6 | 62.790 |
|  | 1 | 1.2 | 0.25 | 29 | 8.700 |
|  | 1 | 1.2 | 0.25 | 48.65 | 14.595 |
|  | 1 | 1.2 | 0.25 | 35.8 | 10.740 |
| zona 6 | 1 | 1.2 | 0.25 | 54.35 | 16.305 |
| zona 7 | 1 |  | 0.15 | 23.8 | 3.570 |
|  | 1 |  | 0.15 | 10.65 | 1.598 |
|  | 1 |  | 0.15 | 9.1 | 1.365 |
| Total |  |  |  |  | 119.663 |

**E2252772** m3 Terraplenat+picon.rasa/pou,terres adeq.,g<=25cm
50.34 m3 × 11.86 = 597.03

| Amidament | Uts. | Llarg | Ample | Alt | Parcial |
|---|---|---|---|---|---|
| zona 5 | 1 | 1.2 | 0.25 | 29 | 8.700 |
|  | 1 | 1.2 | 0.25 | 48.65 | 14.595 |
|  | 1 | 1.2 | 0.25 | 35.8 | 10.740 |
| zona 6 | 1 | 1.2 | 0.25 | 54.35 | 16.305 |
| Total |  |  |  |  | 50.34 |

**FR43223C** u Subministrament Ficus carica perím=50-60cm,contenidor 80l
4 u × 185.69 = 742.76
Subministrament de Ficus carica de perímetre de 50 a 60 cm, en contenidor de 80 l

| Codi | Ut | Descripció | Rendiment | Preu | Import |
|---|---|---|---|---|---|
| BR43223C | u | Ficus carica perím=50-60cm,contenidor 80l (material) | 1 | 185.69 | 185.69 |
|  |  | Total |  |  | 185.69 |

| Amidament | Uts. | Parcial |
|---|---|---|
| zona 5 jardinera rodona | 4 | 4.000 |
| Total |  | 4 |

**FR446229** u Subministrament Olea europaea perím=140-160cm,pa terra D>=30cm,h>=36cm s/NTJ
1 u × 322.91 = 322.91
Subministrament d'Olea europaea de perímetre de 140 a 160 cm, amb pa de terra de diàmetre mínim 30 cm i profunditat mínima 36 cm segons fórmules NTJ

| Codi | Ut | Descripció | Rendiment | Preu | Import |
|---|---|---|---|---|---|
| BR446229 | u | Olea europaea perím=14-0160cm,pa terra D>=30cm,h>=36cm s/NTJ (material) | 1 | 322.91 | 322.91 |
|  |  | Total |  |  | 322.91 |

| Amidament | Uts. | Parcial |
|---|---|---|
| zona 5 jardinera rodona | 1 | 1.000 |
| Total |  | 1 |

**FR612886** u Plant.planifoli,pa terra/conten.,perím=100-140cm,150x150x100cm,m.mec.,pend.<25%,subst.60% p/sorra-co
5 u × 376.33 = 1881.65
Plantació d'arbre planifoli amb pa de terra o contenidor, de 100 a 140 cm de perímetre de tronc a 1 m d'alçària (a partir del coll de l'arrel), excavació de clot de plantació de 150x150x100 cm amb mitjans mecànics, en un pendent inferior al 25 %, reblert del clot amb substitució parcial del 60% de terra de l'excavació per sorra rentada i compost (70%-30%), primer reg i càrrega de les terres sobrants a camió

| Codi | Ut | Descripció | Rendiment | Preu | Import |
|---|---|---|---|---|---|
| A012P000 | h | Oficial 1a jardiner | 2.63 | 20.7 | 54.44 |
| A012P200 | h | Oficial 2a jardiner | 5.25 | 19.39 | 101.80 |
| A013P000 | h | Ajudant jardiner | 0.47 | 18.37 | 8.63 |
| B0111000 | m3 | Aigua | 0.45 | 1.1 | 0.50 |
| B0315600 | t | Sorra rentada 0,1-0,5 mm | 1.418 | 29.7 | 42.11 |
| BR341110 | m3 | Compost classe I,origen vegetal,granel | 0.405 | 27.95 | 11.32 |
| C1313330 | h | Retroexcavadora s/pneumàtics 8-10t | 0.339 | 50 | 16.95 |
| C1501700 | h | Camió transp.7 t | 0.283 | 32.3 | 9.14 |
| C1502E00 | h | Camió cisterna 8m3 | 0.41 | 34.4 | 14.10 |
| C1503500 | h | Camió grua 5t | 2.423 | 48.42 | 117.32 |
| A%AUX001 |  | Despeses auxiliars mà d'obra | 0.015 % | 164.87 | 0.02 |
|  |  | Total |  |  | 376.33 |

| Amidament | Uts. | Parcial |
|---|---|---|
| zona 5 jardinera rodona |  |  |
| ficus | 4 | 4.000 |
| olivera | 1 | 1.000 |
| Total |  | 5 |

**FJS5A633** u Anella degoteig tub 16mm,degoters c/33cm,d=100cm,soterrada
5 u × 7.94 = 39.70
Anella per a reg per degoteig amb tub de 16 mm de diàmetre, amb degoters autocompensats integrats cada 33 cm, amb un diàmetre de l'anella de 100 cm, soterrada 10 cm, amb l'obertura i el tancament de la rasa inclosos

| Codi | Ut | Descripció | Rendiment | Preu | Import |
|---|---|---|---|---|---|
| A012M000 | h | Oficial 1a muntador | 0.13 | 19.84 | 2.58 |
| A013M000 | h | Ajudant muntador | 0.13 | 17.04 | 2.22 |
| BFYB2305 | u | Pp.elem.munt.p/tubs PE baixa dens. DN=16mm,connect.pressió | 1.2 | 0.02 | 0.02 |
| BJS51630 | m | Tub degoteig d=16mm,degoters c/33cm | 3.8 | 0.82 | 3.12 |
| A%AUX001 |  | Despeses auxiliars mà d'obra | 0.025 % | 4.80 | 0.00 |
|  |  | Total |  |  | 7.94 |

| Amidament | Uts. | Parcial |
|---|---|---|
| zona 5 jardinera rodona |  |  |
| ficus | 4 | 4.000 |
| olivera | 1 | 1.000 |
| Total |  | 5 |

**tulbalghia** m2 Subministre i plantació de tulbalghia
70.1 m2 × 30.59 = 2144.36
Subministre i plantació de TULBALGHIA consistent en subministrament de Tulbaghia d'alçària de 20 a 30 cm, en contenidor de 2 l; plantació d'arbust o arbre de petit format en contenidor d'1,5 a 3 l, excavació de clot de plantació de 30x30x30 cm amb mitjans manuals, en un pendent inferior al 35 %, reblert del clot amb terra de l'excavació barrejada amb un 10% de compost i primer reg; i sistema de reg amb canonada per a reg per degoteig de 16 mm de diàmetre, amb degoters autocompensats integrats cada 33 cm, instal·lada soterrada 10 cm, amb l'obertura i el tancament de la rasa inclosos

| Codi | Ut | Descripció | Rendiment | Preu | Import |
|---|---|---|---|---|---|
| FR4JBP13 | u | Subministrament Tulbaghia h=20-30cm,en contenidor 2l | 6 | 1.62 | 9.72 |
| FR66222B | u | Plant.arbust/arbre petit,cont.=1,5-3l,30x30x30cm,m.man.,pend.<35%,terra excav.+10% comp. | 6 | 3.06 | 18.36 |
| FJS51632 | m | Canonada deg.16mm,degoters c/33cm,soterra. | 1.2 | 2.09 | 2.51 |
|  |  | Total |  |  | 30.59 |

| Amidament | Uts. | Alt | Parcial |
|---|---|---|---|
| zona 5 jardinera rodona | 1 | 63.6 | 63.600 |
| parterre | 1 | 6.5 | 6.500 |
| Total |  |  | 70.1 |

**rosmarinus_postratus** m2 Subministre i plantació de Rosmarinus postratus
25 m2 × 27.91 = 697.75
Subministre i plantació de ROSMARINUS POSTRATUS consistent en subministrament de Rosmarinus officinalis 'Prostratus' en contenidor de 3 l; plantació d'arbust o arbre de petit format en contenidor d'1,5 a 3 l, excavació de clot de plantació de 30x30x30 cm amb mitjans manuals, en un pendent inferior al 35 %, reblert del clot amb terra de l'excavació barrejada amb un 10% de compost i primer reg; i sistema de reg amb canonada per a reg per degoteig de 16 mm de diàmetre, amb degoters autocompensats integrats cada 33 cm, instal·lada soterrada 10 cm, amb l'obertura i el tancament de la rasa inclosos

| Codi | Ut | Descripció | Rendiment | Preu | Import |
|---|---|---|---|---|---|
| FR4H3G41 | u | Subministrament Rosmarinus officin.Prostratus en contenidor 3l | 5 | 1.62 | 8.10 |
| FR66222B | u | Plant.arbust/arbre petit,cont.=1,5-3l,30x30x30cm,m.man.,pend.<35%,terra excav.+10% comp. | 5 | 3.06 | 15.30 |
| FJS51632 | m | Canonada deg.16mm,degoters c/33cm,soterra. | 2.16 | 2.09 | 4.51 |
|  |  | Total |  |  | 27.91 |

| Amidament | Uts. | Alt | Parcial |
|---|---|---|---|
| zona 5 jardinera rodona | 1 | 25 | 25.000 |
| Total |  |  | 25 |

**tam_pentad** u Subministre i plantació Tamarix Pentadra
23 u × 265.65 = 6109.95
Subministre i plantació de TAMARIX PENTADRA O RAMOSISSIMA consistent en subministre de Tamarix ramosissima (T. pentandra) de perímetre de 12 a 14 cm, amb pa de terra de diàmetre mínim 39 cm i profunditat mínima 27,3 cm segons fórmules NTJ; plantació d'arbre planifoli amb pa de terra o contenidor, de 6 a 14 cm de perímetre de tronc a 1 m d'alçària (a partir del coll de l'arrel), excavació de clot de plantació de 80x80x80 cm amb mitjans mecànics, en un pendent inferior al 25 %, reblert del clot amb substitució parcial del 60% de terra de l'excavació per sorra rentada i compost (70%-30%), primer reg i càrrega de les terres sobrants a camió; control d'arrels mitjançant la col.locació d'element de poliuretà de mitja densitat reciclat, de dimensions 1,0x1,0 m, model Rootdirector mitjà de Greenleaf o similar; i sistema de reg per degoteig amb anella amb tub de 16 mm de diàmetre, amb degoters autocompensats integrats cada 33 cm, amb un diàmetre de l'anella de 100 cm, soterrada 10 cm, amb l'obertura i el tancament de la rasa inclosos

| Codi | Ut | Descripció | Rendiment | Preu | Import |
|---|---|---|---|---|---|
| FR45A628 | u | Subministrament Tamarix ramosissima perím=12-14cm, pa terra D>=39cm,h>=27,3cm s/NTJ | 1 | 36.82 | 36.82 |
| FR612136 | u | Plant.planifoli,pa terra/conten.,perím=6-14cm,80x80x80cm,m.mec.,pend.<25%,subst.60% p/sorra-comp. | 1 | 34.57 | 34.57 |
| direct_arrels | u | Rootdirector 1,0x1,0 m | 1 | 186.32 | 186.32 |
| FJS5A633 | u | Anella degoteig tub 16mm,degoters c/33cm,d=100cm,soterrada | 1 | 7.94 | 7.94 |
|  |  | Total |  |  | 265.65 |

| Amidament | Uts. | Parcial |
|---|---|---|
| zona 5 | 17 | 17.000 |
| zona 6 | 6 | 6.000 |
| Total |  | 23 |

**myoporum_laurifolus** m2 Subministre i plantació MYOPORUM LAURIFOLIUS
24.3 m2 × 36.36 = 883.55
Subministre i plantació de MYOPORUM LAURIFOLIUS consistent en subministrament de Myoporum laurifolium en contenidor de 3 l; plantació d'arbust o arbre de petit format en contenidor d'1,5 a 3 l, excavació de clot de plantació de 30x30x30 cm amb mitjans manuals, en un pendent inferior al 35 %, reblert del clot amb terra de l'excavació barrejada amb un 10% de compost i primer reg; i sistema de reg amb canonada per a reg per degoteig de 16 mm de diàmetre, amb degoters autocompensats integrats cada 33 cm, instal·lada soterrada 10 cm, amb l'obertura i el tancament de la rasa inclosos

| Codi | Ut | Descripció | Rendiment | Preu | Import |
|---|---|---|---|---|---|
| FR4F9M31 | u | Subministrament Myoporum laurifolium en contenidor 3l | 6 | 2.06 | 12.36 |
| FR66222B | u | Plant.arbust/arbre petit,cont.=1,5-3l,30x30x30cm,m.man.,pend.<35%,terra excav.+10% comp. | 6 | 3.06 | 18.36 |
| FJS51632 | m | Canonada deg.16mm,degoters c/33cm,soterra. | 2.7 | 2.09 | 5.64 |
|  |  | Total |  |  | 36.36 |

| Amidament | Uts. | Alt | Parcial |
|---|---|---|---|
| zona 6 | 1 | 13.65 | 13.650 |
| zona 7 2º jardinera lineal | 1 | 10.65 | 10.650 |
| Total |  |  | 24.3 |

**FR468437** u Subministrament Cupressocyparis leylandii h=100-125cm,contenidor 5-25l
141 u × 7.79 = 1098.39
Subministrament de Cupressocyparis leylandii d'alçària de 100 a 125 cm, en contenidor de 5 a 25 l

| Codi | Ut | Descripció | Rendiment | Preu | Import |
|---|---|---|---|---|---|
| BR468437 | u | Cupressocyparis leylandii h=100-125cm,contenidor 5-25l (material) | 1 | 7.79 | 7.79 |
|  |  | Total |  |  | 7.79 |

| Amidament | Uts. | Alt | Parcial |
|---|---|---|---|
| zona 7 jardinera en L | 1 | 41 | 41.000 |
| 1º jardinera lineal | 1 | 100 | 100.000 |
| Total |  |  | 141 |

**FR45A628** u Subministrament Tamarix ramosissima perím=12-14cm, pa terra D>=39cm,h>=27,3cm s/NTJ
6 u × 36.82 = 220.92
Subministrament de Tamarix ramosissima (T. pentandra) de perímetre de 12 a 14 cm, amb pa de terra de diàmetre mínim 39 cm i profunditat mínima 27,3 cm segons fórmules NTJ

| Codi | Ut | Descripció | Rendiment | Preu | Import |
|---|---|---|---|---|---|
| BR45A628 | u | Tamarix ramosissima perím=12-14cm, pa terra D>=39cm,h>=27,3cm s/NTJ (material) | 1 | 36.82 | 36.82 |
|  |  | Total |  |  | 36.82 |

| Amidament | Uts. | Parcial |
|---|---|---|
| zona 7 parterre en corba | 5 | 5.000 |
| al costat | 1 | 1.000 |
| Total |  | 6 |

**FR66222B** u Plant.arbust/arbre petit,cont.=1,5-3l,30x30x30cm,m.man.,pend.<35%,terra excav.+10% comp.
147 u × 3.06 = 449.82
Plantació d'arbust o arbre de petit format en contenidor d'1,5 a 3 l, excavació de clot de plantació de 30x30x30 cm amb mitjans manuals, en un pendent inferior al 35 %, reblert del clot amb terra de l'excavació barrejada amb un 10% de compost i primer reg

| Codi | Ut | Descripció | Rendiment | Preu | Import |
|---|---|---|---|---|---|
| A012P000 | h | Oficial 1a jardiner | 0.009 | 20.7 | 0.19 |
| A012P200 | h | Oficial 2a jardiner | 0.018 | 19.39 | 0.35 |
| A013P000 | h | Ajudant jardiner | 0.13 | 18.37 | 2.39 |
| B0111000 | m3 | Aigua | 0.005 | 1.1 | 0.01 |
| BR341150 | m3 | Compost classe I,origen vegetal,sacs 0,8m3 | 0.003 | 38.36 | 0.12 |
| A%AUX001 |  | Despeses auxiliars mà d'obra | 0.015 % | 2.93 | 0.00 |
|  |  | Total |  |  | 3.06 |

| Amidament | Uts. | Alt | Parcial |
|---|---|---|---|
| zona 7 cupressocyparis | 1 | 141 | 141.000 |
| tamarix pentadra | 1 | 6 | 6.000 |
| Total |  |  | 147 |

**FJS51632** m Canonada deg.16mm,degoters c/33cm,soterra.
85 m × 2.09 = 177.65

| Amidament | Uts. | Alt | Parcial |
|---|---|---|---|
| zona 7 jardinera L | 1 | 25 | 25.000 |
| 1º jardinera lineal | 1 | 60 | 60.000 |
| Total |  |  | 85 |

**gaura** m2 Subministre i plantació GAURA LINDHEIMERI
113.45 m2 × 29.98 = 3401.23
Subministre i plantació de GAURA LINDHEIMERI consistent en subministrament de Gaura lindheimeri en contenidor de 2 l, 50% color blanc i 50 % color rosat;
Plantació d'arbust o arbre de petit format en contenidor d'1,5 a 3 l, excavació de clot de plantació de 30x30x30 cm amb mitjans manuals, en un pendent inferior al 35 %, reblert del clot amb terra de l'excavació barrejada amb un 10% de compost i primer reg; i sistema de rec amb canonada per a reg per degoteig de 16 mm de diàmetre, amb degoters autocompensats integrats cada 33 cm, instal·lada soterrada 10 cm, amb l'obertura i el tancament de la rasa inclosos

| Codi | Ut | Descripció | Rendiment | Preu | Import |
|---|---|---|---|---|---|
| FR4DH811 | u | Subministrament Gaura lindheimeri en contenidor 2l | 6 | 1.38 | 8.28 |
| FR66222B | u | Plant.arbust/arbre petit,cont.=1,5-3l,30x30x30cm,m.man.,pend.<35%,terra excav.+10% comp. | 6 | 3.06 | 18.36 |
| FJS51632 | m | Canonada deg.16mm,degoters c/33cm,soterra. | 1.6 | 2.09 | 3.34 |
|  |  | Total |  |  | 29.98 |

| Amidament | Uts. | Alt | Parcial |
|---|---|---|---|
| zona 7 parterre | 1 | 113.45 | 113.450 |
| Total |  |  | 113.45 |

**tam_african** u Subministre i plantació Tamarix Africana
5 u × 7.92 = 39.60
Suministre i plantació de TAMARIX AFRICANA consistent en el subministrament de Tamarix africana d'alçària de 60 a 80 cm, en contenidor de 2 l; i plantació d'arbust o arbre de petit format en contenidor d'1,5 a 3 l, excavació de clot de plantació de 30x30x30 cm amb mitjans manuals, en un pendent inferior al 35 %, reblert del clot amb substitució total de terra de l'excavació per sorra rentada i compost (70%-30%), primer reg i càrrega de les terres sobrants a camió

| Codi | Ut | Descripció | Rendiment | Preu | Import |
|---|---|---|---|---|---|
| FR45A25L | u | Subministrament Tamarix africana h=60-80cm, en contenidor 2l | 1 | 3.16 | 3.16 |
| FR662228 | u | Plant.arbust/arbre petit,cont.=1,5-3l,30x30x30cm,m.man.,pend.<35%,subst.100% p/sorra-comp. | 1 | 4.76 | 4.76 |
|  |  | Total |  |  | 7.92 |

| Amidament | Uts. | Parcial |
|---|---|---|
| zona 7 costat parterre | 5 | 5.000 |
| Total |  | 5 |

**F2225123** m3 Excav.rasa,amp:<=1m,fond.=<=2m,terreny compact.,retro.+càrrega mec.
2.816 m3 × 7.38 = 20.78

| Amidament | Uts. | Llarg | Ample | Alt | Parcial |
|---|---|---|---|---|---|
| zona 5 | 2 | 1.1 | 0.4 | 3.2 | 2.816 |
| Total |  |  |  |  | 2.816 |

**FRZ81A10** m Barrera arrels
127.8 m × 17.73 = 2265.89

| Amidament | Uts. | Alt | Parcial |
|---|---|---|---|
| zona 5 | 3 | 3.6 | 10.800 |
|  | 16 | 5.6 | 89.600 |
| zona 6 | 4 | 5.6 | 22.400 |
|  | 1 | 5 | 5.000 |
| Total |  |  | 127.8 |

**E2252772** m3 Terraplenat+picon.rasa/pou,terres adeq.,g<=25cm
2.816 m3 × 11.86 = 33.40

| Amidament | Uts. | Llarg | Ample | Alt | Parcial |
|---|---|---|---|---|---|
| zona 5 | 2 | 1.1 | 0.4 | 3.2 | 2.816 |
| Total |  |  |  |  | 2.816 |

### 03.04 DRENATGES
Import: 264.06

**F222H220** m3 Excav.pou aïllat h<=2m,terreny fluix,mitjans mecànics
17.1 m3 × 6.76 = 115.60

| Amidament | Uts. | Llarg | Ample | Alt | Parcial |
|---|---|---|---|---|---|
| zona 5 | 1 | 1.9 | 1.5 | 1.5 | 4.275 |
| zona 6 | 1 | 1.9 | 1.5 | 1.5 | 4.275 |
| zona 7 | 2 | 1.9 | 1.5 | 1.5 | 8.550 |
| Total |  |  |  |  | 17.1 |

**F2285J40** m3 Rebliment+picon.pou,ampl.<=1.5m,grava drenatge ,30-50mm,g=25-50cm,picó vibrant
4.5 m3 × 32.99 = 148.46

| Amidament | Uts. | Llarg | Ample | Alt | Parcial |
|---|---|---|---|---|---|
| zona 5 | 1 | 0.5 | 1.5 | 1.5 | 1.125 |
| zona 6 | 1 | 0.5 | 1.5 | 1.5 | 1.125 |
| zona 7 | 2 | 0.5 | 1.5 | 1.5 | 2.250 |
| Total |  |  |  |  | 4.5 |

### 03.05 INSTAL.LACIONS
Import: 4730.74

**F2221754** m Excav.rasa instal.40x50cm,rebl.+compact.retro.
69.1 m × 5.14 = 355.17

| Amidament | Uts. | Alt | Parcial |
|---|---|---|---|
| zona 5 | 1 | 28.5 | 28.500 |
|  | 1 | 26 | 26.000 |
|  | 1 | 7.4 | 7.400 |
|  | 1 | 3.3 | 3.300 |
|  | 1 | 3.9 | 3.900 |
| Total |  |  | 69.1 |

**K21JE111** u Arrencada plat dutx.,aixetes,sifó,desgua.,desc.xarx.aig./evac.,m.man.,càrrega manual
4 u × 65.35 = 261.40

| Amidament | Uts. | Parcial |
|---|---|---|
| zona 5 | 1 | 1.000 |
| zona 6 | 1 | 1.000 |
| zona 7 | 2 | 2.000 |
| Total |  | 4 |

**F2R54239** m3 Transport residus,instal.gestió residus,camió 7t,càrrega mec.,rec.10-15km
1.613 m3 × 6.69 = 10.79

| Amidament | Uts. | Llarg | Ample | Alt | Parcial |
|---|---|---|---|---|---|
| plat | 4 | 0.28 | 1.2 | 1.2 | 1.613 |
| Total |  |  |  |  | 1.613 |

**K24A3237** m3 Transport materials aplec,camió 5t,càrrrega,rec <=10km
1 m3 × 2.36 = 2.36

**instal_rent** u Base dutxa/rentapeus
4 u × 129.79 = 519.16

| Amidament | Uts. | Parcial |
|---|---|---|
| zona 5 | 1 | 1.000 |
| zona 6 | 1 | 1.000 |
| zona 7 | 2 | 2.000 |
| Total |  | 4 |

**dutxa** u Desplaçament dutxa/rentapeus
4 u × 96.22 = 384.88

| Amidament | Uts. | Parcial |
|---|---|---|
| zona 5 | 1 | 1.000 |
| zona 6 | 1 | 1.000 |
| zona 7 | 2 | 2.000 |
| Total |  | 4 |

**EFB4GF51** m Tub poliet.retic.D=63mm,g=5,8mm,sèrie 5 segons UNE-EN ISO 15875-2,connect.pressió,superf.
49 m × 17.4 = 852.60

| Amidament | Uts. | Alt | Parcial |
|---|---|---|---|
| zona 5 | 1 | 31 | 31.000 |
|  | 1 | 9 | 9.000 |
|  | 1 | 4 | 4.000 |
|  | 1 | 5 | 5.000 |
| Total |  |  | 49 |

**EFA1L342** m Tub PVC,DN=200mm,PN=6bar,encolatUNE-EN 1452-2,dific.mitjà,col.superf.
32 m × 35.22 = 1127.04

| Amidament | Uts. | Alt | Parcial |
|---|---|---|---|
| zona 5 | 1 | 32 | 32.000 |
| Total |  |  | 32 |

**FDK262B7** u Pericó regist.form.pref.sense fons,40x40x45 cm,p/inst.serveis,s/solera form.HM-20/B/40/I,+reblert te
6 u × 47.97 = 287.82

| Amidament | Uts. | Parcial |
|---|---|---|
| zona 5 | 6 | 6.000 |
| Total |  | 6 |

**ED351430** u Pericó pas form.pref.,40x40x45cm,g=4cm,+tapa,col.
2 u × 44.28 = 88.56

| Amidament | Uts. | Parcial |
|---|---|---|
| zona 5 | 2 | 2.000 |
| Total |  | 2 |

**FDKZ3154** u Bastiment+tapa p/pericó serv.,fosa grisa,420x420x40mm,pes=25kg,col.mort.
8 u × 24.66 = 197.28

| Amidament | Uts. | Parcial |
|---|---|---|
| zona 5 | 8 | 8.000 |
| Total |  | 8 |

**KDH11010** u Netej.+desembuss. claveg.,intr.manega aig.press.pneum.vibrador
3 u × 214.56 = 643.68

| Amidament | Uts. | Parcial |
|---|---|---|
| zona 6 | 2 | 2.000 |
| zona 7 | 1 | 1.000 |
| Total |  | 3 |

## 04 De Riera de la Bruneta a Riera Trencada
Import: 268724.06

### 04.01 MOBILIARI URBA
Import: 2595.61

**F2431230** u Càrrega,transport i colocacio banc,dins obra,camió grua 5t,càrrega mec.
25 u × 55.73 = 1393.25

| Amidament | Uts. | Parcial |
|---|---|---|
| zona 8 | 6 | 6.000 |
| zona 9 | 11 | 11.000 |
| zona 10 | 8 | 8.000 |
| Total |  | 25 |

**REP_BANC** u Reparació banc existent
3 u × 79.52 = 238.56

| Amidament | Uts. | Parcial |
|---|---|---|
| zona 6 | 3 | 3.000 |
| Total |  | 3 |

**FQZ53122HKR7** u Aparcament bicic. indiv. alumini granallat,p/2 bicicletes,ancor.obra+morter
4 u × 240.95 = 963.80

| Amidament | Uts. | Alt | Parcial |
|---|---|---|---|
| zona 8 | 1 | 4 | 4.000 |
| Total |  |  | 4 |

### 04.02 PAVIMENTS I REVESTIMENTS
Import: 99697.62

**F2194JA1** m2 Demol.paviment panot.sob/form.,g<=10cm,ampl.<=0,6m,compressor+càrrega cam.
1251.4 m2 × 12.3 = 15392.22

| Amidament | Uts. | Ample | Alt | Parcial |
|---|---|---|---|---|
| zona 8 | 1 |  | 275.88 | 275.880 |
|  | 1 |  | 26 | 26.000 |
|  | 1 |  | 6.3 | 6.300 |
| zona 9 | 1 |  | 461.15 | 461.150 |
|  | 1 |  | 23.25 | 23.250 |
|  | 1 |  | 8.2 | 8.200 |
|  | 1 |  | 5.76 | 5.760 |
|  | 1 |  | 3.42 | 3.420 |
|  | 1 |  | 8.68 | 8.680 |
|  | 1 | 0.6 | 20.2 | 12.120 |
|  | 1 | 0.4 | 6 | 2.400 |
|  | 1 | 0.4 | 4 | 1.600 |
| zona 10 | 1 |  | 388.7 | 388.700 |
|  | 1 |  | 2.5 | 2.500 |
|  | 1 |  | 0.5 | 0.500 |
|  | 1 | 0.6 | 22.4 | 13.440 |
|  | 1 | 0.4 | 2 | 0.800 |
|  | 1 | 0.4 | 1.8 | 0.720 |
|  | 1 | 0.6 | 15.3 | 9.180 |
|  | 1 | 0.4 | 2 | 0.800 |
| Total |  |  |  | 1251.4 |

**F2194AK1** m2 Demol. base paviment form.,g<=20cm,ampl.<=2m,compressor+càrrega cam.
1239.82 m2 × 10.03 = 12435.39

| Amidament | Uts. | Ample | Alt | Parcial |
|---|---|---|---|---|
| zona 8 | 1 |  | 275.88 | 275.880 |
|  | 1 |  | 26 | 26.000 |
|  | 1 |  | 6.3 | 6.300 |
| zona 9 | 1 |  | 461.15 | 461.150 |
|  | 1 |  | 23.25 | 23.250 |
|  | 1 |  | 8.2 | 8.200 |
|  | 1 |  | 5.76 | 5.760 |
|  | 1 |  | 3.42 | 3.420 |
|  | 1 |  | 8.68 | 8.680 |
|  | 1 | 0.4 | 20.2 | 8.080 |
|  | 1 | 0.4 | 6 | 2.400 |
|  | 1 | 0.4 | 4 | 1.600 |
| zona 10 | 1 |  | 388.7 | 388.700 |
|  | 1 |  | 2.5 | 2.500 |
|  | 1 |  | 0.5 | 0.500 |
|  | 1 | 0.4 | 22.4 | 8.960 |
|  | 1 | 0.4 | 2 | 0.800 |
|  | 1 | 0.4 | 1.8 | 0.720 |
|  | 1 | 0.4 | 15.3 | 6.120 |
|  | 1 | 0.4 | 2 | 0.800 |
| Total |  |  |  | 1239.82 |

**K2183741** m2 Arrencada aplacat,pedra,param.vert.,m.man.,càrrega manual
0.56 m2 × 9.15 = 5.12

| Amidament | Uts. | Ample | Alt | Parcial |
|---|---|---|---|---|
| zona 9 | 1 | 0.4 | 1.4 | 0.560 |
| Total |  |  |  | 0.56 |

**K2183721** m2 Arrencada aplacat,fusta,llist.,m.man.,càrrega manual
60.05 m2 × 4.98 = 299.05

| Amidament | Uts. | Alt | Parcial |
|---|---|---|---|
| zona 10 | 1 | 60.05 | 60.050 |
| Total |  |  | 60.05 |

**F2R54239** m3 Transport residus,instal.gestió residus,camió 7t,càrrega mec.,rec.10-15km
323.07 m3 × 6.69 = 2161.34

| Amidament | Uts. | Ample | Alt | Parcial |
|---|---|---|---|---|
| demolicio paviment | 1 | 0.06 | 1251.4 | 75.084 |
| demolicio base paviment | 1 | 0.2 | 1239.82 | 247.964 |
| aplacat | 1 | 0.04 | 0.56 | 0.022 |
| Total |  |  |  | 323.07 |

**K24A3237** m3 Transport materials aplec,camió 5t,càrrrega,rec <=10km
4.382 m3 × 2.36 = 10.34

| Amidament | Uts. | Ample | Alt | Parcial |
|---|---|---|---|---|
| zona 10 | 1 | 0.1 | 43.82 | 4.382 |
| Total |  |  |  | 4.382 |

**K9G3BA56** m2 Base paviment form.+fibres HAF-30/A-2,5-2/F/12-60/I+E,g=20cm,f.acer=20-25kg/m3,remol.mec.
1221.35 m2 × 24.62 = 30069.64

| Amidament | Uts. | Ample | Alt | Parcial |
|---|---|---|---|---|
| zona 8 | 1 |  | 275.88 | 275.880 |
|  | 1 |  | 26 | 26.000 |
|  | 1 |  | 6.31 | 6.310 |
| zona 9 | 1 |  | 461.15 | 461.150 |
|  | 1 |  | 11.41 | 11.410 |
|  | 1 |  | 9.04 | 9.040 |
|  | 1 |  | 8.68 | 8.680 |
|  | 1 | 0.4 | 20.2 | 8.080 |
|  | 1 | 0.4 | 6 | 2.400 |
|  | 1 | 0.4 | 4 | 1.600 |
| zona 10 | 1 |  | 388.7 | 388.700 |
|  | 1 |  | 4.2 | 4.200 |
|  | 1 |  | 0.5 | 0.500 |
|  | 1 | 0.4 | 22.4 | 8.960 |
|  | 1 | 0.4 | 2 | 0.800 |
|  | 1 | 0.4 | 1.8 | 0.720 |
|  | 1 | 0.4 | 15.3 | 6.120 |
|  | 1 | 0.4 | 2 | 0.800 |
| Total |  |  |  | 1221.35 |

**F9F51010** m2 Paviment peces pref. form.,60x40x5cm,col·locades morter cim.1:6,e.o.
1222.19 m2 × 22.43 = 27413.72

| Amidament | Uts. | Ample | Alt | Parcial |
|---|---|---|---|---|
| zona 8 | 1 |  | 275.88 | 275.880 |
|  | 1 |  | 26 | 26.000 |
|  | 1 |  | 6.31 | 6.310 |
| zona 9 | 1 |  | 461.15 | 461.150 |
|  | 1 |  | 11.41 | 11.410 |
|  | 1 |  | 8.68 | 8.680 |
|  | 1 | 0.6 | 20.2 | 12.120 |
|  | 1 | 0.4 | 6 | 2.400 |
|  | 1 | 0.4 | 4 | 1.600 |
| zona 10 | 1 |  | 388.7 | 388.700 |
|  | 1 |  | 2.5 | 2.500 |
|  | 1 |  | 0.5 | 0.500 |
|  | 1 | 0.6 | 22.4 | 13.440 |
|  | 1 | 0.4 | 2 | 0.800 |
|  | 1 | 0.4 | 1.8 | 0.720 |
|  | 1 | 0.6 | 15.3 | 9.180 |
|  | 1 | 0.4 | 2 | 0.800 |
| Total |  |  |  | 1222.19 |

**canal_cuneta** m Canal cuneta
26.85 m × 18.48 = 496.19

| Amidament | Uts. | Parcial |
|---|---|---|
| zona 9 | 22.6 | 22.600 |
| zona 10 | 4.25 | 4.250 |
| Total |  | 26.85 |

**K83C51HE** m2 Aplacat vert./horitz ext.<=3m prefabricat formigó,g=40mm forat.+4arest.v.1251-2500cm2,
0.56 m2 × 59 = 33.04

| Amidament | Uts. | Ample | Alt | Parcial |
|---|---|---|---|---|
| zona 9 | 1 | 0.4 | 1.4 | 0.560 |
| Total |  |  |  | 0.56 |

**jard_003** m Jardinera d'acer corten
49.15 m × 100.66 = 4947.44

| Amidament | Uts. | Alt | Parcial |
|---|---|---|---|
| zona 9 | 1 | 8.2 | 8.200 |
|  | 1 | 9.1 | 9.100 |
|  | 1 | 12 | 12.000 |
|  | 1 | 8 | 8.000 |
| zona 10 | 1 | 6.15 | 6.150 |
|  | 1 | 5.7 | 5.700 |
| Total |  |  | 49.15 |

**F991UA60** m Escocell quadrat o rect alumini g=9mm,s/base form.
403.9 m × 15.93 = 6434.13

| Amidament | Uts. | Alt | Parcial |
|---|---|---|---|
| zona 8 | 11 | 6 | 66.000 |
|  | 2 | 10.4 | 20.800 |
| zona 9 | 20 | 6 | 120.000 |
|  | 6 | 10.4 | 62.400 |
| zona 10 | 11 | 6 | 66.000 |
|  | 1 | 11 | 11.000 |
|  | 1 | 9.4 | 9.400 |
|  | 1 | 17.2 | 17.200 |
|  | 1 | 11.1 | 11.100 |
|  | 2 | 10 | 20.000 |
| Total |  |  | 403.9 |

### 04.03 JARDINERIA
Import: 160113.33

**F21R1165** u Tala directa arbre <6m,arrencant soca,aplec+càrreg+transport brossa planta compostatge dist<20km
43 u × 92.64 = 3983.52

| Amidament | Uts. | Parcial |
|---|---|---|
| zona 8 | 14 | 14.000 |
| zona 9 | 19 | 19.000 |
| zona 10 | 10 | 10.000 |
| Total |  | 43 |

**ext_arbust** m Extracció arbust
6 m × 20.94 = 125.64

| Amidament | Uts. | Alt | Parcial |
|---|---|---|---|
| zona 10 | 1 | 1.8 | 1.800 |
|  | 1 | 2.2 | 2.200 |
|  | 1 | 2 | 2.000 |
| Total |  |  | 6 |

**FR261205** m2 Fresatge terreny fluix,h=0,2m,motocultor,2 passad.creu.,pend.<12%
152.64 m2 × 0.75 = 114.48

| Amidament | Uts. | Alt | Parcial |
|---|---|---|---|
| zona 8 | 98 | 1.44 | 141.120 |
| zona 10 | 8 | 1.44 | 11.520 |
| Total |  |  | 152.64 |

**FR3P2311** m3 Terra vegetal jardineria,granel,escamp.retro.mitj.
3.294 m3 × 26.37 = 86.86

| Amidament | Uts. | Ample | Alt | Parcial |
|---|---|---|---|---|
| zona 9 | 1 | 0.15 | 3.5 | 0.525 |
|  | 1 | 0.15 | 4 | 0.600 |
|  | 1 | 0.15 | 5.75 | 0.863 |
|  | 1 | 0.15 | 3.45 | 0.518 |
| zona 10 | 1 | 0.15 | 1.65 | 0.248 |
|  | 1 | 0.15 | 1.9 | 0.285 |
|  | 1 | 0.15 | 1.7 | 0.255 |
| Total |  |  |  | 3.294 |

**tipuana_especiosa** u Subministre i plantació Tipuana especiosa
5 u × 82.39 = 411.95
Subministre i plantació de TIPUANA ESPECIOSA consistent en subministrament de Tipuana tipu (T. speciosa) de perímetre de 16 a 18 cm, amb pa de terra de diàmetre mínim 51 cm i profunditat mínima 35,7 cm segons fórmules NTJ; i plantació d'arbre planifoli amb pa de terra o contenidor, de 14 a 18 cm de perímetre de tronc a 1 m d'alçària (a partir del coll de l'arrel), excavació de clot de plantació de 100x100x80 cm amb mitjans mecànics, en un pendent inferior al 25 %, reblert del clot amb substitució parcial del 60% de terra de l'excavació per sorra rentada i compost (70%-30%), primer reg i càrrega de les terres sobrants a camió

| Codi | Ut | Descripció | Rendiment | Preu | Import |
|---|---|---|---|---|---|
| FR45C62A | u | Subministrament Tipuana tipu (T. speciosa) perím=16-18cm,pa terra D>=51cm,h>=35,7cm s/NTJ | 1 | 30.52 | 30.52 |
| FR612256 | u | Plant.planifoli,pa terra/conten.,perím=14-18cm,100x100x80cm,m.mec.,pend.<25%,subst.60% p/sorra-comp. | 1 | 51.87 | 51.87 |
|  |  | Total |  |  | 82.39 |

| Amidament | Uts. | Parcial |
|---|---|---|
| zona 8 | 5 | 5.000 |
| Total |  | 5 |

**pennisetum_villosum** m2 Subministre i plantació pennisetum villosum
13.25 m2 × 33.52 = 444.14

| Amidament | Uts. | Alt | Parcial |
|---|---|---|---|
| zona 9 jardineres | 1 | 3.5 | 3.500 |
|  | 1 | 4 | 4.000 |
|  | 1 | 5.75 | 5.750 |
| Total |  |  | 13.25 |

**gaura** m2 Subministre i plantació GAURA LINDHEIMERI
3.45 m2 × 29.98 = 103.43

| Amidament | Uts. | Alt | Parcial |
|---|---|---|---|
| zona 9 jardinera | 1 | 3.45 | 3.450 |
| Total |  |  | 3.45 |

**pennisetum_setaceum** m2 Subministre i plantació Pennisetun Setaceum Rubrum
5.25 m2 × 51.83 = 272.11

| Amidament | Uts. | Alt | Parcial |
|---|---|---|---|
| zona 10 | 1 | 1.65 | 1.650 |
|  | 1 | 1.9 | 1.900 |
|  | 1 | 1.7 | 1.700 |
| Total |  |  | 5.25 |

**FR44541A** u Subministrament Morus alba Fruitless perím=16-18cm,arrel nua
43 u × 33.92 = 1458.56
Subministrament de Morus alba Fruitless de perímetre de 16 a 18 cm, amb l'arrel nua

| Codi | Ut | Descripció | Rendiment | Preu | Import |
|---|---|---|---|---|---|
| BR44541A | u | Morus alba Fruitless perím=16-18cm,arrel nua (material) | 1 | 33.92 | 33.92 |
|  |  | Total |  |  | 33.92 |

| Amidament | Uts. | Parcial |
|---|---|---|
| zona 8 | 11 | 11.000 |
| zona 9 | 20 | 20.000 |
| zona 10 | 12 | 12.000 |
| Total |  | 43 |

**millora_terra** u Millora de terreny
45.029 u × 3327.39 = 149829.04
Unitat de 25 m2 de millora del terreny en la plantació d'arbres, consistent en excavació de pou de 0,90 m de fondària i 5x5 m d'amplària, en terreny compacte, amb mitjans mecànics i càrrega mecànica del material excavat, i deixant terres a la vora per terraplenar 15 cm sota la subbase de grava pel paviment.
Transport de terres a instal·lació autoritzada de gestió de residus, amb camió de 7 t i temps d'espera per a la càrrega amb mitjans mecànics, amb un recorregut de més de 10 i fins a 15 km.
Repàs de paret de pou.
Estesa de 10 cm de graves per a drenatge de pedra calcària, en tongades de 25 cm, com a màxim.
Subministre i col.locació d'una capa de Stratacell, estructura modular gran per terra/aigua, de 500x500x250 mm, de poliuretà reforçat amb cristall reciclat, de Greenleaf o similar, deixant el forat on es col.loqui l'arbre.
Subministre i col.locació de tub per a reg i ventil.lació profunda de l'arbre, de 60 mm de diàmetre de polipropilè perforat model rootrain urban i peces T d'unió de poliuretà d'alta densitat reciclat,en tots els costats model rootrain urban de Greenleaf o similar.
Terraplenat i piconatge de 25 cm de terra vegetal de jardineria de categoria baixa, amb una conductivitat elèctrica menor de 3 dS/m, segons NTJ 07A, subministrada a granel i escampada amb retroexcavadora mitjana, en tongades de fins a 25 cm.
Barrera d'arrels amb nervis per a desviar les arrels cap a baix i evitar el creixement en espiral, de polietilè d'alta densitat, de 100 cm, model reroot de Greenleaf o similar.
Geotèxtil tricapa format per geoxarxa revestida de feltre, de Greenleaf o similar
Terraplenat i piconatge en pous de 15 cm de terres de l'obra, en tongades de fins a 25 cm
Subbase de grava de pedrera de pedra calcària de 35 cm de gruix i, grandària màxima de 50 a 70 mm, amb estesa i piconatge del material
Tap quadrat d'alumini amb reixa inoxidable pel tub de reg i ventil.lació, model arborvent de Greenleaf o similar
Subministre i col.locació de tub per a reg i ventil.lació superficial de l'arbre, de 60 mm de diàmetre de polipropilè perforat model rootrain urban i peces T d'unió de poliuretà d'alta densitat reciclat,en tots els costats model rootrain urban de Greenleaf o similar.
Tap circular amb reixa pel tub de reg i ventil.lació, de poliuretà d'alta densitat reciclat de Greenleaf o similar
Plantació d'arbre planifoli amb pa de terra o contenidor, de 6 a 14 cm de perímetre de tronc a 1 m d'alçària (a partir del coll de l'arrel), excavació de clot de plantació de 80x80x80 cm amb mitjans mecànics, en un pendent inferior al 25 %, reblert del clot amb substitució parcial del 60% de terra de l'excavació per sorra rentada i compost (70%-30%), primer reg i càrrega de les terres sobrants a camió

| Codi | Ut | Descripció | Rendiment | Preu | Import |
|---|---|---|---|---|---|
| F222H422 | m3 | Excav.pou aïllat h<=2m,terreny compact.,mitjans mecànics,càrrega mec. | 22.5 | 8.91 | 200.48 |
| F2R35039 | m3 | Transp.terres,instal.gestió residus,camió 7t,carreg.mec.,rec.10-15km | 27 | 5.65 | 152.55 |
| E2241100 | m2 | Repàs sòl/paret rasa/recalçat h<=1,5m | 25 | 1.61 | 40.25 |
| E225AJ70 | m3 | Estesa grava drenatge pedra calc.,g<=25cm | 2.5 | 31.08 | 77.70 |
| FRZ82600 | u | Sum i col stratacell | 96 | 21.31 | 2045.76 |
| FR3P2311 | m3 | Terra vegetal jardineria,granel,escamp.retro.mitj. | 7.5 | 26.37 | 197.78 |
| E2252772 | m3 | Terraplenat+picon.rasa/pou,terres adeq.,g<=25cm | 12 | 11.86 | 142.32 |
| FRZ81A10 | m | Barrera arrels | 5 | 17.73 | 88.65 |
| E7B11170 | m2 | Geotèxtil tricapa s/adh. | 25 | 2.46 | 61.50 |
| ED5A5700 | m | Tub reg i ventil.lació | 13.3 | 5.24 | 69.69 |
| ED5A5701 | u | Peça T unió | 3 | 3.69 | 11.07 |
| ED5A5702 | u | Tap circular amb reixa | 1 | 7.3 | 7.30 |
| ED5A5703 | u | Tap quadrat amb reixa | 2 | 60.06 | 120.12 |
| E9234G91 | m2 | Subbase,grava pedrera pedra calc.,g=35cm,grandària 50-70mm,estesa+picon. | 5 | 15.53 | 77.65 |
| FR612136 | u | Plant.planifoli,pa terra/conten.,perím=6-14cm,80x80x80cm,m.mec.,pend.<25%,subst.60% p/sorra-comp. | 1 | 34.57 | 34.57 |
|  |  | Total |  |  | 3327.39 |

| Amidament | Uts. | Ample | Alt | Parcial |
|---|---|---|---|---|
| zona 8 | 1 | 0.04 | 275.88 | 11.035 |
| zona 9 | 1 | 0.04 | 461.15 | 18.446 |
| zona 10 | 1 | 0.04 | 388.7 | 15.548 |
| Total |  |  |  | 45.029 |

**FRZ81A10** m Barrera arrels
185.2 m × 17.73 = 3283.60

| Amidament | Uts. | Alt | Parcial |
|---|---|---|---|
| zona 8 | 2 | 12.5 | 25.000 |
| zona 9 | 1 | 14 | 14.000 |
|  | 1 | 14.5 | 14.500 |
|  | 4 | 12.5 | 50.000 |
| zona 10 | 1 | 11.8 | 11.800 |
|  | 1 | 10 | 10.000 |
|  | 1 | 18.3 | 18.300 |
|  | 1 | 11.6 | 11.600 |
|  | 2 | 15 | 30.000 |
| Total |  |  | 185.2 |

### 04.04 DRENATGES
Import: 264.06

**F222H220** m3 Excav.pou aïllat h<=2m,terreny fluix,mitjans mecànics
17.1 m3 × 6.76 = 115.60

| Amidament | Uts. | Llarg | Ample | Alt | Parcial |
|---|---|---|---|---|---|
| zona 8 | 2 | 1.9 | 1.5 | 1.5 | 8.550 |
| zona 9 | 1 | 1.9 | 1.5 | 1.5 | 4.275 |
| zona 10 | 1 | 1.9 | 1.5 | 1.5 | 4.275 |
| Total |  |  |  |  | 17.1 |

**F2285J40** m3 Rebliment+picon.pou,ampl.<=1.5m,grava drenatge ,30-50mm,g=25-50cm,picó vibrant
4.5 m3 × 32.99 = 148.46

| Amidament | Uts. | Llarg | Ample | Alt | Parcial |
|---|---|---|---|---|---|
| zona 8 | 2 | 0.5 | 1.5 | 1.5 | 2.250 |
| zona 9 | 1 | 0.5 | 1.5 | 1.5 | 1.125 |
| zona 10 | 1 | 0.5 | 1.5 | 1.5 | 1.125 |
| Total |  |  |  |  | 4.5 |

### 04.05 INSTAL.LACIONS
Import: 6053.44

**F2221754** m Excav.rasa instal.40x50cm,rebl.+compact.retro.
96.45 m × 5.14 = 495.75

| Amidament | Uts. | Alt | Parcial |
|---|---|---|---|
| zona 8 | 1 | 8.65 | 8.650 |
| zona 9 | 1 | 20.3 | 20.300 |
|  | 1 | 8 | 8.000 |
|  | 1 | 6 | 6.000 |
| zona 10 | 1 | 22.2 | 22.200 |
|  | 1 | 3.5 | 3.500 |
|  | 1 | 10.5 | 10.500 |
|  | 1 | 15.3 | 15.300 |
|  | 1 | 2 | 2.000 |
| Total |  |  | 96.45 |

**FG22TD1K** m Tub corbable corrugat PE,doble capa,DN=63mm,20J,450N,canal.sot.
445.2 m × 1.6 = 712.32
Tub corbable corrugat de polietilè, de doble capa, llisa la interior i corrugada l'exterior, de 63 mm de diàmetre nominal, aïllant i no propagador de la flama, resistència a l'impacte de 20 J, resistència a compressió de 450 N, muntat com a canalització soterrada

| Codi | Ut | Descripció | Rendiment | Preu | Import |
|---|---|---|---|---|---|
| A012H000 | h | Oficial 1a electricista | 0.025 | 19.84 | 0.50 |
| BG22TD10 | m | Tub corbable corrugat PE,doble capa,DN=63mm,20J,450N,p/canal.soterrada (material) | 1 | 1.1 | 1.10 |
| A%AUX001 |  | Despeses auxiliars mà d'obra | 0.015 % | 0.50 | 0.00 |
|  |  | Total |  |  | 1.6 |

| Amidament | Uts. | Alt | Parcial |
|---|---|---|---|
| zona 8 | 1 | 75 | 75.000 |
| zona 9 | 1 | 20.3 | 20.300 |
|  | 1 | 122.7 | 122.700 |
|  | 1 | 44 | 44.000 |
| zona 10 | 1 | 21.9 | 21.900 |
|  | 1 | 72.3 | 72.300 |
|  | 1 | 59.8 | 59.800 |
|  | 1 | 10.2 | 10.200 |
|  | 1 | 19 | 19.000 |
| Total |  |  | 445.2 |

**FDK262B7** u Pericó regist.form.pref.sense fons,40x40x45 cm,p/inst.serveis,s/solera form.HM-20/B/40/I,+reblert te
7 u × 47.97 = 335.79

| Amidament | Uts. | Parcial |
|---|---|---|
| zona 8 | 1 | 1.000 |
| zona 9 | 2 | 2.000 |
| zona 10 | 4 | 4.000 |
| Total |  | 7 |

**FDKZ3154** u Bastiment+tapa p/pericó serv.,fosa grisa,420x420x40mm,pes=25kg,col.mort.
7 u × 24.66 = 172.62

| Amidament | Uts. | Parcial |
|---|---|---|
| zona 8 | 1 | 1.000 |
| zona 9 | 2 | 2.000 |
| zona 10 | 4 | 4.000 |
| Total |  | 7 |

**FG312334** m Cable 0,6/1 kV RCT ARA-Z1 3x2,5mm2,col.tub
525.7 m × 2.19 = 1151.28
Cable amb conductor de coure de 0,6/1 kV de tensió assignada, amb designació RCT ARA-Z1, tripolar, de secció 3 x 2,5 mm2, col·locat en tub. Inclòs part proporcinal de connexionat a quadre de comandament.

| Codi | Ut | Descripció | Rendiment | Preu | Import |
|---|---|---|---|---|---|
| A012H000 | h | Oficial 1a electricista | 0.025 | 19.84 | 0.50 |
| A013H000 | h | Ajudant electricista | 0.025 | 21.07 | 0.53 |
| BG312330 | m | Cable 0,6/1 kV RCT ARA-Z1, 3x2,5mm2 (material) | 1 | 1.16 | 1.16 |
| A%AUX001 |  | Despeses auxiliars mà d'obra | 0.015 % | 1.03 | 0.00 |
|  |  | Total |  |  | 2.19 |

| Amidament | Uts. | Alt | Parcial |
|---|---|---|---|
| zona 8 | 1 | 90 | 90.000 |
| zona 9 | 1 | 23.3 | 23.300 |
|  | 1 | 142.2 | 142.200 |
|  | 1 | 53 | 53.000 |
| zona 10 | 1 | 24.9 | 24.900 |
|  | 1 | 87.3 | 87.300 |
|  | 1 | 71.8 | 71.800 |
|  | 1 | 13.2 | 13.200 |
|  | 1 | 20 | 20.000 |
| Total |  |  | 525.7 |

**FG153422** u Caixa deriv.planxa acer,90x90mm,prot.IP-54,munt.superf.
32 u × 26.6 = 851.20
Caixa de derivació quadrada d'alumini injectat, de 90x90 mm, amb grau de protecció IP-54, muntada encastada en paviment

| Codi | Ut | Descripció | Rendiment | Preu | Import |
|---|---|---|---|---|---|
| A012H000 | h | Oficial 1a electricista | 0.15 | 19.84 | 2.98 |
| A013H000 | h | Ajudant electricista | 0.15 | 21.07 | 3.16 |
| BG153422 | u | Caixa deriv.planxa acer,90x90mm,prot.IP-54,p/munt.encastada (material) | 1 | 20.15 | 20.15 |
| BGW15000 | u | P.p.accessoris caixa derivació quadr. | 1 | 0.31 | 0.31 |
| A%AUX001 |  | Despeses auxiliars mà d'obra | 0.015 % | 6.14 | 0.00 |
|  |  | Total |  |  | 26.6 |

| Amidament | Uts. | Parcial |
|---|---|---|
| zona 8 | 7 | 7.000 |
| zona 9 | 9 | 9.000 |
| zona 10 | 16 | 16.000 |
| Total |  | 32 |

**EG2JMA22** u Torreta alimentació elèctrica
12 u × 194.54 = 2334.48
Subministre i instal.lació de torreta d'alimentació elèctrica d'acer inoxidable,d'aproximadament 12x12 cm de base i 60 cm d'alçada, amb base de 4 endolls

| Codi | Ut | Descripció | Rendiment | Preu | Import |
|---|---|---|---|---|---|
| A012H000 | h | Oficial 1a electricista | 0.6 | 19.84 | 11.90 |
| A013H000 | h | Ajudant electricista | 0.6 | 21.07 | 12.64 |
| BG2JMA22 | u | Torreta alimentació (material) | 1 | 170 | 170.00 |
| A%AUX001 |  | Despeses auxiliars mà d'obra | 0.015 % | 24.54 | 0.00 |
|  |  | Total |  |  | 194.54 |

| Amidament | Uts. | Parcial |
|---|---|---|
| zona 8 | 2 | 2.000 |
| zona 9 | 10 | 10.000 |
| Total |  | 12 |

## 05 De Riera Trencada a Rec d'en Forquilla
Import: 52507.68

### 05.01 MOBILIARI URBA
Import: 5306.84

**FQ131411** u Banc Barana formigó armat
3 u × 632.94 = 1898.82

**F2431230** u Càrrega,transport i colocacio banc,dins obra,camió grua 5t,càrrega mec.
6 u × 55.73 = 334.38

| Amidament | Uts. | Parcial |
|---|---|---|
| zona 12 | 2 | 2.000 |
| zona 13 | 4 | 4.000 |
| Total |  | 6 |

**REP_BANC** u Reparació banc existent
1 u × 79.52 = 79.52

| Amidament | Uts. | Parcial |
|---|---|---|
| zona 13 | 1 | 1.000 |
| Total |  | 1 |

**enderroc** u Enderroc caseta creu roja i soports
1 u × 1840.3 = 1840.30
Enderroc total de caseta de la Creu Roja, amb aplec de la fusteria d'alumini i parets de tancament i coberta de planxa. Enderroc dels elements del seu interior amb destí a abocador. Inclòs enderroc de 4 pilars de formigó revestits de llistons de fusta formant jardinera i banc i enderroc de tot el paviment afectat

| Codi | Ut | Descripció | Rendiment | Preu | Import |
|---|---|---|---|---|---|
| A012J000 | h | Oficial 1a lampista | 5 | 19.84 | 99.20 |
| A012H000 | h | Oficial 1a electricista | 5 | 19.84 | 99.20 |
| A0150000 | h | Manobre especialista | 18.569 | 20.56 | 381.78 |
| A0140000 | h | Manobre | 23 | 16.05 | 369.15 |
| A012A000 | h | Oficial 1a fuster | 7.267 | 23.09 | 167.80 |
| C1101200 | h | Compressor+dos martells pneumàtics | 9.688 | 16.58 | 160.63 |
| C200S000 | u | Tacs químics (maquinària) | 2.423 | 5 | 12.12 |
| C1311440 | h | Pala carregadora s/pneumàtics 15-20t | 4.037 | 86.18 | 347.91 |
| C1503000 | h | Camió grua | 5 | 37.15 | 185.75 |
| A%AUX001 |  | Despeses auxiliars mà d'obra | 1.5 % | 1117.13 | 16.76 |
|  |  | Total |  |  | 1840.3 |

**K24A3237** m3 Transport materials aplec,camió 5t,càrrrega,rec <=10km
11 m3 × 2.36 = 25.96

| Amidament | Uts. | Alt | Parcial |
|---|---|---|---|
|  | 1 | 9 | 9.000 |
|  | 1 | 2 | 2.000 |
| Total |  |  | 11 |

**F2R54239** m3 Transport residus,instal.gestió residus,camió 7t,càrrega mec.,rec.10-15km
9 m3 × 6.69 = 60.21

| Amidament | Uts. | Alt | Parcial |
|---|---|---|---|
| parts caseta | 1 | 9 | 9.000 |
| Total |  |  | 9 |

**FQZ53122HKR7** u Aparcament bicic. indiv. alumini granallat,p/2 bicicletes,ancor.obra+morter
4 u × 240.95 = 963.80

| Amidament | Uts. | Alt | Parcial |
|---|---|---|---|
| zona 13 | 1 | 4 | 4.000 |
| Total |  |  | 4 |

**K21B1011** m Arrencada barana metàl.,90-110cm,m.man.,càrr.man.
8.3 m × 5.73 = 47.56
Arrencada de barana metàl·lica de 90 a 110 cm d'alçària, amb mitjans manuals i càrrega manual sobre camió o contenidor

| Codi | Ut | Descripció | Rendiment | Preu | Import |
|---|---|---|---|---|---|
| A0125000 | h | Oficial 1a soldador (mà d'obra) | 0.05 | 24.16 | 1.21 |
| A0135000 | h | Ajudant soldador (mà d'obra) | 0.05 | 21.18 | 1.06 |
| A0140000 | h | Manobre | 0.2 | 16.05 | 3.21 |
| C200S000 | u | Tacs químics | 0.05 | 5 | 0.25 |
| A%AUX001 |  | Despeses auxiliars mà d'obra | 0.015 % | 5.48 | 0.00 |
|  |  | Total |  |  | 5.73 |

| Amidament | Uts. | Alt | Parcial |
|---|---|---|---|
| zona 13 | 1 | 8.3 | 8.300 |
| Total |  |  | 8.3 |

**K21BUR01** m Desmuntatge cartell
1 m × 56.29 = 56.29
Desmuntatge de cartell, aplec a magatzem i posterior col.locació.

| Codi | Ut | Descripció | Rendiment | Preu | Import |
|---|---|---|---|---|---|
| A0140000 | h | Manobre | 1 | 16.05 | 16.05 |
| C200S000 | u | Tacs químics | 8 | 5 | 40.00 |
| A%AUX001 |  | Despeses auxiliars mà d'obra | 1.5 % | 16.05 | 0.24 |
|  |  | Total |  |  | 56.29 |

| Amidament | Uts. | Parcial |
|---|---|---|
| zona 13 | 1 | 1.000 |
| Total |  | 1 |

### 05.02 PAVIMENTS I REVESTIMENTS
Import: 42781.52

**F2194JA1** m2 Demol.paviment panot.sob/form.,g<=10cm,ampl.<=0,6m,compressor+càrrega cam.
515.4 m2 × 12.3 = 6339.42

| Amidament | Uts. | Alt | Parcial |
|---|---|---|---|
| zona 11 | 1 | 5.03 | 5.030 |
|  | 1 | 2.8 | 2.800 |
| zona 12 | 1 | 5 | 5.000 |
|  | 1 | 5.6 | 5.600 |
|  | 1 | 2.32 | 2.320 |
|  | 1 | 2.86 | 2.860 |
|  | 1 | 1 | 1.000 |
|  | 1 | 6 | 6.000 |
| zona 13 | 1 | 1 | 1.000 |
|  | 1 | 62.75 | 62.750 |
|  | 1 | 341.04 | 341.040 |
|  | 1 | 80 | 80.000 |
| Total |  |  | 515.4 |

**F2194AK1** m2 Demol. base paviment form.,g<=20cm,ampl.<=2m,compressor+càrrega cam.
101.31 m2 × 10.03 = 1016.14

| Amidament | Uts. | Alt | Parcial |
|---|---|---|---|
| zona 11 | 1 | 5.03 | 5.030 |
|  | 1 | 2.8 | 2.800 |
| zona 12 | 1 | 5 | 5.000 |
|  | 1 | 5.6 | 5.600 |
|  | 1 | 2.32 | 2.320 |
|  | 1 | 2.86 | 2.860 |
|  | 1 | 1 | 1.000 |
| zona 13 | 1 | 1 | 1.000 |
|  | 1 | 62.75 | 62.750 |
|  | 1 | 12.95 | 12.950 |
| Total |  |  | 101.31 |

**K2183741** m2 Arrencada aplacat,pedra,param.vert.,m.man.,càrrega manual
36.475 m2 × 9.15 = 333.75

| Amidament | Uts. | Ample | Alt | Parcial |
|---|---|---|---|---|
| zona 11 | 1 | 0.4 | 10.2 | 4.080 |
|  | 1 | 1 | 10.2 | 10.200 |
|  | 1 | 1 | 4.8 | 4.800 |
|  | 1 | 1 | 1.25 | 1.250 |
|  | 1 | 0.5 | 1.25 | 0.625 |
| zona 12 | 1 | 1 | 4 | 4.000 |
| zona 13 | 1 | 1 | 4 | 4.000 |
|  | 1 | 0.4 | 4.9 | 1.960 |
|  | 1 | 1 | 4.9 | 4.900 |
|  | 1 | 0.6 | 1.1 | 0.660 |
| Total |  |  |  | 36.475 |

**F2R54239** m3 Transport residus,instal.gestió residus,camió 7t,càrrega mec.,rec.10-15km
52.645 m3 × 6.69 = 352.20

| Amidament | Uts. | Ample | Alt | Parcial |
|---|---|---|---|---|
| demolició paviment | 1 | 0.06 | 515.4 | 30.924 |
| demolició base | 1 | 0.2 | 101.31 | 20.262 |
| aplacat | 1 | 0.04 | 36.47 | 1.459 |
| Total |  |  |  | 52.645 |

**K9G3BA56** m2 Base paviment form.+fibres HAF-30/A-2,5-2/F/12-60/I+E,g=20cm,f.acer=20-25kg/m3,remol.mec.
101.31 m2 × 24.62 = 2494.25

| Amidament | Uts. | Alt | Parcial |
|---|---|---|---|
| zona 11 | 1 | 5.03 | 5.030 |
|  | 1 | 2.8 | 2.800 |
| zona 12 | 1 | 5 | 5.000 |
|  | 1 | 5.6 | 5.600 |
|  | 1 | 2.32 | 2.320 |
|  | 1 | 2.86 | 2.860 |
|  | 1 | 1 | 1.000 |
| zona 13 | 1 | 1 | 1.000 |
|  | 1 | 62.75 | 62.750 |
|  | 1 | 12.95 | 12.950 |
| Total |  |  | 101.31 |

**F9F51010** m2 Paviment peces pref. form.,60x40x5cm,col·locades morter cim.1:6,e.o.
25.17 m2 × 22.43 = 564.56

| Amidament | Uts. | Ample | Alt | Parcial |
|---|---|---|---|---|
| zona 11 | 1 |  | 3.9 | 3.900 |
|  | 1 |  | 2.8 | 2.800 |
| zona 12 | 1 |  | 3.8 | 3.800 |
|  | 1 |  | 4.25 | 4.250 |
|  | 1 |  | 2.32 | 2.320 |
|  | 1 |  | 2.86 | 2.860 |
|  | 1 |  | 1 | 1.000 |
| zona 13 | 1 |  | 1 | 1.000 |
|  | 4 | 0.9 | 0.9 | 3.240 |
| Total |  |  |  | 25.17 |

**F9F51011** m2 Paviment peces pref form, 60x40x5 traverti
483.79 m2 × 22.43 = 10851.41

| Codi | Ut | Descripció | Rendiment | Preu | Import |
|---|---|---|---|---|---|
| A0121000 | h | Oficial 1a | 0.4 | 19.19 | 7.68 |
| A0140000 | h | Manobre | 0.2 | 16.05 | 3.21 |
| B9F11011 | m2 | Peça prefab. form 60x40x5cm traverti | 1.05 | 8.59 | 9.02 |
| D0701641 | m3 | Morter ciment pòrtland+fill.calc. CEM II/B-L,sorra ,250kg/m3 ciment,1:6,5N/mm2,elab.a obra, | 0.035 | 67.57 | 2.36 |
| A%AUX001 |  | Despeses auxiliars mà d'obra | 1.5 % | 10.89 | 0.16 |
|  |  | Total |  |  | 22.43 |

| Amidament | Uts. | Alt | Parcial |
|---|---|---|---|
| zona 13 | 1 | 62.75 | 62.750 |
|  | 1 | 341.04 | 341.040 |
|  | 1 | 80 | 80.000 |
| Total |  |  | 483.79 |

**canal_cuneta** m Canal cuneta
9.25 m × 18.48 = 170.94

| Amidament | Uts. | Alt | Parcial |
|---|---|---|---|
| zona 11 | 1 | 2.85 | 2.850 |
| zona 12 | 1 | 3 | 3.000 |
|  | 1 | 3.4 | 3.400 |
| Total |  |  | 9.25 |

**K83C51HE** m2 Aplacat vert./horitz ext.<=3m prefabricat formigó,g=40mm forat.+4arest.v.1251-2500cm2,
36.475 m2 × 59 = 2152.03

| Amidament | Uts. | Ample | Alt | Parcial |
|---|---|---|---|---|
| zona 11 | 1 | 0.4 | 10.2 | 4.080 |
|  | 1 | 1 | 10.2 | 10.200 |
|  | 1 | 1 | 4.8 | 4.800 |
|  | 1 | 1 | 1.25 | 1.250 |
|  | 1 | 0.5 | 1.25 | 0.625 |
| zona 12 | 1 | 1 | 4 | 4.000 |
| zona 13 | 1 | 1 | 4 | 4.000 |
|  | 1 | 0.4 | 4.9 | 1.960 |
|  | 1 | 1 | 4.9 | 4.900 |
|  | 1 | 0.6 | 1.1 | 0.660 |
| Total |  |  |  | 36.475 |

**K9QAU020** m2 Aplacat/tarima llates de fusta g=50 mm,a<=120mm,sep.=10mm,cargols inox.
61.8 m2 × 48.19 = 2978.14

| Amidament | Uts. | Alt | Parcial |
|---|---|---|---|
| pont | 1 | 61.8 | 61.800 |
| Total |  |  | 61.8 |

**KA1R3241** m2 Polit i reparació d'aplacat de llates de fusta
564.21 m2 × 13.83 = 7803.02

| Amidament | Uts. | Alt | Parcial |
|---|---|---|---|
| pont | 1 | 208.06 | 208.060 |
| zona 11 | 1 | 96.65 | 96.650 |
| zona 12 | 1 | 83.4 | 83.400 |
|  | 1 | 84.65 | 84.650 |
| zona 13 | 1 | 91.45 | 91.450 |
| Total |  |  | 564.21 |

**jard_003** m Jardinera d'acer corten
76.75 m × 100.66 = 7725.66

| Amidament | Uts. | Alt | Parcial |
|---|---|---|---|
| zona 13 | 1 | 21 | 21.000 |
|  | 1 | 27.25 | 27.250 |
|  | 1 | 28.5 | 28.500 |
| Total |  |  | 76.75 |

### 05.03 JARDINERIA
Import: 3065.51

**ext_arbust** m Extracció arbust
36.8 m × 20.94 = 770.59

| Amidament | Uts. | Alt | Parcial |
|---|---|---|---|
| zona 13 | 1 | 9.3 | 9.300 |
|  | 1 | 12 | 12.000 |
|  | 1 | 15.5 | 15.500 |
| Total |  |  | 36.8 |

**FR261205** m2 Fresatge terreny fluix,h=0,2m,motocultor,2 passad.creu.,pend.<12%
112.57 m2 × 0.75 = 84.43

| Amidament | Uts. | Alt | Parcial |
|---|---|---|---|
| zona 11 | 9 | 1.44 | 12.960 |
| zona 12 | 8 | 1.44 | 11.520 |
| zona 13 | 31 | 1.44 | 44.640 |
|  | 1 | 11.15 | 11.150 |
|  | 1 | 14.65 | 14.650 |
|  | 1 | 17.65 | 17.650 |
| Total |  |  | 112.57 |

**FR3P2311** m3 Terra vegetal jardineria,granel,escamp.retro.mitj.
6.519 m3 × 26.37 = 171.91

| Amidament | Uts. | Ample | Alt | Parcial |
|---|---|---|---|---|
| zona 13 | 1 | 0.15 | 11.15 | 1.673 |
|  | 1 | 0.15 | 14.65 | 2.198 |
|  | 1 | 0.15 | 17.65 | 2.648 |
| Total |  |  |  | 6.519 |

**myoporum_laurifolus** m2 Subministre i plantació MYOPORUM LAURIFOLIUS
41.3 m2 × 36.36 = 1501.67

| Amidament | Uts. | Alt | Parcial |
|---|---|---|---|
| zona 13 | 1 | 11.15 | 11.150 |
|  | 1 | 14.65 | 14.650 |
|  | 1 | 15.5 | 15.500 |
| Total |  |  | 41.3 |

**F2225123** m3 Excav.rasa,amp:<=1m,fond.=<=2m,terreny compact.,retro.+càrrega mec.
8.646 m3 × 7.38 = 63.81

| Amidament | Uts. | Llarg | Ample | Alt | Parcial |
|---|---|---|---|---|---|
| zona 11 | 1 | 1.1 | 0.4 | 2.8 | 1.232 |
| zona 12 | 1 | 1.1 | 0.4 | 6.25 | 2.750 |
|  | 1 | 1.1 | 0.4 | 6.6 | 2.904 |
|  | 2 | 1.1 | 0.4 | 2 | 1.760 |
| Total |  |  |  |  | 8.646 |

**FRZ81A10** m Barrera arrels
20.9 m × 17.73 = 370.56

| Amidament | Uts. | Alt | Parcial |
|---|---|---|---|
| zona 11 | 1 | 2.2 | 2.200 |
| zona 12 | 1 | 6.8 | 6.800 |
|  | 1 | 7.3 | 7.300 |
|  | 2 | 2.3 | 4.600 |
| Total |  |  | 20.9 |

**E2252772** m3 Terraplenat+picon.rasa/pou,terres adeq.,g<=25cm
8.646 m3 × 11.86 = 102.54

| Amidament | Uts. | Llarg | Ample | Alt | Parcial |
|---|---|---|---|---|---|
| zona 11 | 1 | 1.1 | 0.4 | 2.8 | 1.232 |
| zona 12 | 1 | 1.1 | 0.4 | 6.25 | 2.750 |
|  | 1 | 1.1 | 0.4 | 6.6 | 2.904 |
|  | 2 | 1.1 | 0.4 | 2 | 1.760 |
| Total |  |  |  |  | 8.646 |

### 05.04 DRENATGES
Import: 330.07

**F222H220** m3 Excav.pou aïllat h<=2m,terreny fluix,mitjans mecànics
21.375 m3 × 6.76 = 144.50

| Amidament | Uts. | Llarg | Ample | Alt | Parcial |
|---|---|---|---|---|---|
| zona 11 | 2 | 1.9 | 1.5 | 1.5 | 8.550 |
| zona 12 | 2 | 1.9 | 1.5 | 1.5 | 8.550 |
| zona 13 | 1 | 1.9 | 1.5 | 1.5 | 4.275 |
| Total |  |  |  |  | 21.375 |

**F2285J40** m3 Rebliment+picon.pou,ampl.<=1.5m,grava drenatge ,30-50mm,g=25-50cm,picó vibrant
5.625 m3 × 32.99 = 185.57

| Amidament | Uts. | Llarg | Ample | Alt | Parcial |
|---|---|---|---|---|---|
| zona 11 | 2 | 0.5 | 1.5 | 1.5 | 2.250 |
| zona 12 | 2 | 0.5 | 1.5 | 1.5 | 2.250 |
| zona 13 | 1 | 0.5 | 1.5 | 1.5 | 1.125 |
| Total |  |  |  |  | 5.625 |

### 05.05 INSTAL.LACIONS
Import: 1023.74

**F2221754** m Excav.rasa instal.40x50cm,rebl.+compact.retro.
11 m × 5.14 = 56.54

| Amidament | Uts. | Alt | Parcial |
|---|---|---|---|
| zona 13 | 1 | 11 | 11.000 |
| Total |  |  | 11 |

**EFB4GF51** m Tub poliet.retic.D=63mm,g=5,8mm,sèrie 5 segons UNE-EN ISO 15875-2,connect.pressió,superf.
13 m × 17.4 = 226.20

| Amidament | Uts. | Parcial |
|---|---|---|
| zona 13 | 13 | 13.000 |
| Total |  | 13 |

**EFA1L342** m Tub PVC,DN=200mm,PN=6bar,encolatUNE-EN 1452-2,dific.mitjà,col.superf.
13 m × 35.22 = 457.86

| Amidament | Uts. | Alt | Parcial |
|---|---|---|---|
| zona 13 | 1 | 13 | 13.000 |
| Total |  |  | 13 |

**FDK262B7** u Pericó regist.form.pref.sense fons,40x40x45 cm,p/inst.serveis,s/solera form.HM-20/B/40/I,+reblert te
2 u × 47.97 = 95.94

| Amidament | Uts. | Parcial |
|---|---|---|
| zona 13 | 2 | 2.000 |
| Total |  | 2 |

**ED351430** u Pericó pas form.pref.,40x40x45cm,g=4cm,+tapa,col.
2 u × 44.28 = 88.56

| Amidament | Uts. | Parcial |
|---|---|---|
| zona 13 | 2 | 2.000 |
| Total |  | 2 |

**FDKZ3154** u Bastiment+tapa p/pericó serv.,fosa grisa,420x420x40mm,pes=25kg,col.mort.
4 u × 24.66 = 98.64

| Amidament | Uts. | Parcial |
|---|---|---|
| zona 13 | 4 | 4.000 |
| Total |  | 4 |

## 06 Dunes
Import: 7396.56

**06.01** u Formació de duna
3 u × 2465.52 = 7396.56
Formació de duna de 25 m de llargada i forma corba encarada al vent dominant, d'una amplada mitjana de 5 m i una alçada aproximada de 1,5m, amb sorra de la platja.
Millora dels susbtrat amb aportació de compost d'origen vegetal, subsministrat a granel.
Plantació de vegetació litoral segons plànol.
Instal.lació de tanca d'encanyissat amb contraforts per impedir el pas de la gent i marcar l'inici de la duna, i afavorir l'acumulació de sorra ajudant a la seva consolidació.

| Codi | Ut | Descripció | Rendiment | Preu | Import |
|---|---|---|---|---|---|
| F221C272 | m3 | Excav.p/caixa pav.,terreny fluix(SPT <20),pala excav. | 12.5 | 2.88 | 36.00 |
| BR341110 | m3 | Compost classe I,origen vegetal,granel | 12.5 | 27.95 | 349.38 |
| F2264C0A | m3 | Terrap/coron.terrap.mat.selecc.excav.g<=25cm | 12.5 | 1.81 | 22.63 |
| FR45A628 | u | Subministrament Tamarix ramosissima perím=12-14cm, pa terra D>=39cm,h>=27,3cm s/NTJ | 9 | 36.82 | 331.38 |
| FR61211B | u | Plant.planifoli,pa terra/conten.,perím=6-14cm,60x60x60cm,m.mec.,pend.<25%,terra excav.+10% comp. | 9 | 18.02 | 162.18 |
| FR4EQ4F4 | u | Subministrament Lotus creticus h=10-15cm, alvèol forestal 200cm3 | 70 | 0.51 | 35.70 |
| FR4HG6F1 | u | Subministrament Scirpus holoschoenus alvèol forestal 200cm3 | 70 | 0.54 | 37.80 |
| FR4HGBF1 | u | Subministrament Scirpus maritimus alvèol forestal 200cm3 | 70 | 0.57 | 39.90 |
| FR4FR8F2 | u | Subministrament Pancratium maritimum h=15-20cm,alvèol forestal 200cm3 | 70 | 0.51 | 35.70 |
| FR6B1152 | u | Plant.massa planta petita,alvèol forest.,terr.prep.,pend.<35%,+1reg | 420 | 0.38 | 159.60 |
| FR934350 | m | Tanca canya,h=100cm,col.grapes | 25 | 7.27 | 181.75 |
| FR4BH2G1 | u | Subministrament Cistus albidus alvèol forest.400cm3 | 70 | 0.51 | 35.70 |
| FR46A4F1 | u | Subministrament Juniperus communis alvèol forestal 200cm3 | 70 | 0.64 | 44.80 |
| FR4GJ813 | u | Subministrament Pistacia lentiscus h=30-50cm, en contenidor 1,3l | 50 | 1.89 | 94.50 |
| FR4H3433 | u | Subministrament Rosmarinus officinalis h=20-30cm, en contenidor 1,5l | 50 | 1.16 | 58.00 |
| FR4A2613 | u | Subministrament Atriplex halimus h=30-40cm,en contenidor 1,3l | 50 | 1.89 | 94.50 |
| FR45A25L | u | Subministrament Tamarix africana h=60-80cm, en contenidor 2l | 50 | 3.16 | 158.00 |
| FR682221 | u | Plant.,cont.=1,5-3l,30x30x30cm,m.man.,pend.<35%,terra excav. | 200 | 2.94 | 588.00 |
|  |  | Total |  |  | 2465.52 |

| Amidament | Uts. | Parcial |
|---|---|---|
| duna | 3 | 3.000 |
| Total |  | 3 |

## 07 Varis
Import: 16459.22

**07.01** Seguretat i salut
11970.339 × 1 = 11970.34
Mitjans de seguretat i salut per l'obra

| Amidament | Uts. | Ample | Alt | Parcial |
|---|---|---|---|---|
| tram 1 | 1 | 0.02 | 119963.07 | 2399.261 |
| tram 2 | 1 | 0.02 | 30295.41 | 605.908 |
| tram 3 | 1 | 0.02 | 101630.62 | 2032.612 |
| tram 4 | 1 | 0.02 | 276058.66 | 5521.173 |
| tram 5 | 1 | 0.02 | 63172.71 | 1263.454 |
| dunes | 1 | 0.02 | 7396.56 | 147.931 |
| Total |  |  |  | 11970.339 |

**07.02** Control de qualitat
4488.878 × 1 = 4488.88
Control de qualitat de l'obra

| Amidament | Uts. | Llarg | Ample | Alt | Parcial |
|---|---|---|---|---|---|
| tram 1 | 1 | 0.01 | 0.75 | 119963.07 | 899.723 |
| tram 2 | 1 | 0.01 | 0.75 | 30295.41 | 227.216 |
| tram 3 | 1 | 0.01 | 0.75 | 101630.62 | 762.230 |
| tram 4 | 1 | 0.01 | 0.75 | 276058.66 | 2070.440 |
| tram 5 | 1 | 0.01 | 0.75 | 63172.71 | 473.795 |
| dunes | 1 | 0.01 | 0.75 | 7396.56 | 55.474 |
| Total |  |  |  |  | 4488.878 |

## -C.I. Costos Indirectes.

## Preus auxiliars

**D060M0B2** m3 Formigó 150kg/m3,1:4:8,ciment pòrtland+fill.calc. CEM II/B-L 32,5R+pedra granit. 20mm,elab.a obra,fo
Preu: 65.18
Formigó de 150 kg/m3, amb una proporció en volum 1:4:8, amb ciment pòrtland amb filler calcari CEM II/B-L 32,5 R i granulat de pedra granítica de grandària màxima 20 mm, elaborat a l'obra amb formigonera de 250 l

| Codi | Ut | Descripció | Rendiment | Preu | Import |
|---|---|---|---|---|---|
| A0150000 | h | Manobre especialista | 0.727 | 20.56 | 14.95 |
| B0111000 | m3 | Aigua | 0.18 | 1.1 | 0.20 |
| B0312010 | t | Sorra pedra granit. p/forms. (material) | 0.65 | 18.08 | 11.75 |
| B0332Q10 | t | Grava pedra granit.20mm,p/forms. (material) | 1.55 | 15.86 | 24.58 |
| B0512401 | t | Ciment pòrtland+fill.calc. CEM II/B-L 32,5R,sacs | 0.15 | 83.4 | 12.51 |
| C1705700 | h | Formigonera 250l (maquinària) | 0.364 | 3.27 | 1.19 |
| A%AUX001 |  | Despeses auxiliars mà d'obra | 0.01 % | 14.95 | 0.00 |
|  |  | Total |  |  | 65.18 |

**D0701641** m3 Morter ciment pòrtland+fill.calc. CEM II/B-L,sorra ,250kg/m3 ciment,1:6,5N/mm2,elab.a obra,
Preu: 67.57
Morter de ciment pòrtland amb filler calcari CEM II/B-L i sorra, amb 250 kg/m3 de ciment, amb una proporció en volum 1:6 i 5 N/mm2 de resistència a compressió, elaborat a l'obra

| Codi | Ut | Descripció | Rendiment | Preu | Import |
|---|---|---|---|---|---|
| A0150000 | h | Manobre especialista | 0.808 | 20.56 | 16.61 |
| B0111000 | m3 | Aigua | 0.2 | 1.1 | 0.22 |
| B0310020 | t | Sorra p/morters (material) | 1.63 | 17.64 | 28.75 |
| B0512401 | t | Ciment pòrtland+fill.calc. CEM II/B-L 32,5R,sacs | 0.25 | 83.4 | 20.85 |
| C1705600 | h | Formigonera 165l (maquinària) | 0.565 | 2.02 | 1.14 |
| A%AUX001 |  | Despeses auxiliars mà d'obra | 0.01 % | 16.61 | 0.00 |
|  |  | Total |  |  | 67.57 |

**FR2B1105** m2 Anivellament+repassada terr.,manuals,pend.<12%
Preu: 1.55
Anivellament i repassada del terreny per a obtenir el perfil d'acabat, amb mitjans manuals, per a un pendent inferior al 12 %

| Codi | Ut | Descripció | Rendiment | Preu | Import |
|---|---|---|---|---|---|
| A012P200 | h | Oficial 2a jardiner | 0.08 | 19.39 | 1.55 |
| A%AUX001 |  | Despeses auxiliars mà d'obra | 0.015 % | 1.55 | 0.00 |
|  |  | Total |  |  | 1.55 |

**FR71121J** m2 Sembra barreja p/gespa mixta+esp.arbustiv/flor,m.man.,pend.<30%,sup.<500m2,corronat
Preu: 1.58
Sembra de barreja de llavors per a gespa tipus mixta amb addició d'espècies arbustives i/o de flor segons NTJ 07N, amb mitjans manuals, en un pendent < 30 %, superfície < 500 m2, incloent el corronat posterior

| Codi | Ut | Descripció | Rendiment | Preu | Import |
|---|---|---|---|---|---|
| A012P000 | h | Oficial 1a jardiner | 0.029 | 20.7 | 0.60 |
| A013P000 | h | Ajudant jardiner | 0.027 | 18.37 | 0.50 |
| BR4U1J00 | kg | Barreja p/gespa tipus mixta+esp.arbustiv/flor (material) | 0.005 | 96.88 | 0.48 |
| A%AUX001 |  | Despeses auxiliars mà d'obra | 0.015 % | 1.10 | 0.00 |
|  |  | Total |  |  | 1.58 |

**FJS21111** u Aspersor turbina,r=4-9m,cos plàstic h=10cm,1/2",s/vàlvula antidrenatge,connexió articul.
Preu: 29.59
Aspersor de turbina, amb radi de cobertura de 4 a 9 m, amb cos emergent de plàstic d'alçària 10 cm, amb connexió de diàmetre 1/2", sense vàlvula antidrenatge, connectat amb unió articulada a la canonada, i regulat

| Codi | Ut | Descripció | Rendiment | Preu | Import |
|---|---|---|---|---|---|
| A012M000 | h | Oficial 1a muntador | 0.5 | 19.84 | 9.92 |
| A013M000 | h | Ajudant muntador | 0.5 | 17.04 | 8.52 |
| BJS21110 | u | Aspersor turbina,r=4-9m,cos plàstic h=10cm,1/2",s/vàlvula antidrenatge (material) | 1 | 7.1 | 7.10 |
| BJSW1110 | u | Connexió dif/asp.articul.,1/2" (material) | 1 | 4.05 | 4.05 |
| A%AUX001 |  | Despeses auxiliars mà d'obra | 0.015 % | 18.44 | 0.00 |
|  |  | Total |  |  | 29.59 |

**FR4HR626** u Subministrament Pennisetum Setaceum Rubrum h=60-80cm, en contenidor 2l
Preu: 1.45
Subministrament de Pennisetum Setaceum Rubrum d'alçària de 60 a 80 cm, en contenidor de 2 l

| Codi | Ut | Descripció | Rendiment | Preu | Import |
|---|---|---|---|---|---|
| BR4HR626 | u | Pennisetum Setaceum Rubrum h=60-80cm, en contenidor 2l (material) | 1 | 1.45 | 1.45 |
|  |  | Total |  |  | 1.45 |

**FR662228** u Plant.arbust/arbre petit,cont.=1,5-3l,30x30x30cm,m.man.,pend.<35%,subst.100% p/sorra-comp.
Preu: 4.76
Plantació d'arbust o arbre de petit format en contenidor d'1,5 a 3 l, excavació de clot de plantació de 30x30x30 cm amb mitjans manuals, en un pendent inferior al 35 %, reblert del clot amb substitució total de terra de l'excavació per sorra rentada i compost (70%-30%), primer reg i càrrega de les terres sobrants a camió

| Codi | Ut | Descripció | Rendiment | Preu | Import |
|---|---|---|---|---|---|
| A012P000 | h | Oficial 1a jardiner | 0.009 | 20.7 | 0.19 |
| A012P200 | h | Oficial 2a jardiner | 0.018 | 19.39 | 0.35 |
| A013P000 | h | Ajudant jardiner | 0.13 | 18.37 | 2.39 |
| B0111000 | m3 | Aigua | 0.005 | 1.1 | 0.01 |
| B0315601 | t | Sorra rentada 0,1-0,5 mm,sacs 0,8m3 | 0.028 | 47.92 | 1.34 |
| BR341150 | m3 | Compost classe I,origen vegetal,sacs 0,8m3 | 0.008 | 38.36 | 0.31 |
| C1502E00 | h | Camió cisterna 8m3 | 0.005 | 34.4 | 0.17 |
| A%AUX001 |  | Despeses auxiliars mà d'obra | 0.015 % | 2.93 | 0.00 |
|  |  | Total |  |  | 4.76 |

**FR612136** u Plant.planifoli,pa terra/conten.,perím=6-14cm,80x80x80cm,m.mec.,pend.<25%,subst.60% p/sorra-comp.
Preu: 34.57
Plantació d'arbre planifoli amb pa de terra o contenidor, de 6 a 14 cm de perímetre de tronc a 1 m d'alçària (a partir del coll de l'arrel), excavació de clot de plantació de 80x80x80 cm amb mitjans mecànics, en un pendent inferior al 25 %, reblert del clot amb substitució parcial del 60% de terra de l'excavació per sorra rentada i compost (70%-30%), primer reg i càrrega de les terres sobrants a camió

| Codi | Ut | Descripció | Rendiment | Preu | Import |
|---|---|---|---|---|---|
| A012P000 | h | Oficial 1a jardiner | 0.025 | 20.7 | 0.52 |
| A012P200 | h | Oficial 2a jardiner | 0.05 | 19.39 | 0.97 |
| A013P000 | h | Ajudant jardiner | 0.19 | 18.37 | 3.49 |
| B0111000 | m3 | Aigua | 0.102 | 1.1 | 0.11 |
| B0315600 | t | Sorra rentada 0,1-0,5 mm | 0.323 | 29.7 | 9.59 |
| BR341110 | m3 | Compost classe I,origen vegetal,granel | 0.092 | 27.95 | 2.57 |
| C1313330 | h | Retroexcavadora s/pneumàtics 8-10t | 0.185 | 50 | 9.25 |
| C1501700 | h | Camió transp.7 t | 0.154 | 32.3 | 4.97 |
| C1502E00 | h | Camió cisterna 8m3 | 0.09 | 34.4 | 3.10 |
| A%AUX001 |  | Despeses auxiliars mà d'obra | 0.015 % | 4.98 | 0.00 |
|  |  | Total |  |  | 34.57 |

**rootdirector** u Rootdirector 1,0x1,0 m
Preu: 186.32
Subministre i col.locació d'element de poliuretà de mitja densitat reciclat, de dimensions 1,0x1,0 m, model Rootdirector mitjà de Greenleaf o similar.

| Codi | Ut | Descripció | Rendiment | Preu | Import |
|---|---|---|---|---|---|
| A013P000 | h | Ajudant jardiner | 0.19 | 18.37 | 3.49 |
| A012P000 | h | Oficial 1a jardiner | 0.025 | 20.7 | 0.52 |
| SRD1050A | u | Rootdirector mitja | 1 | 182.31 | 182.31 |
|  |  | Total |  |  | 186.32 |

**FR45A25L** u Subministrament Tamarix africana h=60-80cm, en contenidor 2l
Preu: 3.16
Subministrament de Tamarix africana d'alçària de 60 a 80 cm, en contenidor de 2 l

| Codi | Ut | Descripció | Rendiment | Preu | Import |
|---|---|---|---|---|---|
| BR45A25L | u | Tamarix africana h=60-80cm, en contenidor 2l (material) | 1 | 3.16 | 3.16 |
|  |  | Total |  |  | 3.16 |

**FR45A527** u Subministrament Tamarix gallica perím=10-12cm, pa terra D>=33cm,h>=23,1cm s/NTJ
Preu: 29.07
Subministrament de Tamarix gallica de perímetre de 10 a 12 cm, amb pa de terra de diàmetre mínim 33 cm i profunditat mínima 23,1 cm segons fórmules NTJ

| Codi | Ut | Descripció | Rendiment | Preu | Import |
|---|---|---|---|---|---|
| BR45A527 | u | Tamarix gallica perím=10-12cm, pa terra D>=33cm,h>=23,1cm s/NTJ (material) | 1 | 29.07 | 29.07 |
|  |  | Total |  |  | 29.07 |

**FR4GK813** u Subministrament Pittosporum heterophyllum.Variegata h=20-30cm, en contenidor 2l
Preu: 2.1
Subministrament de Pittosporum heterophyllum Variegata d'alçària de 20 a 30 cm, en contenidor de 2 l

| Codi | Ut | Descripció | Rendiment | Preu | Import |
|---|---|---|---|---|---|
| BR4GK813 | u | Pittosporum tenuifo.Variegata h=20-30cm, en contenidor 2l (material) | 1 | 2.1 | 2.10 |
|  |  | Total |  |  | 2.1 |

**FR6B1154** u Plant.massa planta petita,test<1l,terr.prep.,pend.<35%,+1reg
Preu: 0.69
Plantació en massa de planta de petit port en test de volum < 1 l, en terreny prèviament preparat, en un pendent inferior al 35 %, i amb primer reg

| Codi | Ut | Descripció | Rendiment | Preu | Import |
|---|---|---|---|---|---|
| A012P000 | h | Oficial 1a jardiner | 0.008 | 20.7 | 0.17 |
| A013P000 | h | Ajudant jardiner | 0.024 | 18.37 | 0.44 |
| B0111000 | m3 | Aigua | 0.005 | 1.1 | 0.01 |
| C1502E00 | h | Camió cisterna 8m3 | 0.002 | 34.4 | 0.07 |
| A%AUX001 |  | Despeses auxiliars mà d'obra | 0.015 % | 0.61 | 0.00 |
|  |  | Total |  |  | 0.69 |

**FR4HP621** u Subministrament pennisetum villosum en contenidor 2l
Preu: 1.13
Subministrament de Pennisetum Villosum en contenidor de 2 l

| Codi | Ut | Descripció | Rendiment | Preu | Import |
|---|---|---|---|---|---|
| BR4HP621 | u | Pennisetum villosum en contenidor 2l (material) | 1 | 1.13 | 1.13 |
|  |  | Total |  |  | 1.13 |

**FR484636** u Subministrament Chamaerops humilis h=60-80cm,Dcontenidor=Dtronc+50cm
Preu: 25.44
Subministrament de Chamaerops humilis d'alçària de 60 a 80 cm, en contenidor amb un diàmetre 50 cm superior al del tronc

| Codi | Ut | Descripció | Rendiment | Preu | Import |
|---|---|---|---|---|---|
| BR484636 | u | Chamaerops humilis h=60-80cm,Dcontenidor=Dtronc+50cm (material) | 1 | 25.44 | 25.44 |
|  |  | Total |  |  | 25.44 |

**FR652153** u Plant.palmàcia,h=0,5-1m,100x100x80cm,m.mec.,pend.<25%,subst.30% p/terra jard.
Preu: 53.05
Plantació de palmàcia amb pa de terra o contenidor, de 0,5 a 1 m d'alçària d'estípit, excavació de clot de plantació de 100x100x80 cm amb mitjans mecànics, en un pendent inferior al 25 %, reblert del clot amb substitució parcial del 30% de terra de l'excavació per terra de jardineria, primer reg i càrrega de les terres sobrants a camió

| Codi | Ut | Descripció | Rendiment | Preu | Import |
|---|---|---|---|---|---|
| A012P000 | h | Oficial 1a jardiner | 0.204 | 20.7 | 4.22 |
| A012P200 | h | Oficial 2a jardiner | 0.408 | 19.39 | 7.91 |
| A013P000 | h | Ajudant jardiner | 0.204 | 18.37 | 3.75 |
| B0111000 | m3 | Aigua | 0.16 | 1.1 | 0.18 |
| BR3P2110 | m3 | Terra vegetal categoria alta,conduct.elèctr.<0,8dS/m,granel | 0.24 | 37.22 | 8.93 |
| C1313330 | h | Retroexcavadora s/pneumàtics 8-10t | 0.2 | 50 | 10.00 |
| C1501700 | h | Camió transp.7 t | 0.164 | 32.3 | 5.30 |
| C1502E00 | h | Camió cisterna 8m3 | 0.14 | 34.4 | 4.82 |
| C1503500 | h | Camió grua 5t | 0.164 | 48.42 | 7.94 |
| A%AUX001 |  | Despeses auxiliars mà d'obra | 0.015 % | 15.88 | 0.00 |
|  |  | Total |  |  | 53.05 |

**FR48B63Z** u Subministrament Phoenix dactylifera h=700-800cm,Dcontenidor=Dtronc+70cm
Preu: 1291.65
Subministrament de Phoenix dactylifera d'alçària d'estípit de 700 a 800 cm, en contenidor amb un diàmetre 70 cm superior al del tronc

| Codi | Ut | Descripció | Rendiment | Preu | Import |
|---|---|---|---|---|---|
| BR48B63Z | u | Phoenix dactylifera h=700-800cm,Dcontenidor=Dtronc+70cm (material) | 1 | 1291.65 | 1291.65 |
|  |  | Total |  |  | 1291.65 |

**FR652796** u Plant.palmàcia,h=7-9m,200x200x100cm,m.mec.,pend.<25%,subst.60% p/sorra-comp.
Preu: 405.11
Plantació de palmàcia amb pa de terra o contenidor, de 7 a 9 m d'alçària d'estípit, excavació de clot de plantació de 200x200x100 cm amb mitjans mecànics, en un pendent inferior al 25 %, reblert del clot amb substitució parcial del 60% de terra de l'excavació per sorra rentada i compost (70%-30%), primer reg i càrrega de les terres sobrants a camió

| Codi | Ut | Descripció | Rendiment | Preu | Import |
|---|---|---|---|---|---|
| A012P000 | h | Oficial 1a jardiner | 2.21 | 20.7 | 45.75 |
| A012P200 | h | Oficial 2a jardiner | 4.52 | 19.39 | 87.64 |
| A013P000 | h | Ajudant jardiner | 0.92 | 18.37 | 16.90 |
| B0111000 | m3 | Aigua | 0.8 | 1.1 | 0.88 |
| B0315600 | t | Sorra rentada 0,1-0,5 mm | 2.52 | 29.7 | 74.84 |
| BR341110 | m3 | Compost classe I,origen vegetal,granel | 0.72 | 27.95 | 20.12 |
| C1313330 | h | Retroexcavadora s/pneumàtics 8-10t | 0.598 | 50 | 29.90 |
| C1501700 | h | Camió transp.7 t | 0.493 | 32.3 | 15.92 |
| C1502E00 | h | Camió cisterna 8m3 | 0.72 | 34.4 | 24.77 |
| C1503500 | h | Camió grua 5t | 1.825 | 48.42 | 88.37 |
| A%AUX001 |  | Despeses auxiliars mà d'obra | 0.015 % | 150.29 | 0.02 |
|  |  | Total |  |  | 405.11 |

**FR4H6231** u Subministrament Nasella Tenuissima en contenidor 2l
Preu: 1.16
Subministrament de Nassella Tenuissima en contenidor de 2 l

| Codi | Ut | Descripció | Rendiment | Preu | Import |
|---|---|---|---|---|---|
| BR4H6231 | u | Nasella Tenuissima en contenidor 2l (material) | 1 | 1.16 | 1.16 |
|  |  | Total |  |  | 1.16 |

**E9QZ153K** m2 Enllatat de 25x50mm/30cm,col.morter mixt 1:2:10
Preu: 10.2
Enllatat amb llates de fusta de 25x50 mm, col·locades cada 30 cm i fixades a la solera amb morter mixt 1:2:10

| Codi | Ut | Descripció | Rendiment | Preu | Import |
|---|---|---|---|---|---|
| A0122000 | h | Oficial 1a paleta | 0.28 | 23.77 | 6.66 |
| A0140000 | h | Manobre | 0.14 | 16.05 | 2.25 |
| B0D31000 | m3 | Llata fusta pi (material) | 0.004 | 211.79 | 0.85 |
| D070A4D1 | m3 | Morter mixt ciment pòrtland+fill.calc. CEM II/B-L,calç,sorra ,200kg/m3 ciment,1:2:10,2,5N/mm2,elab.a | 0.005 | 88.08 | 0.44 |
| A%AUX001 |  | Despeses auxiliars mà d'obra | 0.015 % | 8.91 | 0.00 |
|  |  | Total |  |  | 10.2 |

**FR4JBP13** u Subministrament Tulbaghia h=20-30cm,en contenidor 2l
Preu: 1.62
Subministrament de Tulbaghia d'alçària de 20 a 30 cm, en contenidor de 2 l

| Codi | Ut | Descripció | Rendiment | Preu | Import |
|---|---|---|---|---|---|
| BR4JBP13 | u | Tulbaghia h=20-30cm,en contenidor 2l (material) | 1 | 1.62 | 1.62 |
|  |  | Total |  |  | 1.62 |

**FR4H3G41** u Subministrament Rosmarinus officin.Prostratus en contenidor 3l
Preu: 1.62
Subministrament de Rosmarinus officinalis 'Prostratus' en contenidor de 3 l

| Codi | Ut | Descripció | Rendiment | Preu | Import |
|---|---|---|---|---|---|
| BR4H3G41 | u | Rosmarinus officin.Prostratus en contenidor 3l (material) | 1 | 1.62 | 1.62 |
|  |  | Total |  |  | 1.62 |

**direct_arrels** u Rootdirector 1,0x1,0 m
Preu: 186.32
Subministre i col.locació d'element de poliuretà de mitja densitat reciclat, de dimensions 1,0x1,0 m, model Rootdirector mitjà de Greenleaf o similar.

| Codi | Ut | Descripció | Rendiment | Preu | Import |
|---|---|---|---|---|---|
| A013P000 | h | Ajudant jardiner | 0.19 | 18.37 | 3.49 |
| A012P000 | h | Oficial 1a jardiner | 0.025 | 20.7 | 0.52 |
| c_arrels | u | Director arrels | 1 | 182.31 | 182.31 |
|  |  | Total |  |  | 186.32 |

**FR4F9M31** u Subministrament Myoporum laurifolium en contenidor 3l
Preu: 2.06
Subministrament de Myoporum laurifolium en contenidor de 3 l

| Codi | Ut | Descripció | Rendiment | Preu | Import |
|---|---|---|---|---|---|
| BR4F9M31 | u | Myoporum laurifolius en contenidor 3l (material) | 1 | 2.06 | 2.06 |
|  |  | Total |  |  | 2.06 |

**FR4DH811** u Subministrament Gaura lindheimeri en contenidor 2l
Preu: 1.38
Subministrament de Gaura lindheimeri en contenidor de 2 l, 50% color blanc i 50 % color rosat

| Codi | Ut | Descripció | Rendiment | Preu | Import |
|---|---|---|---|---|---|
| BR4DH811 | u | Gaura lindheimeri en contenidor 2l (material) | 1 | 1.38 | 1.38 |
|  |  | Total |  |  | 1.38 |

**FR45C62A** u Subministrament Tipuana tipu (T. speciosa) perím=16-18cm,pa terra D>=51cm,h>=35,7cm s/NTJ
Preu: 30.52
Subministrament de Tipuana tipu (T. speciosa) de perímetre de 16 a 18 cm, amb pa de terra de diàmetre mínim 51 cm i profunditat mínima 35,7 cm segons fórmules NTJ

| Codi | Ut | Descripció | Rendiment | Preu | Import |
|---|---|---|---|---|---|
| BR45C62A | u | Tipuana tipu (T. speciosa) perím=16-18cm,pa terra D>=51cm,h>=35,7cm s/NTJ (material) | 1 | 30.52 | 30.52 |
|  |  | Total |  |  | 30.52 |

**FR612256** u Plant.planifoli,pa terra/conten.,perím=14-18cm,100x100x80cm,m.mec.,pend.<25%,subst.60% p/sorra-comp.
Preu: 51.87
Plantació d'arbre planifoli amb pa de terra o contenidor, de 14 a 18 cm de perímetre de tronc a 1 m d'alçària (a partir del coll de l'arrel), excavació de clot de plantació de 100x100x80 cm amb mitjans mecànics, en un pendent inferior al 25 %, reblert del clot amb substitució parcial del 60% de terra de l'excavació per sorra rentada i compost (70%-30%), primer reg i càrrega de les terres sobrants a camió

| Codi | Ut | Descripció | Rendiment | Preu | Import |
|---|---|---|---|---|---|
| A012P000 | h | Oficial 1a jardiner | 0.05 | 20.7 | 1.04 |
| A012P200 | h | Oficial 2a jardiner | 0.1 | 19.39 | 1.94 |
| A013P000 | h | Ajudant jardiner | 0.26 | 18.37 | 4.78 |
| B0111000 | m3 | Aigua | 0.16 | 1.1 | 0.18 |
| B0315600 | t | Sorra rentada 0,1-0,5 mm | 0.504 | 29.7 | 14.97 |
| BR341110 | m3 | Compost classe I,origen vegetal,granel | 0.144 | 27.95 | 4.02 |
| C1313330 | h | Retroexcavadora s/pneumàtics 8-10t | 0.235 | 50 | 11.75 |
| C1501700 | h | Camió transp.7 t | 0.194 | 32.3 | 6.27 |
| C1502E00 | h | Camió cisterna 8m3 | 0.15 | 34.4 | 5.16 |
| C1503300 | h | Camió grua 3t | 0.05 | 35.19 | 1.76 |
| A%AUX001 |  | Despeses auxiliars mà d'obra | 0.015 % | 7.76 | 0.00 |
|  |  | Total |  |  | 51.87 |

**F2R35039** m3 Transp.terres,instal.gestió residus,camió 7t,carreg.mec.,rec.10-15km
Preu: 5.65
Transport de terres a instal·lació autoritzada de gestió de residus, amb camió de 7 t i temps d'espera per a la càrrega amb mitjans mecànics, amb un recorregut de més de 10 i fins a 15 km

| Codi | Ut | Descripció | Rendiment | Preu | Import |
|---|---|---|---|---|---|
| C1501700 | h | Camió transp.7 t | 0.175 | 32.3 | 5.65 |
|  |  | Total |  |  | 5.65 |

**E2241100** m2 Repàs sòl/paret rasa/recalçat h<=1,5m
Preu: 1.61
Repàs de sols i parets de rases, pous i recalçats fins a 1,5 m de fondària

| Codi | Ut | Descripció | Rendiment | Preu | Import |
|---|---|---|---|---|---|
| A0140000 | h | Manobre | 0.1 | 16.05 | 1.61 |
| A%AUX001 |  | Despeses auxiliars mà d'obra | 0.015 % | 1.61 | 0.00 |
|  |  | Total |  |  | 1.61 |

**E225AJ70** m3 Estesa grava drenatge pedra calc.,g<=25cm
Preu: 31.08
Estesa de graves per a drenatge de pedra calcària en tongades de 25 cm, com a màxim

| Codi | Ut | Descripció | Rendiment | Preu | Import |
|---|---|---|---|---|---|
| A0140000 | h | Manobre | 0.01 | 16.05 | 0.16 |
| B0331020 | t | Grava pedra calc.,p/drens (material) | 2.2 | 13.86 | 30.49 |
| C1311440 | h | Pala carregadora s/pneumàtics 15-20t | 0.005 | 86.18 | 0.43 |
| A%AUX001 |  | Despeses auxiliars mà d'obra | 0.015 % | 0.16 | 0.00 |
|  |  | Total |  |  | 31.08 |

**FRZ82600** u Sum i col stratacell
Preu: 21.31
Subministre i col.locació de Stratacell, estructura modular gran per terra/aigua, de 500x500x250 mm, de poliuretà reforçat amb cristall reciclat, de Greenleaf o similar

| Codi | Ut | Descripció | Rendiment | Preu | Import |
|---|---|---|---|---|---|
| A013P000 | h | Ajudant jardiner | 0.06 | 18.37 | 1.10 |
| BRZ82600 | u | Stratacell (material) | 1 | 20.19 | 20.19 |
| A%AUX001 |  | Despeses auxiliars mà d'obra | 1.5 % | 1.10 | 0.02 |
|  |  | Total |  |  | 21.31 |

**E7B11170** m2 Geotèxtil tricapa s/adh.
Preu: 2.46
Geotèxtil tricapa format per geoxarxa revestida de feltre, de Greenleaf o similar

| Codi | Ut | Descripció | Rendiment | Preu | Import |
|---|---|---|---|---|---|
| A012P000 | h | Oficial 1a jardiner | 0.04 | 20.7 | 0.83 |
| A013P000 | h | Ajudant jardiner | 0.02 | 18.37 | 0.37 |
| B7B11170 | m2 | Geotèxtil tricapa de geoxarxa i feltre, de Greenleaf o similar (material) | 1.25 | 1.01 | 1.26 |
| A%AUX001 |  | Despeses auxiliars mà d'obra | 0.015 % | 1.20 | 0.00 |
|  |  | Total |  |  | 2.46 |

**ED5A5700** m Tub reg i ventil.lació
Preu: 5.24
Tub per a reg i ventil.lació superficial i profunda de l'arbre, de 60 mm de diàmetre de polipropilè perforat en tots els costats model rootrain urban de Greenleaf o similar

| Codi | Ut | Descripció | Rendiment | Preu | Import |
|---|---|---|---|---|---|
| A012P000 | h | Oficial 1a jardiner | 0.17 | 20.7 | 3.52 |
| BD5B1700 | m | Tub polipropilè perforat d=60mm (material) | 1 | 1.72 | 1.72 |
| A%AUX001 |  | Despeses auxiliars mà d'obra | 0.015 % | 3.52 | 0.00 |
|  |  | Total |  |  | 5.24 |

**ED5A5701** u Peça T unió
Preu: 3.69
Peça T d'unió del tub de reg i ventil.lació, de poliuretà d'alta densitat reciclat de Greenleaf o similar

| Codi | Ut | Descripció | Rendiment | Preu | Import |
|---|---|---|---|---|---|
| A012P000 | h | Oficial 1a jardiner | 0.05 | 20.7 | 1.04 |
| BD5B1701 | u | Peça T | 1 | 2.65 | 2.65 |
| A%AUX001 |  | Despeses auxiliars mà d'obra | 0.015 % | 1.04 | 0.00 |
|  |  | Total |  |  | 3.69 |

**ED5A5702** u Tap circular amb reixa
Preu: 7.3
Tap circular amb reixa pel tub de reg i ventil.lació, de poliuretà d'alta densitat reciclat de Greenleaf o similar

| Codi | Ut | Descripció | Rendiment | Preu | Import |
|---|---|---|---|---|---|
| A012P000 | h | Oficial 1a jardiner | 0.05 | 20.7 | 1.04 |
| BD5B1702 | u | Tap amb reixa | 1 | 6.26 | 6.26 |
| A%AUX001 |  | Despeses auxiliars mà d'obra | 0.015 % | 1.04 | 0.00 |
|  |  | Total |  |  | 7.3 |

**ED5A5703** u Tap quadrat amb reixa
Preu: 60.06
Tap quadrat d'alumini amb reixa inoxidable pel tub de reg i ventil.lació, model arborvent de Greenleaf o similar

| Codi | Ut | Descripció | Rendiment | Preu | Import |
|---|---|---|---|---|---|
| A012P000 | h | Oficial 1a jardiner | 0.05 | 20.7 | 1.04 |
| BD5B1703 | u | Tap quadrat amb reixa | 1 | 59.02 | 59.02 |
| A%AUX001 |  | Despeses auxiliars mà d'obra | 0.015 % | 1.04 | 0.00 |
|  |  | Total |  |  | 60.06 |

**E9234G91** m2 Subbase,grava pedrera pedra calc.,g=35cm,grandària 50-70mm,estesa+picon.
Preu: 15.53
Subbase de grava de pedrera de pedra calcària de 35 cm de gruix i, grandària màxima de 50 a 70 mm, amb estesa i piconatge del material

| Codi | Ut | Descripció | Rendiment | Preu | Import |
|---|---|---|---|---|---|
| A0140000 | h | Manobre | 0.105 | 16.05 | 1.69 |
| A0150000 | h | Manobre especialista | 0.17 | 20.56 | 3.50 |
| B0331300 | t | Grava pedra calc.50-70mm (material) | 0.595 | 15.63 | 9.30 |
| C133A030 | h | Picó vibrant,dúplex,1300 kg | 0.105 | 9.91 | 1.04 |
| A%AUX001 |  | Despeses auxiliars mà d'obra | 0.015 % | 5.19 | 0.00 |
|  |  | Total |  |  | 15.53 |

**F221C272** m3 Excav.p/caixa pav.,terreny fluix(SPT <20),pala excav.
Preu: 2.88
Excavació per a caixa de paviment en terreny fluix (SPT <20), realitzada amb pala excavadora i les terres deixades a la vora

| Codi | Ut | Descripció | Rendiment | Preu | Import |
|---|---|---|---|---|---|
| C1312340 | h | Pala excavadora giratoria s/pneumàtics 15-20t (maquinària) | 0.035 | 82.41 | 2.88 |
|  |  | Total |  |  | 2.88 |

**F2264C0A** m3 Terrap/coron.terrap.mat.selecc.excav.g<=25cm
Preu: 1.81
Terraplenada per a coronació de terraplè amb material seleccionat de la pròpia excavació, en tongades de fins a 25 cm

| Codi | Ut | Descripció | Rendiment | Preu | Import |
|---|---|---|---|---|---|
| C1311440 | h | Pala carregadora s/pneumàtics 15-20t | 0.021 | 86.18 | 1.81 |
|  |  | Total |  |  | 1.81 |

**FR61211B** u Plant.planifoli,pa terra/conten.,perím=6-14cm,60x60x60cm,m.mec.,pend.<25%,terra excav.+10% comp.
Preu: 18.02
Plantació d'arbre planifoli amb pa de terra o contenidor, de 6 a 14 cm de perímetre de tronc a 1 m d'alçària (a partir del coll de l'arrel), excavació de clot de plantació de 60x60x60 cm amb mitjans mecànics, en un pendent inferior al 25 %, reblert del clot amb terra de l'excavació barrejada amb un 10% de compost i primer reg

| Codi | Ut | Descripció | Rendiment | Preu | Import |
|---|---|---|---|---|---|
| A012P000 | h | Oficial 1a jardiner | 0.025 | 20.7 | 0.52 |
| A012P200 | h | Oficial 2a jardiner | 0.05 | 19.39 | 0.97 |
| A013P000 | h | Ajudant jardiner | 0.14 | 18.37 | 2.57 |
| B0111000 | m3 | Aigua | 0.043 | 1.1 | 0.05 |
| BR341110 | m3 | Compost classe I,origen vegetal,granel | 0.022 | 27.95 | 0.61 |
| C1313330 | h | Retroexcavadora s/pneumàtics 8-10t | 0.146 | 50 | 7.30 |
| C1501700 | h | Camió transp.7 t | 0.122 | 32.3 | 3.94 |
| C1502E00 | h | Camió cisterna 8m3 | 0.06 | 34.4 | 2.06 |
| A%AUX001 |  | Despeses auxiliars mà d'obra | 0.015 % | 4.06 | 0.00 |
|  |  | Total |  |  | 18.02 |

**FR4EQ4F4** u Subministrament Lotus creticus h=10-15cm, alvèol forestal 200cm3
Preu: 0.51
Subministrament de Lotus creticus d'alçària de 10 a 15 cm, en alvèol forestal de 200 cm3

| Codi | Ut | Descripció | Rendiment | Preu | Import |
|---|---|---|---|---|---|
| BR4EQ4F4 | u | Lotus creticus h=10-15cm, alvèol forestal 200cm3 (material) | 1 | 0.51 | 0.51 |
|  |  | Total |  |  | 0.51 |

**FR4HG6F1** u Subministrament Scirpus holoschoenus alvèol forestal 200cm3
Preu: 0.54
Subministrament de Scirpus holoschoenus en alvèol forestal de 200 cm3

| Codi | Ut | Descripció | Rendiment | Preu | Import |
|---|---|---|---|---|---|
| BR4HG6F1 | u | Scirpus holoschoenus alvèol forestal 200cm3 (material) | 1 | 0.54 | 0.54 |
|  |  | Total |  |  | 0.54 |

**FR4HGBF1** u Subministrament Scirpus maritimus alvèol forestal 200cm3
Preu: 0.57
Subministrament de Scirpus maritimus en alvèol forestal de 200 cm3

| Codi | Ut | Descripció | Rendiment | Preu | Import |
|---|---|---|---|---|---|
| BR4HGBF1 | u | Scirpus maritimus alvèol forestal 200cm3 (material) | 1 | 0.57 | 0.57 |
|  |  | Total |  |  | 0.57 |

**FR4FR8F2** u Subministrament Pancratium maritimum h=15-20cm,alvèol forestal 200cm3
Preu: 0.51
Subministrament de Pancratium maritimum d'alçària de 15 a 20 cm, en alvèol forestal de 200 cm3

| Codi | Ut | Descripció | Rendiment | Preu | Import |
|---|---|---|---|---|---|
| BR4FR8F2 | u | Pancratium maritimum h=15-20cm,alvèol forestal 200cm3 (material) | 1 | 0.51 | 0.51 |
|  |  | Total |  |  | 0.51 |

**FR6B1152** u Plant.massa planta petita,alvèol forest.,terr.prep.,pend.<35%,+1reg
Preu: 0.38
Plantació en massa de planta de petit port en alvèol forestal, en terreny prèviament preparat, en un pendent inferior al 35 %, i amb primer reg

| Codi | Ut | Descripció | Rendiment | Preu | Import |
|---|---|---|---|---|---|
| A012P000 | h | Oficial 1a jardiner | 0.004 | 20.7 | 0.08 |
| A013P000 | h | Ajudant jardiner | 0.012 | 18.37 | 0.22 |
| B0111000 | m3 | Aigua | 0.005 | 1.1 | 0.01 |
| C1502E00 | h | Camió cisterna 8m3 | 0.002 | 34.4 | 0.07 |
| A%AUX001 |  | Despeses auxiliars mà d'obra | 0.015 % | 0.30 | 0.00 |
|  |  | Total |  |  | 0.38 |

**FR934350** m Tanca canya,h=100cm,col.grapes
Preu: 7.27
Tanca de canya natural, de 100 cm d'alçària, amb grapes

| Codi | Ut | Descripció | Rendiment | Preu | Import |
|---|---|---|---|---|---|
| A012P000 | h | Oficial 1a jardiner | 0.17 | 20.7 | 3.52 |
| A013P000 | h | Ajudant jardiner | 0.17 | 18.37 | 3.12 |
| BR954350 | m | Canya natural (material) | 6 | 0.09 | 0.54 |
| BR9Z1100 | cu | Grapa acer galv.p/fix.barreres | 0.25 | 0.36 | 0.09 |
| A%AUX001 |  | Despeses auxiliars mà d'obra | 0.015 % | 6.64 | 0.00 |
|  |  | Total |  |  | 7.27 |

**FR4BH2G1** u Subministrament Cistus albidus alvèol forest.400cm3
Preu: 0.51
Subministrament de Cistus albidus en alvèol forestal de 400 cm3

| Codi | Ut | Descripció | Rendiment | Preu | Import |
|---|---|---|---|---|---|
| BR4BH2G1 | u | Cistus albidus alvèol forest.400cm3 (material) | 1 | 0.51 | 0.51 |
|  |  | Total |  |  | 0.51 |

**FR46A4F1** u Subministrament Juniperus communis alvèol forestal 200cm3
Preu: 0.64
Subministrament de Juniperus communis en alvèol forestal de 200 cm3

| Codi | Ut | Descripció | Rendiment | Preu | Import |
|---|---|---|---|---|---|
| BR46A4F1 | u | Juniperus communis alvèol forestal 200cm3 (material) | 1 | 0.64 | 0.64 |
|  |  | Total |  |  | 0.64 |

**FR4GJ813** u Subministrament Pistacia lentiscus h=30-50cm, en contenidor 1,3l
Preu: 1.89
Subministrament de Pistacia lentiscus d'alçària de 30 a 50 cm, en contenidor d'1,3 l

| Codi | Ut | Descripció | Rendiment | Preu | Import |
|---|---|---|---|---|---|
| BR4GJ813 | u | Pistacia lentiscus h=30-50cm, en contenidor 1,3l (material) | 1 | 1.89 | 1.89 |
|  |  | Total |  |  | 1.89 |

**FR4H3433** u Subministrament Rosmarinus officinalis h=20-30cm, en contenidor 1,5l
Preu: 1.16
Subministrament de Rosmarinus officinalis d'alçària de 20 a 30 cm, en contenidor d'1,5 l

| Codi | Ut | Descripció | Rendiment | Preu | Import |
|---|---|---|---|---|---|
| BR4H3433 | u | Rosmarinus officinalis h=20-30cm, en contenidor 1,5l (material) | 1 | 1.16 | 1.16 |
|  |  | Total |  |  | 1.16 |

**FR4A2613** u Subministrament Atriplex halimus h=30-40cm,en contenidor 1,3l
Preu: 1.89
Subministrament d'Atriplex halimus d'alçària de 30 a 40 cm, en contenidor d'1,3 l

| Codi | Ut | Descripció | Rendiment | Preu | Import |
|---|---|---|---|---|---|
| BR4A2613 | u | Atriplex halimus h=30-40cm,en contenidor 1,3l (material) | 1 | 1.89 | 1.89 |
|  |  | Total |  |  | 1.89 |

**FR682221** u Plant.,cont.=1,5-3l,30x30x30cm,m.man.,pend.<35%,terra excav.
Preu: 2.94
Plantació de planta en contenidor d'1,5 a 3 l, excavació de clot de plantació de 30x30x30 cm amb mitjans manuals, en un pendent inferior al 35 %, reblert del clot amb terra de l'excavació i primer reg

| Codi | Ut | Descripció | Rendiment | Preu | Import |
|---|---|---|---|---|---|
| A012P000 | h | Oficial 1a jardiner | 0.009 | 20.7 | 0.19 |
| A012P200 | h | Oficial 2a jardiner | 0.018 | 19.39 | 0.35 |
| A013P000 | h | Ajudant jardiner | 0.13 | 18.37 | 2.39 |
| B0111000 | m3 | Aigua | 0.005 | 1.1 | 0.01 |
| A%AUX001 |  | Despeses auxiliars mà d'obra | 0.015 % | 2.93 | 0.00 |
|  |  | Total |  |  | 2.94 |

## Recursos

**C1503500** h Camió grua 5t
Camió grua de 5 t

**A%AUX001** Despeses auxiliars mà d'obra
Despeses auxiliars sobre la mà d'obra

**C1501700** h Camió transp.7 t
Camió per a transport de 7 t

**B0715100** kg Morter polimèric ciment+res.sint.fibr.,tixotròpic+retrac.control.,p/reparac
Morter polimèric de ciment amb resines sintètiques i fibres, tixotròpic i de retracció controlada per a reparació

**B0907100** kg Adhesiu res.epoxi s/diss.2comp p/ús estruc
Adhesiu de resines epoxi sense dissolvents, de dos components per a ús estructural

**BQ131411** u Banc Barana formigó armat
Banc de formigó armat, decapat i hidrofugat, model Barana de la casa Escofet o similar.

**C1503300** h Camió grua 3t
Camió grua de 3 t

**C2001000** h Martell trenc.man
Martell trencador manual

**CZ112000** h Grup electrògen de 20-30kVA
Grup electrògen de 20 a 30 kVA

**pilo** u pilona composite polimeric nanopartícules D=100 mm
Pilona de composite polimèric amb nanopartícules reforçants , de forma cilíndrica, de 1000 mm d'alçària i 100 mm de diàmetre, per a encastar, model Balissa X-Last de Sabacaucho o similar.Inclòs escut de l'Ajuntament de Roses

**B9F11010** m2 Peça prefab.form.60x40x5cm ocre Roses
Peça prefabricada de formigó de 60x40x5 color ocre Roses

**PA_B_0021** u Pilona extraible composite polimèric D=100 mm
Pilona extraible de composite polimèric amb nanopartícules reforçants, de forma cilíndrica, de 1000 mm d'alçària i 100 mm de diàmetre, model Balissa X-Last de Sabacaucho o similar.Inclòs escut de l'Ajuntament de Roses

**PA_B_0022** u Base pilona extraible
Base per a pilona extraible, de color negre, amb tapa i clau, per a pilona de D=100 mm, de X-Last de Sabacaucho o similar

**B0710180** t Mort.ram paleta M7,5,sacs,(G) UNE-EN 998-2
Morter per a ram de paleta, classe M 7,5 (7,5 N/mm2), en sacs, de designació (G) segons norma UNE-EN 998-2

**BQZ53122HKR7** u Aparcament bicicletes fundició alumini
Aparcament de bicicletes amb cos de fundició d'alumini, acabat d'alumini granallat i lacat. La base s'encasta 15 cm al paviment en un orifici prèviament realitzat i reomplert amb resina epoxi, ciment ràpid o similar. Model Al Square de Durbanis o similar.

**C1101200** h Compressor+dos martells pneumàtics
Compressor amb dos martells pneumàtics

**C1313330** h Retroexcavadora s/pneumàtics 8-10t
Retroexcavadora sobre pneumàtics de 8 a 10 t

**B06QC36A** m3 Formigó amb fibres HAF-30/A-2,5-2/F/12-60/I+E,20-25kg/m3 f.acer
Formigó amb fibres HAF-30/A-2,5-2/F/12-60/I+E, grandària màxima del granulat 12 mm, amb >= 300 kg/m3 de ciment i entre 20 i 25 kg/m3 de fibres d'acer conformades als extrems, apte per a classe d'exposició I+E

**peca_canal** u Peça canal de formigó prefabricat
Peça prefabricada de formigó tipus canal cuneta de 40x40x7, color ocre Roses

**B0512401** t Ciment pòrtland+fill.calc. CEM II/B-L 32,5R,sacs
Ciment pòrtland amb filler calcari CEM II/B-L 32,5 R segons UNE-EN 197-1, en sacs

**B064300C** m3 Formigó HM-20/P/20/I,>=200kg/m3 ciment
Formigó HM-20/P/20/I de consistència plàstica, grandària màxima del granulat 20 mm, amb >= 200 kg/m3 de ciment, apte per a classe d'exposició I

**B0F1D2A1** u Maó calat,290x140x100mm,p/revestir,categoria I,HD,UNE-EN 771-1
Maó calat, de 290x140x100 mm, per a revestir, categoria I, HD, segons la norma UNE-EN 771-1

**D070A4D1** m3 Morter mixt ciment pòrtland+fill.calc. CEM II/B-L,calç,sorra ,200kg/m3 ciment,1:2:10,2,5N/mm2,elab.a
Morter mixt de ciment pòrtland amb filler calcari CEM II/B-L, calç i sorra, amb 200 kg/m3 de ciment, amb una proporció en volum 1:2:10 i 2,5 N/mm2 de resistència a compressió, elaborat a l'obra

**BD5Z4AC0** u Bast.+reixa,fos.dúc.recolzada,p/embor.,460x475x35mm,C250,sup.absor.=8dm2
Bastiment i reixa de fosa dúctil, recolzada, per a embornal, de 460x475x35 mm classe C250 segons norma UNE-EN 124, articulada i antirobatori, de 8 dm2 de superfície d'absorció, d'inclinació còncava, model RV40 de Fundició Dúctil Benito o similar.

**B0G1HB0D** m2 Peça prefabricada de formigó de 4 cm de gruix
Pedra prefabricada de formigó colorejat, bicapa, color ocre Roses, de 40 mm de gruix amb forats per a fixacions i aresta viva a les quatre vores. Inclòs peces monocapa de cares vistes en finals.

**B83Z1100** u Ganxo acer inox.p/anc.aplac
Ganxo d'acer inoxidable per a l'ancoratge d'aplacats

**B9CZ2000** kg Beurada color
Beurada de color

**D0701911** m3 Morter ciment pòrtland+fill.calc. CEM II/B-L,sorra ,450kg/m3 ciment,1:3,15N/mm2,elab.a obra,
Morter de ciment pòrtland amb filler calcari CEM II/B-L i sorra, amb 450 kg/m3 de ciment, amb una proporció en volum 1:3 i 15 N/mm2 de resistència a compressió, elaborat a l'obra

**B9V2CWQ0** m Esglaó formigó prefabricat color ocre Roses
Esglaó de formigó prefabricat de color ocre Roses, d'una peça de dimensions 100x36x16 cm

**B0FA12A0** u Totxana 290x140x100mm,categoria I,LD,UNE-EN 771-1
Totxana de 290x140x100 mm, categoria I, LD, segons la norma UNE-EN 771-1

**B755BA21** kg Morter impermeab. memb.elàstica ciment
Morter impermeabilitzant pel mètode de membrana elàstica, bicomponent, de base ciment

**C1704200** h Mesc.cont. sacs
Mesclador continu per a morter preparat en sacs

**B44ZS043** kg Acer corten S355J0WP,peça simp.,perf.lam.planxa,tallat mida
Acer amb resistència millorada a la corrossió atmosfèrica (corten) S355J0WP segons PNE-EN 10025-5, format per peça simple, en perfils laminats en calent en planxa, tallat a mida i plegat

**B0B2C000** kg Acer b/corrugada B500SD
Acer en barres corrugades B500SD de límit elàstic >= 500 N/mm2

**B064500C** m3 Formigó HM-20/P/40/I,>=200kg/m3 ciment
Formigó HM-20/P/40/I de consistència plàstica, grandària màxima del granulat 40 mm, amb >= 200 kg/m3 de ciment, apte per a classe d'exposició I

**B2RA9SB0** t Deposició controlada planta compost.,residus vegetals nets no especials,0,5t/m3,LER 200201
Deposició controlada a planta de compostage de residus vegetals nets no especials amb una densitat 0,5 t/m3, procedents de poda o sega, amb codi 200201 segons la Llista Europea de Residus (ORDEN MAM/304/2002)

**B2RA9TD0** t Deposició controlada planta compost.,residus troncs i soques no especials,0,9t/m3,LER 200201
Deposició controlada a planta de compostage de residus de troncs i soques no especials amb una densitat 0,9 t/m3, procedents de poda o sega, amb codi 200201 segons la Llista Europea de Residus (ORDEN MAM/304/2002)

**CR11B700** h Tractor 100CV,braç desbros
Tractor de 73,5 kW (100 CV) de potència, amb braç desbrossador

**CRH1L0L0** h Motocultor+eq.cavar,ampl.=90cm
Motocultor, amb equip de cavar i una amplària de treball de 90 cm

**C1311430** h Pala carregadora s/pneumàtics 8-14t
Pala carregadora sobre pneumàtics de 8 a 14 t

**BR3P2310** m3 Terra vegetal categoria baixa,conduct.elèctr.<3dS/m,granel
Terra vegetal de jardineria de categoria baixa, amb una conductivitat elèctrica menor de 3 dS/m, segons NTJ 07A, subministrada a granel

**BRZ81A11** m Barrera reroot
Barrera d'arrels amb nervis per a desviar les arrels cap a baix i evitar el creixement en espiral, de polietilè d'alta densitat, de 100 cm, de Greenleaf o similar.

**C1311440** h Pala carregadora s/pneumàtics 15-20t
Pala carregadora sobre pneumàtics de 15 a 20 t

**C133A0J0** h Picó vibrant,plac.30x33cm
Picó vibrant amb placa de 30x33 cm

**B0330400** t Grava 30-50mm
Grava de pedrera, de 30 a 50 mm

**C133A0K0** h Picó vibrant,plac.60cm
Picó vibrant amb placa de 60 cm

**p_dutxa** u Plat dutxa formigó prefabricat
Plat de dutxa de formigó prefabricat colorejat, color ocre Roses, de dimensions 120x120x8.

**B0A75K02** u Abraçadora plàstica,d/int.=63mm
Abraçadora plàstica, de 63 mm de diàmetre interior

**BFB4GF51** m Tub poliet.retic.D=63mm,g=5,8mm,sèrie 5 segons UNE-EN ISO 15875-2
Tub de polietilè reticulat de 63 mm de diàmetre nominal exterior i 5,8 mm de gruix, de la sèrie 5 segons UNE-EN ISO 15875-2

**BFWB5905** u Accessori p/tubs poliet.retic. DN=63mm, metàl·lic,p/connec.pressió
Accessori per a tubs de polietilè reticulat, de 63 mm de diàmetre nominal exterior, metàl·lic, per a connectar a pressió

**BFYB5905** u Pp.elem.munt.p/tubs poliet.retic. DN=63mm,connect.pressió
Part proporcional d'elements de muntatge per a tubs de polietilè reticulat, de 63 mm de diàmetre nominal exterior, connectat a pressió

**B064500B** m3 Formigó HM-20/B/40/I,>=200kg/m3 ciment
Formigó HM-20/B/40/I de consistència tova, grandària màxima del granulat 40 mm, amb >= 200 kg/m3 de ciment, apte per a classe d'exposició I

**BDK21495** u Pericó regist.form.pref.sense fons,40x40x45 cm,p/inst.serveis
Pericó de registre de formigó prefabricat sense fons de 40x40x45 cm, per a instal·lacions de serveis

**B0710150** t Mort.ram paleta M5,sacs,(G) UNE-EN 998-2
Morter per a ram de paleta, classe M 5 (5 N/mm2), en sacs, de designació (G) segons norma UNE-EN 998-2

**BDKZ3150** u Bastiment+tapa p/pericó serv.,fosa grisa 420x420x40mm,25kg
Bastiment i tapa per a pericó de serveis de fosa grisa de 420x420x40 mm i de 25 kg de pes

**BDH11010** u Neteja+desembuss. de claveg.,intr.manega aig.press.pneum.vibrador
Neteja i desembussada de clavegueram amb introducció manual de mànega amb aigua a pressió, amb aparell pneumàtic vibrador incorporat des de compressor situat en camió cisterna

**canal_formigo** u Canal cuneta prefab. formg
Peça prefabricada de formigó tipus canal cuneta de 40x40x7, color ocre Roses

**BFYB2305** u Pp.elem.munt.p/tubs PE baixa dens. DN=16mm,connect.pressió
Part proporcional d'elements de muntatge per a tubs de polietilè de densitat baixa, de 16 mm de diàmetre nominal exterior, connectat a pressió

**BJS51630** m Tub degoteig d=16mm,degoters c/33cm
Tub per a reg per degoteig de 16 mm de diàmetre, amb degoters autocompensats integrats cada 33 cm

**BD351430** u Peri.pref.form.san.40x40x45cm,g=4cm,finestres premarc.d=23cm,3cares,+tapa
Pericó prefabricat de formigó per a sanejament, de 40x40x45 cm de mides interiors, i 4 cm de gruix, amb finestres premarcades de 23 cm de diàmetre a 3 cares, inclosa tapa de formigó prefabricat

**B0A72T00** u Abraçadora acer galv.+isofònica,d/int.=200mm
Abraçadora acer galvanitzat (isofònica), de 200 mm de diàmetre interior

**BFA1L340** m Tub PVC,DN=200mm,PN=6bar,p/encolar,UNE-EN 1452-2
Tub de PVC de 200 mm de diàmetre nominal, de 6 bar de pressió nominal, per a encolar, segons la norma UNE-EN 1452-2

**BFWA1L40** u Accessori p/tub PVC-U pres.DN=200mm,p/encolar
Accessori per a tub de PVC-U a pressió, de 200 mm de diàmetre nominal exterior, per a encolar

**BFYA1L40** u Pp.p/tub PVC-U pres.,D=200mm,encolat
Part proporcional d'elements de muntatge per a tub de PVC-U a pressió, de 200 mm de diàmetre nominal exterior, encolat

**B0310500** t Sorra 0-3,5 mm
Sorra de pedrera de 0 a 3,5 mm

**B9F1P100** m2 Peça form.40x40cmx10cm
Peça de formigó de forma rectangular de 40x40 cm i 10 cm de gruix,bicapa de color a definir per la D.F.i acabat granallat

**B0A5C000** u Cargol autorosc.,acer inox
Cargol autoroscant d'acer inoxidable

**B0710250** t Mort.ram paleta M5,granel,(G) UNE-EN 998-2
Morter per a ram de paleta, classe M 5 (5 N/mm2), a granel, de designació (G) segons norma UNE-EN 998-2

**B96513C0** m Vorada recta, MC, A3 (20x8cm), B, H, S(R-3,5MPa)
Vorada recta de formigó, monocapa, amb secció normalitzada per a vianants A3 de 20x8 cm, de classe climàtica B, classe resistent a l'abrasió H i classe resistent a flexió S (R-3,5 MPa), segons UNE-EN 1340

**BR43223C** u Ficus carica perím=50-60cm,contenidor 80l
Ficus carica de perímetre de 50 a 60 cm, en contenidor de 80 l

**BR446229** u Olea europaea perím=14-0160cm,pa terra D>=30cm,h>=36cm s/NTJ
Olea europaea de perímetre de 140 a 160 cm, amb pa de terra de diàmetre mínim 30 cm i profunditat mínima 36 cm segons fórmules NTJ

**B0315600** t Sorra rentada 0,1-0,5 mm
Sorra de riu rentada de 0,1 a 0,5 mm

**BR341110** m3 Compost classe I,origen vegetal,granel
Compost de classe I, d'origen vegetal, segons NTJ 05C, subministrat a granel

**C1502E00** h Camió cisterna 8m3
Camió cisterna de 8 m3

**BR468437** u Cupressocyparis leylandii h=100-125cm,contenidor 5-25l
Cupressocyparis leylandii d'alçària de 100 a 125 cm, en contenidor de 5 a 25 l

**BR45A628** u Tamarix ramosissima perím=12-14cm, pa terra D>=39cm,h>=27,3cm s/NTJ
Tamarix ramosissima (T. pentandra) de perímetre de 12 a 14 cm, amb pa de terra de diàmetre mínim 39 cm i profunditat mínima 27,3 cm segons fórmules NTJ

**BR341150** m3 Compost classe I,origen vegetal,sacs 0,8m3
Compost de classe I, d'origen vegetal, segons NTJ 05C, subministrat en sacs de 0,8 m3

**BR44541A** u Morus alba Fruitless perím=16-18cm,arrel nua
Morus alba Fruitless de perímetre de 16 a 18 cm, amb l'arrel nua

**BG22TD10** m Tub corbable corrugat PE,doble capa,DN=63mm,20J,450N,p/canal.soterrada
Tub corbable corrugat de polietilè, de doble capa, llisa la interior i corrugada l'exterior, de 63 mm de diàmetre nominal, aïllant i no propagador de la flama , resistència a l'impacte de 20 J, resistència a compressió de 450 N, per a canalitzacions soterrades

**BG312330** m Cable 0,6/1 kV RCT ARA-Z1, 3x2,5mm2
Cable amb conductor de coure de 0,6/1 kV de tensió assignada, amb designació RCT ARA-Z1, tripolar, de secció 3 x 2,5 mm2

**BG153422** u Caixa deriv.planxa acer,90x90mm,prot.IP-54,p/munt.encastada
Caixa de derivació quadrada d'alumini injectat, de 90x90 mm, amb grau de protecció IP-54 i per a muntar encastada

**BGW15000** u P.p.accessoris caixa derivació quadr
Part proporcional d'accessoris de caixa de derivació quadrada

**BG2JMA22** u Torreta alimentació
Torreta d'alimentació elèctrica d'acer inox, d'aproximadament 12x12 cm de base i 60 cm d'alçada, amb base de 4 endolls

**B9F11011** m2 Peça prefab. form 60x40x5cm traverti
Peça prefabricada de formigó de 60x40x5 color travertí

**B0310020** t Sorra p/morters
Sorra de pedrera per a morters

**B0312010** t Sorra pedra granit. p/forms
Sorra de pedrera de pedra granítica per a formigons

**B0315601** t Sorra rentada 0,1-0,5 mm,sacs 0,8m3
Sorra de riu rentada de 0,1 a 0,5 mm, subministrada en sacs de 0,8 m3

**B0331020** t Grava pedra calc.,p/drens
Grava de pedrera de pedra calcària, per a drens

**B0331300** t Grava pedra calc.50-70mm
Grava de pedrera de pedra calcària, de 50 a 70 mm

**B0332Q10** t Grava pedra granit.20mm,p/forms
Grava de pedrera de pedra granítica, de grandària màxima 20 mm, per a formigons

**B0D31000** m3 Llata fusta pi
Llata de fusta de pi

**BD5B1700** m Tub polipropilè perforat d=60mm
Tub de 60 mm de diàmetre de polipropilè perforat en tots els costats, model rootrain de Greenleaf o similar

**BD5B1702** u Tap amb reixa
Tap quadrat d'alumini amb reixa inoxidable pel tub de reg i ventil.lació, model arborvent de Greenleaf o similar

**BJS21110** u Aspersor turbina,r=4-9m,cos plàstic h=10cm,1/2",s/vàlvula antidrenatge
Aspersor de turbina, amb radi de cobertura de 4 a 9 m, amb cos emergent de plàstic de 10 cm d'alçària, amb connexió de diàmetre 1/2", sense vàlvula antidrenatge

**BJSW1110** u Connexió dif/asp.articul.,1/2"
Connexió per a difusor o aspersor amb unió articulada d'1/2"

**BR3P2110** m3 Terra vegetal categoria alta,conduct.elèctr.<0,8dS/m,granel
Terra vegetal de jardineria de categoria alta, amb una conductivitat elèctrica menor de 0,8 dS/m, segons NTJ 07A, subministrada a granel

**BR45A25L** u Tamarix africana h=60-80cm, en contenidor 2l
Tamarix africana d'alçària de 60 a 80 cm, en contenidor de 2 l

**BR45A527** u Tamarix gallica perím=10-12cm, pa terra D>=33cm,h>=23,1cm s/NTJ
Tamarix gallica de perímetre de 10 a 12 cm, amb pa de terra de diàmetre mínim 33 cm i profunditat mínima 23,1 cm segons fórmules NTJ

**BR45C62A** u Tipuana tipu (T. speciosa) perím=16-18cm,pa terra D>=51cm,h>=35,7cm s/NTJ
Tipuana tipu (T. speciosa) de perímetre de 16 a 18 cm, amb pa de terra de diàmetre mínim 51 cm i profunditat mínima 35,7 cm segons fórmules NTJ

**BR46A4F1** u Juniperus communis alvèol forestal 200cm3
Juniperus communis en alvèol forestal de 200 cm3

**BR484636** u Chamaerops humilis h=60-80cm,Dcontenidor=Dtronc+50cm
Chamaerops humilis de 60 a 80 cm d'alçària, en contenidor amb un diàmetre 50 cm superior al del tronc

**BR48B63Z** u Phoenix dactylifera h=700-800cm,Dcontenidor=Dtronc+70cm
Phoenix dactylifera de 700 a 800 cm d'alçària d'estípit, en contenidor amb un diàmetre 70 cm superior al del tronc

**BR4A2613** u Atriplex halimus h=30-40cm,en contenidor 1,3l
Atriplex halimus d'alçària de 30 a 40 cm, en contenidor d'1,3 l

**BR4BH2G1** u Cistus albidus alvèol forest.400cm3
Cistus albidus en alvèol forestal de 400 cm3

**BR4DH811** u Gaura lindheimeri en contenidor 2l
Gaura lindheimeri en contenidor de 2 l

**BR4EQ4F4** u Lotus creticus h=10-15cm, alvèol forestal 200cm3
Lotus creticus d'alçària de 10 a 15 cm, en alvèol forestal de 200 cm3

**BR4F9M31** u Myoporum laurifolius en contenidor 3l
Myoporum laurifolius en contenidor de 3 l

**BR4FR8F2** u Pancratium maritimum h=15-20cm,alvèol forestal 200cm3
Pancratium maritimum d'alçària de 15 a 20 cm, en alvèol forestal de 200 cm3

**BR4GJ813** u Pistacia lentiscus h=30-50cm, en contenidor 1,3l
Pistacia lentiscus d'alçària de 30 a 50 cm, en contenidor d'1,3 l

**BR4GK813** u Pittosporum tenuifo.Variegata h=20-30cm, en contenidor 2l
Pittosporum heterophyllum Variegata d'alçària de 20 a 30 cm, en contenidor de 2 l

**BR4H3433** u Rosmarinus officinalis h=20-30cm, en contenidor 1,5l
Rosmarinus officinalis d'alçària de 20 a 30 cm, en contenidor d'1,5 l

**BR4H3G41** u Rosmarinus officin.Prostratus en contenidor 3l
Rosmarinus officinalis 'Prostratus' en contenidor de 3 l

**BR4H6231** u Nasella Tenuissima en contenidor 2l
Nasella Tenuissima en contenidor de 2 l

**BR4HG6F1** u Scirpus holoschoenus alvèol forestal 200cm3
Scirpus holoschoenus en alvèol forestal de 200 cm3

**BR4HGBF1** u Scirpus maritimus alvèol forestal 200cm3
Scirpus maritimus en alvèol forestal de 200 cm3

**BR4HP621** u Pennisetum villosum en contenidor 2l
Pennisetum Villosum en contenidor de 2 l

**BR4HR626** u Pennisetum Setaceum Rubrum h=60-80cm, en contenidor 2l
Pennisetum Setaceum Rubrum d'alçària de 60 a 80 cm, en contenidor de 2 l

**BR4JBP13** u Tulbaghia h=20-30cm,en contenidor 2l
Tulbaghia d'alçària de 20 a 30 cm, en contenidor de 2 l

**BR4U1J00** kg Barreja p/gespa tipus mixta+esp.arbustiv/flor
Barreja de llavors per a gespa tipus mixta amb addició d'espècies arbustives i/o de flor, segons NTJ 07N

**BR954350** m Canya natural
Rotlle de mitja canya, de dimensions 100x500 cm

**BR9Z1100** cu Grapa acer galv.p/fix.barreres
Grapa d'acer galvanitzat per a fixació de barreres

**BRZ82600** u Stratacell
Estructura modular gran per terra/aigua, de 500x500x250 mm, de poliuretà reforçat amb cristall reciclat, de Greenleaf o similar

**C1312340** h Pala excavadora giratoria s/pneumàtics 15-20t
Pala excavadora giratoria sobre pneumàtics de 15 a 20 t

**C133A030** h Picó vibrant,dúplex,1300 kg
Picó vibrant dúplex de 1300 kg

**C1705600** h Formigonera 165l
Formigonera de 165 l

**C1705700** h Formigonera 250l
Formigonera de 250 l

**SRD1050A** u Rootdirector mitja
Element de poliuretà de mitja densitat reciclat, de dimensions 1,0x1,0 m, model Rootdirector mitjà de Greenleaf o similar.

**c_arrels** u Director arrels
Element de poliuretà de mitja densitat reciclat, de dimensions 1,0x1,0 m, model Rootdirector mitjà de Greenleaf o similar.
